# Gemeinde Arnbruck_Geigermühle
Angebotsaufforderung (GAEB 90, DA83)
DV-Nummer: 23_097
Eröffnung: 31.03.26
Währung: EUR
Auftraggeber: Gemeinde Arnbruck, Gemeindezentrum 1, 93471 Arnbruck,

## Fenster und Eingangstüren
Datum: 23.02.26

*Hinweis*
1.) Baubeschreibung:

Bauherr:
Gemeinde Arnbruck
vertreten durch 1. Bürgermeisterin Frau Leitermann
Gemeindezentrum 1
93471 Arnbruck

Bauort:
Wittelsbacher Straße 1
93471 Arnbruck

Flur Nr. 61, 93, 97/1 und 121
Gemarkung Arnbruck

Der Bauherr, hier die Gemeinde Arnbruck, beabsichtigt
in der Gemeinde Arnbruck, Wittelsbacher Straße 1
die Umnutzung der ehemaligen Geigermühle zu einem
Bürgerhaus mit Mühlenmuseum durchzuführen.

Die bestehende Geigermühle ist das zentrale Gebäude am
Ortsplatz und steht seit längerer Zeit leer. Im
Zuge der Sanierung sollen das Rathaus, Vereinsräume
sowie ein Mehrzweckraum eingebaut werden. Die
bestehende, historische Mühle wird zu einem
Mühlenmuseum ausgebaut.
An der Südwestseite des Gebäudes wird die ehemalige
Säge durch einen Anbau für eine offene Bühne mit
Lagerraum ersetzt.

 In unmittelbarer Nachbarschaft befinden sich
nördlich, direkt an das Gebäude angebaut ein Wohnhaus
mit
Restaurant. Östlich grenzt die öffentliche Straße,
Wittelsbacher Straße an, südlich die Vitusgasse und in
westlicher Richtung der Arnbrucker Bach und die
Graf-Arno-Straße.

Grundsätzlich werden bei der Generalsanierung folgende
Punkte betrachtet und ausgeführt:

- Abbruch von nicht mehr benötigten Strukturen
- Erneuerung der Geschoßdecken, des Daches und
teilweise der Außenwände
- Anbau in horizontaler und vertikaler Sicht
- Einbau von technischen Systemen wie Elektrik,
Heizung, Lüftung
- Einbau neuer Fenster, Türen und Tore.
- Verbesserung der Statik, Wärmedämmung und
Dichtigkeit der Gebäudehülle.

Das Gebäude grenzt an eine öffentlich zugängliche
Fläche.
Entsprechende Sicherheitsvorkehrungen sind zu treffen.

Das unmittelbare Umfeld des Gebäudes kann nur sehr
eingeschränkt als Lagerplatz bzw. Parkplatz genutzt
werden.
Die Baustelleneinrichtung ist sehr beengt auf dem
Grundstück bzw. der öffentlichen Fläche einzurichten in
Abstimmung mit der Bauleitung.

Parkmöglichkeiten und Lagerplätze außerhalb des
Baugeländes stehen nur begrenzt auf den direkt
angrenzenden Parkplätzen zur Verfügung und sind vor
der Ausführung mit der Gemeinde Arnbruck
abzustimmen.

Parkflächen und Zufahrt der sich in der Nähe
befindlichen Arztpraxis müssen stets freigehalten
werden. Ein
Ausrücken des Notarztes muss durchgehend und
behinderungsfrei gewährleistet werden.

Evtl. erhobene notwendige Benutzungsgebühren und
Anträge an die Gemeinde sind eigenverantwortlich zu
stellen.

Vor Kalkulation wird ausdrücklich ein Ortstermin zur
Besichtigung der ötrlichen Gegebenheiten
gewünscht. Ein entsprechender Termin ist individuell
mit der Bauleitung zu vereinbaren.
Nachforderungen, die sich aus Unkenntnis der
Platzsituation, Zufahrtsmöglichkeiten,
Einschränkungen durch freizuhaltende Straßen und
Plätze und der dadurch auftretenden
Schwierigkeiten ergeben, werden nicht anerkannt.

Hinweis Kameraüberwachung:
Zu Dokumentationszwecken und zur Baustellenüberwachung
ist eine Kamera installiert.
Von dieser Kamera werden in regelmäßigen Abständen
Fotos der Baustelle mit dem direkten
Baustellenumfeld aufgenommen.
Nach einem Zeitraum von 72 Stunden werden zur Wahrung
des Datenschutzes eventuell aufgenommene
Gesichter verpixelt. Die Aufnahmen insgesamt werden
über die gesamte Bauzeit gesammelt und am Ende
als Zeitrafferaufnahme aufbereitet.

Der Bieter erklärt sich mit untenstehender
Unterschrift damit Einverstanden.
Das Einholen der jeweiligen Einverständnis der
Angestellten und, falls beauftragt, der Nachunternehmer
obliegt dem Auftragnehmer. Diese sind dem Bauherrn auf
Verlangen vorzulegen und werden nicht gesondert
vergütet.

Zur Kenntnis genommen und Einverstanden:

.................................., den
...............................
Ort  Datum

.......................................................
...................
Unterschrift Bieter

*Hinweis*
0.1 Angaben zur Baustelle

0.1.1  Lage der Baustelle, Umgebungsbedingungen,
Zufahrtsmöglichkeiten und Beschaffenheit der Zufahrt
  sowie etwaige Einschränkungen bei ihrer Benutzung:
Die Baustelle befindet sich in der Ortsmitte in
Arnbruck, Wittelsbacher Straße 1
In unmittelbarer Nachbarschaft befinden sich nördlich,
direkt an das Gebäude angebaut ein Wohnhaus mit
Restaurant. Östlich grenzt die öffentliche Straße,
Wittelsbacher Straße an, südlich die Vitusgasse und in
westlicher Richtung der Arnbrucker Bach und die Graf
Arno Straße.
In unmittelbarer Nähe befindet sich außerdem eine
Arztpraxis, deren Zufahrt und Stellplätze während der
Bauzeit nicht blockiert bzw. versperrt werden dürfen.
(Notarzt-Einsätze !)

0.1.2  Besondere Belastungen aus Immissionen sowie
besondere klimatische oder betriebliche
Bedingungen:
Die Baustelle wird durchgehend per Kamera überwacht.
Es werden zu Dokumentationszwecken täglich
Fotos erstellt.

0.1.3  Art und Lage der baulichen Anlagen, z. B. auch
Anzahl und Höhe der Geschosse:
Das Gebäude wird mit drei Geschoßen, Erd-, 1. Ober-
und Dachgeschoß errichtet mit einem
eingeschoßigem Anbau welcher eine Teilunterkellerung
erhält.
Die Traufhöhe des Hauptgebäudes beträgt ca. 9,50 m,
die Firsthöhe ca. 12,50 bzw. 11,10 m

0.1.4  Verkehrsverhältnisse auf der Baustelle,
insbesondere Verkehrsbeschränkungen:
Zufahrtsmöglichkeit zur Baustelle ist durch das
direkte Angrenzen der öffentlichen Straßen gegeben
allerdings nur aus südlicher Richtung und wird
teilweise durch den Arnbrucker Bach, sowie den
umgeleiteten
Bachlauf eingeschränkt. Die Straßen in nördlicher
Richtung sind für LKW nicht befahrbar.
Die Zufahrt sowie die Stellplätze der benachbarten
Arztpraxis sind durchgehend freizuhalten.
Notarzteinsätze
dürfen keinesfalls durch den Baustellenbetrieb
behindert werden.

0.1.5  Für den Verkehr freizuhaltende Flächen:
Die öffentlichen Straßen müssen für den Verkehr
durchgehend Nutzbar bleiben, ebenso die
Grundstückszufahrten der Anlieger. Kurzzeitige
Teilabsperrungen sind mit der Gemeinde abzusprechen.
Die Zufahrt der nahegelegenen Arztpraxis in der
Wittelsbacher Straße 6, sowie deren Stellplätze sind
durchgehend freizuhalten.

0.1.6  Art, Lage, Maße und Nutzbarkeit von
Transporteinrichtungen und Transportwegen, z. B.
Montageöffnungen:
Keine Angaben

0.1.7  Lage, Art, Anschlusswert und Bedingungen für
das Überlassen von Anschlüssen für Wasser, Energie
und Abwasser:

0.1.8  Lage und Ausmaß der dem Auftragnehmer für die
Ausführung seiner Leistungen zur Benutzung oder
Mitbenutzung überlassenen Flächen und Räume:
Lagerflächen für Baustlleneinrichtung und Material
stehen nur sehr begrenzt auf dem Baugrundstück zur
Verfügung.

0.1.9  Bodenverhältnisse, Baugrund und seine
Tragfähigkeit. Ergebnisse von Bodenuntersuchungen:
Es fand bereits eine Baugrundvoruntersuchung statt.
Der Geotechnische Bericht der Baugrundvoruntersuchung,
erstellt von IHM Ingenieurgesellschaft für
Bauwesen und Geotechnik GmbH, Deggendorfer Straße 40,
94491 Hengersberg vom 21.01.2025 ist zu
beachten und liegt der Ausschreibung bei.

0.1.10 Hydrologische Werte von Grundwasser und
Gewässern. Art, Lage, Abfluss,Abflussvermögen und
Hochwasserverhältnisse von Vorflutern. Ergebnisse von
Wasseranalysen:
Direkt an der Westseite des Gebäudes verläuft der
Arnbrucker Bach, der für das bestehende Gebäude und
auch nach der Sanierung des Gebäudes zur
Energiegewinnung genutzt wird.
Ein Teil des Bachwassers wird über ein Gerinne
östliche und südlich des Gebäudes geführt. Dieses
Gerinne
ist teilweise mit Holzbohlen abgedeckt, um ein
Überfahren mit dem PKW zu ermöglichen.
Für die notwendigen Umbauarbeiten am Staubecken, sowie
für die neu zu erstellenden Gerinne und
Tosbecken wird der Bach während der Ausführung dieser
Arbeiten über das vorhandene Ablaufrohr
umgeleitet.
Bei Starkregenereignissen kann es unter Umständen zu
einem Überlauf des besagten Ablaufrohres kommen
und somit zeitweise Wasser in die Baugrube eintreten.
Laut Bodengutachten ist mit Grundwassereintritt ab ca.
140 cm unter Geländeoberkante zu rechnen.
Ein nachträglich ausgeführter, ca. 3,00 m tiefer
Probeschurf an der Südseite verlief ohne
Wassereintritt. Dies
lässt Vermuten, dass es sich bei dem Wassereintritt
vermutlich um Sicker- bzw. Schichtenwasser gehandelt
haben muss.

0.1.11 Besondere umweltrechtliche Vorschriften.
Durch die unmittelbare Nähe zum Arnbrucker Bach dürfen
keine Wassergefährdenden Stoffe gelagert
werden oder in das Bachbett gelangen.

0.1.12 Besondere Vorgaben für die Entsorgung, z. B.
Beschränkungen für die Beseitigung von Abwasser und
Abfall.
Keine Angaben

0.1.13 Schutzgebiete oder Schutzzeiten im Bereich der
Baustelle, z. B. wegen Forderungen des Gewässer-,
Boden-, Natur-, Landschafts- oder Immissionsschutzes;
vorliegende Fachgutachten oder dergleichen.
Keine Angaben

0.1.14 Art und Umfang des Schutzes von Bäumen,
Pflanzenbeständen, Vegetationsflächen,
Verkehrsflächen, Bauteilen, Bauwerken, Grenzsteinen
und dergleichen imBereich der Baustelle.
Keine Angaben

0.1.15 Art und Umfang der Regelung und Sicherung des
öffentlichen Verkehrs.0.1.16 Im Bereich der
Baustelle vorhandene Anlagen, insbesondere Abwasser-
und Versorgungsleitungen.
Keine Angaben

0.1.17 Bekannte oder vermutete Hindernisse im Bereich
der Baustelle, z. B. Leitungen,Kabel, Dräne, Kanäle,
Bauwerksreste und, soweit bekannt, deren Eigentümer.
Keine Angaben

0.1.18 Bestätigung, dass die im jeweiligen Bundesland
geltenden Anforderungen zu Erkundungs- und
gegebenenfalls Räumungsmaßnahmen hinsichtlich
Kampfmittelnerfüllt wurden.
Keine Angaben

0.1.19 Gemäß der Baustellenverordnung getroffene
Maßnahmen.
Keine Angaben

0.1.20 Besondere Anordnungen, Vorschriften und
Maßnahmen der Eigentümer (oder der anderen
Weisungsberechtigten) von Leitungen, Kabeln, Dränen,
Kanälen, Straßen, Wegen, Gewässern,
Gleisen, Zäunen und dergleichen im Bereich der
Baustelle.
Keine Angaben

0.1.21 Art und Umfang von Schadstoffbelastungen, z. B.
des Bodens, der Gewässer,der Luft, der Stoffe und
Bauteile; vorliegende Fachgutachten oder dergleichen.
Keine Angaben

0.1.22 Art und Zeit der vom Auftraggeber veranlassten
Vorarbeiten.
Das Gebäude wird vor Beginn der Arbeiten vom Bauherrn
entrümpelt.

0.1.23 Arbeiten anderer Unternehmer auf der Baustelle.
Keine Angaben

*Hinweis*
0.2 Angaben zur Ausführung

0.2.1  Vorgesehene Arbeitsabschnitte,
Arbeitsunterbrechungen und Arbeitsbeschränkungen nach
Art, Ort
und Zeit sowie Abhängigkeit von Leistungen anderer.
Gegebenenfalls ist damit zu Rechnen, dass der Anbau
Bühne nicht in einem Zuge mit den Zimmererarbeiten
am Hauptgebäude ausgeführt werden kann.

0.2.2  Besondere Erschwernisse während der Ausführung,
z. B. Arbeiten in Räumen, in denen der Betrieb
weiterläuft, Arbeiten im Bereich von Verkehrswegen
oder bei außergewöhnlichen äußeren Einflüssen.
Keine Angaben

0.2.3  Vorgaben, die sich aus dem SiGe-Plan gemäß
Baustellenverordnung ergeben.
Keine Angaben

0.2.4  Art und Umfang von Leistungen zur
Unfallverhütung und zum Gesundheitsschutz für
Mitarbeiter
anderer Unternehmen, z. B. trittsichere Abdeckungen.
Keine Angaben

0.2.5  Besondere Anforderungen für Arbeiten in
kontaminierten Bereichen, gegebenenfalls besondere
Anordnungen für Schutz- und Sicherheitsmaßnahmen.
Keine Angaben

0.2.6  Besondere Anforderungen an die
Baustelleneinrichtung und Entsorgungseinrichtungen, z.
B. Behälter
für die getrennte Erfassung.
Keine Angaben

0.2.7  Besondere Anforderungen an das Auf- und Abbauen
sowie Vorhalten von Gerüsten.
Keine Angaben

0.2.8  Mitbenutzung fremder Gerüste, Hebezeuge,
Aufzüge, Aufenthalts- und Lagerräume, Einrichtungen und
dergleichen durch den Auftragnehmer.
Gerüste sind arbeitstäglich und eigenständig von den
nutzenden Firmen auf deren verkehrssicherheit zu
überprüfen.

0.2.9  Wie lange, für welche Arbeiten und
gegebenenfalls für welche Beanspruchung der
Auftragnehmer
Gerüste, Hebezeuge, Aufzüge, Aufenthalts- und
Lagerräume, Einrichtungen und dergleichen für andere
Unternehmer vorzuhalten hat.
Fassadengerüste werden bis zum Abschluss der Gewerke
Zimmerer, Dachdecker, Spengler, Fenster,
Vorgehängte Fassade vorgehalten. Die Vorhaltung
erfolgt durch den Baumeister.

0.2.10 Verwendung oder Mitverwendung von
wiederaufbereiteten (Recycling-)Stoffen.
Keine Angaben

0.2.11 Anforderungen an wiederaufbereitete
(Recycling-)Stoffe und an nicht genormteStoffe und
Bauteile.
Keine Angaben

0.2.12 Besondere Anforderungen an Art, Güte und
Umweltverträglichkeit der Stoffeund Bauteile, auch z.
B.
an die schnelle biologische Abbaubarkeit von
Hilfsstoffen.
Besonders im Bereich des angrenzenden Bachlaufs und
des Gerinnes ist darauf zu achten, dass keine
wasserschädlichen Stoffe verwendet, gelagert, oder in
das Gewässer eingebracht werden.

0.2.13 Art und Umfang der vom Auftraggeber verlangten
Eignungs- und Gütenachweise.
Keine Angaben

0.2.14 Unter welchen Bedingungen auf der Baustelle
gewonnene Stoffe verwendet werden dürfen oder
müssen oder einer anderen Verwertung zuzuführen sind.
Sofern in den Positionen nicht anders beschrieben,
gehen abzubrechende und zu entsorgende Stoffe in den
Besitz des Auftragnehmers über. Der Auftragnehmer ist
für deren sachgemäße Entsorgung oder
Wiederverwendung allein verantwortlich.

0.2.15 Art, Zusammensetzung und Menge der aus dem
Bereich des Auftraggebers zu entsorgenden Böden,
Stoffe und Bauteile; Art der Verwertung oder bei
Abfall die Entsorgungsanlage; Anforderungen an die
Nachweise über Transporte, Entsorgung und die vom
Auftraggeber zu tragenden Entsorgungskosten.
Keine Angaben

0.2.16 Art, Anzahl, Menge oder Masse der Stoffe und
Bauteile, die vom Auftraggeber beigestellt werden,
sowie Art, genaue Bezeichnung des Ortes und Zeit ihrer
Übergabe.
Keine Angaben

0.2.17 In welchem Umfang der Auftraggeber Abladen,
Lagern und Transport von Stoffen und Bauteilen
übernimmt oder dafür dem Auftragnehmer Geräte oder
Arbeitskräfte zur Verfügung stellt.
Keine
Der Personenaufzug im Gebäude darf nicht für
Materialtransporte genutzt werden.

0.2.18 Leistungen für andere Unternehmer.

0.2.19 Mitwirken beim Einstellen von Anlageteilen und
bei der Inbetriebnahme von Anlagen im
Zusammenwirken mit anderen Beteiligten, z. B. mit dem
Auftragnehmer für die Gebäudeautomation.
Keine Angaben

0.2.20 Benutzung von Teilen der Leistung vor der
Abnahme.

0.2.21 Übertragung der Wartung während der Dauer der
Verjährungsfrist für die Mängelansprüche für
maschinelle und elektrotechnische sowie elektronische
Anlagenoder Teile davon, bei denen die Wartung
Einfluss auf die Sicherheit und die Funktionsfähigkeit
hat (vergleiche § 13 Absatz 4 Nummer 2 VOB/B), durch
einen besonderenWartungsvertrag.

0.2.22 Abrechnung nach bestimmten Zeichnungen oder
Tabellen

*Hinweis*
0.3 Besondere Vertragsbedingungen

Die VOB wird dem Vertrag, in der zum Vertragsabschluss
gültigen Fassung, zugrunde gelegt.

0.3.1 Steuerabzug bei Bauleistungen
Der Auftragnehmer verpflichtet sich, jede vom
zuständigen Finanzamt vorgenommene Änderung in Bezug
auf eine vorgelegte Freistellungsbescheinigung (§ 48b
EStG) dem Auftraggeber unverzüglich schriftlich
mitzuteilen.

0.3.2 Ausführungsfristen
Es gelten die Bestimmungen des geschlossenen Vertrags.
Eine genaue Terminabsprache mit der Bauleitung ist vor
Auftragsbeginn unbedingt erforderlich.

0.3.3 Verjährungsfrist für Mängelansprüche
Die Rückgabe der Sicherheit für Mängelansprüche
erfolgt nach vollständigem Ablauf der Verjährungsfrist
für
Mängelrechte sowie Erfüllung der bis dahin erhobenen
Ansprüche.

0.3.4 Baureinigung
Der Auftragnehmer ist verpflichtet, alle durch ihn
verursachten Abfälle (Bauschutt, Abbruch- und eigenes
Verpackungsmaterial), Verunreinigungen und
Beschädigungen auf dem Baugrundstück, den umliegenden
Grundstücken sowie den öffentlichen Verkehrswegen
grundsätzlich täglich zu beseitigen. Geschieht dies
trotz Aufforderung der Bauleitung und unter Setzung
einer angemessenen Nachfrist nicht, ist die Bauleitung
nach Ablauf der Nachfrist berechtigt, eine Fremdfirma
mit der Leistung zu beauftragen. Größeres
Verpackungsmaterial ist direkt vom Auftragnehmer auf
eigene Kosten abzufahren. Für die tägliche Schutt-
und Abfallbeseitigung ist der Arbeitnehmer selbst
verantwortlich. Wird dies trotz Aufforderung durch die
Bauleitung unterlassen, ist die Bauleitung berechtigt,
eine Fremdfirma mit der Beseitigung zu beauftragen.
Die Kosten gehen dabei gänzlich zu Lasten des
Auftragnehmers. Sind mehrere Auftragnehmer für die
Unterlassung verantwortlich, erfolgt die
Kostenumlegung nach billigem Ermessen der örtlichen
Bauleitung.
Nebenleistung gem. VOB/C DIN 18299 ff.

0.3.5 Baustrom / Bauwasser / Bauendreinigung
Baustromversorgungs- und Bauwasserversorgungsanlagen
sowie die Bauendreinigung werden durch den
Auftraggeber erstellt und unterhalten. Abzüge dafür s.
LV S. 3.

0.3.6 Baubesprechungen, besondere Anordnungen,
Objektüberwachung
Es ist geplant, während der Errichtung vor Ort
regelmäßige Koordinationsbesprechungen /
Jour-Fixe-Termine mit dem AN durchzuführen. Der
Auftragnehmer hat hierzu auf Anforderung den
Projektleiter bzw. dessen weisungsbefugten und
kompetenten Vertreter zu entsenden. Die Teilnahme ist
verpflichtend.
Bei Nichtanwesenheit sind die festgelegten
Gegebenheiten bzw. Entscheidungen als zwingend
rechtskräftig
anzusehen ohne Einspruchsrecht.
Sofern im LV "nur auf besondere Anordnung des AG"
vorgeschrieben ist, bedeutet dies, dass auch mit der
Vorbereitung zur Ausführung erst nach besonderer
Aufforderung des AG zu beginnen ist.
Die Objektüberwachung obliegt dem Architekturbüro, das
nach Auftragsvergabe bekannt gegeben wird.
Anordnungen Dritter dürfen erst nach Rücksprache mit
der Bauleitung befolgt werden.

0.3.7 Bauleiter
Der Auftragnehmer verpflichtet sich, die Baustelle
während der gesamten Bauzeit mit einem, der deutschen
Sprache in Wort und Schrift mächtigen, Bauleiter
besetzt zu halten, der verantwortlich die Einhaltung
aller
Sicherheitsmaßnahmen gemäß BayBO,
Unfallverhütungsvorschriften,
Arbeitsstättenrichtlinien, Auflagen der
Berufsgenossenschaften überwacht und entsprechende
Maßnahmen ergreift. Die Verantwortung erstreckt
sich auf die Baustelle und die angrenzenden Flächen,
für die Verkehrssicherungspflicht besteht. Vom
Auftragnehmer ist der firmeneigene verantwortliche
Sicherheitsbeauftragte zu benennen.

0.3.8 Haftung
Über die Bestimmungen des § 4 Nr. 5, VOB-B hinaus
übernimmt der Auftraggeber ebenso keine Haftung für
auf der Baustelle gelagerte Materialien des
Auftragnehmers.

0.3.9 Terminplan
Innerhalb von 14 Tagen nach Auftragserteilung ist vom
Auftragnehmer auf Basis des Projektterminplanes
(Architekt) ein detaillierter Terminplan vorzulegen.
Die terminliche Abwicklung und zeitliche Kontrolle der
Baudurchführung erfolgt mittels aufgestellten
Balkenplänen und Terminlisten. Der Auftragnehmer
erkennt
diese Steuerung als verbindlich an. Er ist
verpflichtet, auf Anforderung unverzüglich alle
Angaben zu machen,
die zur Steuerung des Projektes erforderlich sind
(z.B. Dauer von Vorgängen, Abhängigkeiten, geplante
bzw.
vorhandene Kapazitäten).

0.3.10  Baustelleneinrichtung
Personal- und Materialcontainer des AN können in der
dafür vorgesehenen Fläche der BE aufgestellt
werden. Die Mitteilung der genauen Lage und Verortung
erfolgt durch die Bauleitung des AG.

0.3.1 Abrechnungsunterlagen
Sämtliche Abrechnungsunterlagen sind grundsätzlich
digital per E-Mail im pdf-Format mit allen
Rechnungsanlagen an die Bauleitung mit
Rechnungsanschrift des Bauherrn zu überstellen. Die
Abrechnungsunterlagen müssen das durch die Bauleitung
des AG bestätigte Aufmaß enthalten. Parallel
erhält der AG eine Ablichtung der Abrechnung (ohne
Anlagen) per E-Mail im pdf-Format.
Aus Abrechnungszeichnungen oder anderen
Aufmaß-Unterlagen müssen alle Maße, die zur Prüfung
einer
Rechnung nötig sind, unmittelbar zu ersehen sein und
der jeweiligen Rechnung beiliegen.
Die Originale der Aufmaßblätter, Wiegescheine und
ähnlicher Abrechnungsbelege erhält der Auftraggeber,
die Durchschriften der Auftragnehmer.
Rechnungen sind ihrem Zweck nach als Abschlags- oder
Schlussrechnung zu bezeichnen. Die
Abschlagsrechnungen sind durchlaufend zu nummerieren.
In jeder Rechnung sind Umfang und Wert aller
bisherigen Leistungen und die bereits erhaltenen
Zahlungen
mit gesondertem Ausweis der darin enthaltenen
Umsatzsteuerbeträge anzugeben.

0.3.1 Sonstiger Schriftverkehr
Schriftverkehr mit dem Aufrageber ist ausschließlich
wie folgt zu führen:
1) Schriftverkehr mit dem Bauherrn, über Behinderungen
und deren Anzeige, Anmeldung von Nachträgen
oder Vergütungsansprüchen, Bedenkenanmeldungen und
Schreiben mit Auswirkungen auf den Inhalt des
geschlossenen Bauwerkvertrages (Vertragsänderungen)
per E- Mail an die Objektüberwachung. Der Bauherr
erhält diesen Schriftverkehr im Original und in
Ablichtung per E-Mail.
2) alle anderen Schreiben per E-Mail an das
beauftragte Planungsbüro.

Sollten sich durch einen Versand Verzögerungen oder
andere Folgen ergeben, gehen diese ausschließlich
zu Lasten des Auftragnehmers.

0.3.1 Nachtragsangebot (zu § 2 Nr. 5+6 VOB/B)
Für nicht im Angebot enthaltende oder geänderte
Leistungen sind rechtzeitig unaufgefordert schriftliche
Nachtragsangebote digital per E-Mail im pdf-Format
direkt die Bauleitung einzureichen. Parallel erhält
der AG
eine Ablichtung der Angebotsunterlagen per E-Mail im
pdf-Format.
Nachtragsangebote haben in jedem Fall neben den
Einheitspreisen auch die zugehörigen Mengenangaben
zu enthalten. Bei Nachtragsangeboten ist zu jeder
Einzelposition eine detaillierte Kalkulation
aufzustellen, aus
der Material-, Geräte- und Lohnkosten sowie der
Mittellohn und die Zuschlagsätze ersichtlich sind.

0.3.1 Abnahme (zu § 12 VOB/B)
Der Auftraggeber verlangt die förmliche Abnahme ab
einer Auftragssumme von 10.000 _ (ohne
Umsatzsteuer). Der AN hat dem AG zu ermöglichen, die
Abnahme durchzuführen. Sollte es der
Baufortschritt mit sich bringen, dass Teile des
Bauwerks für eine Abnahme nicht mehr oder nur mit
erheblichem Aufwand, z.B. für Geräte und Gerüste,
zugänglich sind, so hat der AN den AG rechtzeitig
darauf
hinzuweisen und ihm eine Sachstandsfeststellung zu
ermöglichen. Soweit eine Abnahme vor einer
eventuellen erforderlichen behördlichen oder
technischen Abnahme erfolgt, gilt sie vorbehaltlich
einschlägiger
Auflagen aus dieser behördlichen oder technischen
Abnahme.

0.3.1 Mängelansprüche (zu § 13 VOB/B)
Der AG kann verlangen, dass vor Ablauf der
Verjährungsfrist für die Mängelansprüche eine
gemeinsame
Besichtigung der Leistung stattfindet und dabei
festgestellten Mängel in einem von beiden
Vertragsteilen zu
unterzeichnenden Protokoll niedergelegt werden.
Verweigert der AN die Teilnahme an der Besichtigung
aus einem von ihm zu vertretenden Grund, so muss er
den vom Auftraggeber festgestellten Mangel anerkennen.
Der AN hat auch die Kosten für die Beseitigung
von Schäden bei anderen Gewerken zu übernehmen, falls
diese Schäden durch seine eigene mangelhafte
Leistung verursacht wurden. Für genehmigungspflichtige
technische Anlagen beginnt die
Mängelanspruchsverjährungsfrist frühestens mit dem Tag
der Genehmigung und Zulassung zum Betrieb.
War neben mangelfreier Beschaffenheit der Leistung ein
wirtschaftlicher oder technischer Erfolg
ausbedungen, so gelten die hierzu erforderlichen
Eigenschaften als vertraglich zugesichert.
Die Verjährungsfrist für Mängelansprüche beträgt für
Bauwerke und für andere Werke, deren Erfolg in der
Herstellung, Wartung oder Veränderung einer Sache
besteht sowie für die von Feuer berührten Teile von
Feuerungsanlagen grundsätzlich 4 Jahre.

0.3.1 Salvatorische Klausel
Sollte eine Bestimmung dieses Vertrages unwirksam sein
oder werden, oder sollte sich eine Lücke
herausstellen, so berührt dies die Gültigkeit aller
übrigen Vertragsregeln nicht.

0.3.1 Begründung zur Wertung der Stundenlohnarbeiten
(sofern vorgesehen)
Die gängige Praxis zeigte, dass beim Bauen im Bestand
in der Regel unvorhergesehene
Arbeiten anfallen, deren Umfang auch erst bei der
Ausführung ersichtlich wird.
Diese Arbeiten werden in Abstimmung mit der Bauleitung
in Regie ausgeführt.
Die angegebenen Mengenansätze beruhen auf
Erfahrungswerten und bezeichnen keinen Anspruch des
Auftragnehmers auf Ausführung von Regiearbeiten in der
angegebenen Größenordnung.

0.3.1 Terminüberwachung
Die Termine werden von der Bauleitung überwacht.

0.3.1 Bautagesberichte
Der Auftragnehmer hat Bautagesberichte (Bautagebuch)
zu führen und dem Auftraggeber spätestens mit der
Schlussrechnung zu übergeben. Sie müssen alle Angaben
enthalten, die für die Ausführung und Abrechnung
des Auftrages von Bedeutung sein können.

0.3.1 Verunreinigungen
Verunreinigungen nach VOB/C Punkt 4.1.11
Nebenleistungen sind täglich zu beseitigen und
abzufahren.

0.3.1 Ausführungsunterlagen
Die zur Ausführung seiner Leistung notwendigen
Unterlagen werden dem AN rechtzeitig vor Vorbereitung
zur
Ausführung im Dateiformat pdf zur Verfügung gestellt.
Das Leistungsverzeichnis wird im Dateiformat pdf und
GAEB vom AG an den AN zur Verfügung gestellt.
Der AN hat dem Planungsbüro GAEB-Dateien zur Verfügung
zu stellen, wenn diese angefordert werden.
Der Ausführung dürfen nur Unterlagen zugrunde gelegt
werden, die vom Auftraggeber bzw. der Bauleitung
als zur Ausführung bestimmt gekennzeichnet sind.
Sämtliche Maße sind vom AN am Bau zu prüfen.

0.3.1 Güte verwendeter Baustoffe
Für die Güte der zur Verwendung kommenden Baustoffe,
Geräte und Materialien haftet der AN dem AG und
dem Hersteller der Lieferfirma.

0.3.1 Vereinbarung der VOB/C
Die Geltung der VOB/C wird vereinbart und bei der
Ausführung der Leistungen zugrunde gelegt.

0.3.1 Dokumentationsunterlagen
Es wird darauf hingewiesen, dass die Abnahme der
Leistung und die vollständige Freigabe der
Schlussrechnung erst nach Vorlage der gesamten
erforderlichen, vollständigen und geordneten Unterlagen
zur Baudokumentation (d.h. Übergabe aller
erforderlichen allgemeinen bauaufsichtlichen
Zulassungen/Prüfzeugnisse oder europäisch technische
Bewertungen der verwendeten Baustoffe, Bauteile
und Bauarten mit den entspr. Leistungserklärungen,
Einbauanleitungen und Konformitätsbestätigungen der
Hersteller (CE/Ü-Zeichen) sowie Leistungs-/
Schottbücher, Fachunternehmererklärung zum
fachgerechten
Einbau, Bescheinigungen/Bestätigungen der Funktions-
und Betriebssicherheit von Anlagen etc.) erfolgen
kann.
Die Übergabe hat vor der Abnahme (bzw. der
Teilabnahmen) als pdf und in 2facher Form im
Papierformat an
die Bauleitung zu erfolgen.

0.3.1 DSGVO
Der AN hat sich im Zuge der Baumaßnahme selbsttätig um
die Einhaltung der Anforderungen der gültigen
DSGVO zu kümmern und gegebenenfalls Dritte zu
informieren und bei Bedarf deren Einverständnis zur
Datenspeicherung etc. einzuholen.

### Titel 01 Vorbereitende Maßnahmen

*Hinweis*
Sämtliche Materialien für die Baustelleneinrichtung im
Außenbereich können nur begrenzt und beengt an den
vorgesehenen Stellen platziert werden.

Vor der Kalkulation ist es dringendst anzuraten die
örtlichen
Gegebenheiten zu besichtigen.
Benötigte Lagerböcke für Verglasungen bzw.
Fensterelemente
etc. sind nur im begrenzten Umfang bzw. gar nicht vor
Ort
abzustellen.
Feuerwehrzufahrten etc. sind zu beachten!

Zwischenlagerflächen für Materialien welche zu
entsorgen bzw.
einzubauen sind, sind nicht oder sehr begrenzt
vorhanden.

Nachforderungen werden nicht anerkannt.

**01.1 Baustelleneinrichtung**
Baustelleneinrichtung einrichten, vorhalten und
rückbauen
bzw.räumen
Geräte, Werkzeuge und sonstige Betriebsmittel,
die zur Durchführung der Arbeiten erforderlich sind,
auf die
Baustelle bringen und aufbauen.

Vorhaltekosten der Baustelleneinrichtung sowie der
benötigten
Maschinen sind in dieser Position einzurechnen.
Nach Abschluss der Arbeiten sind alle Geräte,
Werkzeuge und
sonstige Betriebsmittel und Werkstoffreste wieder
abzubauen
bzw. abzufahren und zu entsorgen.

Die in Anspruch genommenen Flächen sind sauber zu
hinterlassen.

Sämtliche Hebewerkzeuge sofern erforderlich zum
Transport
des Materials auf die einzelnen Einsatzstellen und für
den
Einbau sind in die jeweiligen Einheitspreise mit
einzukalkulieren.
Es kann nicht garantiert werden, dass zum
Ausführungszeitpunkt ein Baustellenkran zur Verfügung
steht.
Eine eventuelle Mitbenutzung der Krananlage und die
Vergütung der Baufirma dafür ist eigenständig mit der
entsprechenden Firma abzuklären.

Höhen der einzelnen Gebäude bzw. Flachdächer etc. siehe
beiliegende Grundrisspläne sowie Schnittpläne.

Vorhaltezeit über den gesamten Zeitrahmen des zu
erbringenden Leistungsumfangs.
Menge: 1,000 St

**01.2 Statischer Nachweis / Standsicherheitsnachweis**
für alle Fenster- Fassaden- Konstruktionen sowie aller
Ihrer
Einbauelemente einschließlich Verglasungen,
Verankerungen
etc.
Der prüfbare statische Nachweis /
Standsicherheitsnachweis,
über die Einhaltung sämtlicher statischer Forderungen,
ist in
digitaler Form, vorzulegen.

Inklusive Kosten für die Glasbemessung der einzelnen
Scheiben nach DIN 18008.

Der statische Nachweis / Standsicherheitsnachweis ist
dem
Prüfstatiker zur Prüfung und Freigabe rechtzeitig
vorzulegen.
Menge: 1,000 psch

**01.3 Konstruktionsplanung**
Dem Auftragnehmer werden nach Auftragserteilung
Übersichtszeichnungen übergeben.

Die weitere technische Bearbeitung, d. h. - Erstellen
von
Konstruktions- und Detailplänen für alle in der
Leistungsbeschreibung aufgeführten Anlagen
- Abstimmung der Details mit dem AG bzw. mit dem
Architekten
rechtzeitig vor Fertigungsbeginn
- örtliche Aufmaße
- Vorlage von Original-Muster der Fenster- und
Fassadenprofile
ist mit dieser Position komplett anzubieten.

Die mit dem Architekten abgestimmten
Konstruktionspläne und
Muster sind vor Fertigungsbeginn bzw. vor
Materialbestellung
dem AG in dreifacher Ausfertigung zu liefern.
Diese bedürfen der Freigabe durch den Auftraggeber.
Aus den Darstellungen müssen Konstruktion, Maße,
Einbau,
Befestigung und Bauanschlüsse der Bauteile sowie die
Einbaufolge erkennbar sein (DIN 18360, Zif. 3.1.1.3).
Menge: 1,000 psch

**01.4 Fahrbare Arbeitsgerüste/ Bühnen nach UVV bzw. BG, Höhe bis 7 m**
Liefern und Vorhalten von fahrbaren Arbeitsgerüsten/
Bühnen
nach UVV bzw. BG für den Innenbereich sowie das
Zerlegen
und Vertragen zu den einzelnen Montageorten für alle in
nachfolgenden Positionen ausgeschriebenen
Leistungsumfänge.
Für Höhen bis 7 m über FOK im Innenhof
Menge: 1,000 psch

**01.5 Folienrahmen, provisorischer Verschluss Fensteröffnungen < 2,5 m²**
Herstellen und montieren von Folienrahmen als
provisorischen
Verschluss / Wetterschutz für Fensteröffnungen.

Die Leistung beinhaltet:
- herstellen eines Rahmens aus Kanthölzern
- bespannen Rahmen mit transparenter Gewebefolie in
geeigneter Stärke
- sämtliche notwendige Befestigungsmittel
- Rückstandsfreier Rückbau und fachgerechter Entsorgung
inklusive Entsorgungskosten vor Montage der Fenster

Fensteröffnungen = 2,5 m²
Menge: 69,000 m²

**01.6 Folienrahmen, provisorischer Verschluss Fensteröffnungen über 2,5 m²**
Herstellen und montieren von Folienrahmen als
provisorischen
Verschluss / Wetterschutz für Fenster- und
Türöffnungen wie
vor beschrieben, jedoch für Öffnungen größer 2,50 m²
bis ca.
26 m² (Pfosten-Riegel-Elemente)

der Mehrverbrauch von Kanthölzern und
Befestigungsmittel zum
Befestigen der Folie ist in den EP mit einzurechnen
Menge: 103,000 m²

### Titel 02 Holz-Alu-Fenster

*Hinweis*
Konstruktion:

Sämtliche nachfolgend aufgeführten
Holz-Aluminium-Fensterelemente sind entsprechend der
nachgenannten Spezifikation anzubiegen.

Es gelten die Mindestanforderungen nach RAL 695/I.

Holz-Aluminium-Fenster massive bzw. lamellierte und
teilweise
keilgezinkte Hölzer mit angefrästen Glasleisten;
astfreies Nadelholz, frei von Harzgallen und
Minizinken in den
Decklagen.
Aluminiumschale flächenbündig, deckend farbig
pulverbeschichtet.

Rahmen-/Flügelprofil:
Blendrahmen ca. 69/67 mm; Flügel ca. 72/85 mm

Eckverbindung:
gedübelt; für rundum geschlossene
Oberflächenbeschichtung

Aludeckschale:
mit Cliphaltern gleitend auf Holzkonstruktion, für
ausreichende
Hinterlüftung

Bautiefe [mit Aluminiumschale]:
Blendrahmen ca. 87 mm; Flügel ca. 105 mm

Profilansichtsbreite Blendrahmen/Flügel:
ca. 115 mm

Wärmedurchgangskoeffizient Uw:0,9 W/m²K

Widerstandsfähigkeit bei Windlast nach EN 12210:
Windzone I

Schlagregendichtigkeit  EN 12208: bis E 900

Luftdurchlässigkeit  EN 12207: Klasse 4

Einbruchhemmung  DIN V ENV 1627: bis RC 2 (in den
Positionsbeschreibungen definiert)

Schalldämmung  DIN 4109: Schallschutzklasse 2 bzw. bis
Klasse 4

Dichtungssystem:
Trockenverglasung; 2 Anschlagdichtungen im Flügel
sowie eine
Dichtung an der Blendrahmen-Schale

Beschlag: verdeckt liegend

Fertigung:
nach den Richtlinien der Gütegemeinschaft Holzfenster
e.V.
nach DIN 68 121;  RAL-Güte-Zeichen

Dichtung
Trockenverglasung mit angefrästen Glasleisten. Im
Flügel sind
zwei SEBS-Dichtungen einzubauen. Die Dichtungsprofile
müssen optimale Dicht- und Dämmwerte haben und
jederzeit
austauschbar sein.
Zusätzliche EPDM-Dichtung gegen Schlagregen an der
Blendrahmenschale. Dichtungsfarbe graphitgrau.

Anschlagdichtungsschwelle (AD):
Nach außen öffnend, barrierefrei, Verwendung für
Balkon-, und
Terrassentüren im Neubau; bündiger Einsatz der
Schließplatten
in der darauf abgestimmten Aufnahme der Schwelle;
Anschlagart bei Fenstertüren:
1. Dreh-Türe; 2. Dreh-Kipp-Türe

Beschlag
DK-Beschlag mit Basissicherheit
Verdeckt liegender Einhand-Drehkipp-Beschlag mit
Fehlbedienungssperre und Flügelheber in
Edelstahloptik. Eck-
und Scherenlager sind flügelrahmenbündig und optisch
aufeinander abzustimmen. Integrierte Zuschlagsicherung
in
Kippstellung. Erhöhte Basissicherheit durch zwei
zusätzliche
Pilzzapfen mit Sicherheitsschließstücken. Fenster und
Fenstertüren mit Eck- und Axerlager bis 130 kg
Flügelgewicht.
Fenstertüren bis 2510 mm als Dreh-Kipp mit verdeckt
liegenden
Bändern. Beschlagsystem zertifiziert nach QM 328 ift
Rosenheim.

Holzart | Holzoberfläche
Fichte
Holzschutz in Anlehnung an DIN 68 800 Teil 3. Die
Oberflächenbehandlung in einem 4-Schicht-Systemaufbau
[Imprägnierung, Grundbeschichtung,
Zwischenbeschichtung,
Schlussbeschichtung].
Beschichtungen umlaufend geschlossen. Sowohl auf der
Innen-
als auch auf der Außenfläche ist eine
Trockenschichtdichte von
90 µ bei Lasuren und 120 µ bei deckenden Anstrichen
auszuführen.

Oberfläche lasiert nach Farbmusterkarte

Aluminium | Oberfläche
Eckverbindung mittels Eckwinkel verklebt und gesickt
oder als
geschweißte Ausführung
Farbton: RAL-Ton, grau, nach Wahl des Auftraggebers

Verglasung
Wärmeschutzverglasung nach DIN EN ISO 10077-1:
3-fach Wärmedämmglas aus 3 x 4 mm Floatglas,
Innenscheibe
bzw. Außen- und Innenscheibe mit hoch wärmedämmender
Edelmetall-Beschichtung. Im Scheibenzwischenraum
Edelgasfüllung Argon. Die Belüftung des Glasfalzes
erfolgt nach
außen.

Wärmedurchgangskoeffizient [DIN EN 673] :  Ug = 0,5
W/m²K
Lichttransmission [DIN EN 410]:  TL = 70 %
Gesamtenergiedurchlass [DIN EN 410]:  g = 50 %
Scheibenaufbau:  4/18/4/18/4 bzw. nach statischer oder
  schalltechnischer erfordernis

Sicherheit
 Basissicherheit mit 2 Pilzzapfen und
Sicherheitsschließstücken

 Sicherheitsstufe D: Sicherheitsbeschlag für
rechtwinkelige
Fenster und Fenstertüren mit Getriebeaufbohrschutz und
4
Pilzzapfen mit Sicherheitsschließstücken [nicht
Hebe-Schiebe-Türe]

 Sicherheitsstufe E: Sicherheitsbeschlag für
rechtwinkelig
Fenster und Fenstertüren mit Getriebeaufbohrschutz und
Rundrumverriegelung mit Sicherheitsschließstücken
[nicht
Hebe-Schiebe-Türe]

 RC 2 N: Sicherheitsbeschlag für rechtwinkelige
Fenster und
Fenstertüren mit Getriebeaufbohrschutz und
Rundumverriegelung mit Sicherheitsschließstücken,
abschließbare Sicherheitsolive, gesicherte
Glasanbindung

 RC 2: Sicherheitsbeschlag für rechtwinkelig Fenster
und
Fenstertüren mit Getriebeaufbohrschutz und
Rundumverriegelung mit Sicherheitsschließstücken,
abschließbare Sicherheitsolive, gesicherte
Glasanbindung,
durchwurfhemmende Verglasung P4A [A3]

Hinweis:

Sämtliche Elemente sind mit einer zugelassenen RAL-
Montage
zu versetzen.

Fassadengerüst:
Zum Zeitpunkt der Fenstermontage ist ein bauseitiges
Arbeits-
und Schutzgerüst vorhanden und kann unentgeltlich
mitbenutzt
werden.
Evtl. daraus resultierende Einbringerschwernisse z.B.
für die
Verhebung der Verglasungen per Kran wegen
vorspringender
Dachüberstände oder störender Gerüstteile etc.sind zu
berücksichtigen und werden nicht separat vergütet.

**02.1 Fensterelement, 2-flgl., 126cm x 176cm (b/h), D/DK**
Komplette Herstellung, Lieferung und Montage eines
Holz-Alu Fensters entsprechend der vorstehenden
Ausführungsbeschreibung

Fenster, 2-flügelig
als Dreh-/Drehkippfenster (D/DK) ausgebildet ohne
Mittelkämpfer.
Das Fensterelement ist obenseitig bis auf Höhe des
vorgesetzten Raffstorekastens aufzudoppeln
Höhe Raffstorekasten ca. 17 cm

Schallschutzklasse: 2
Einbruchhemmung: Sicherheitsstufe E

Abmessungen (Rohbauöffnungsmaß): 126 cm x 176 cm
(b/h)

Einbauort:
EG, 1.OG, DG

Laibungsmontage wie im Hinweistext Fensterelemente
beschrieben.
Das Einputzen der einzelnen Fensterelemente im
Laibungsbereich erfolgt bauseits.

(Fenster- bzw. Türgriff in eigener Pos. aufgeführt)
Menge: 30,000 St

**02.2 Zulage Schallschutzverglasung Kl 3, Fenster**
Zulage für die Ausführung von Fenstern mit erhöhten
Anforderungen an den Schallschutz

Schallschutzklasse: 3 (VDI-Richtlinie 2719)
Bew. Schalldämmmaß: R´w 35-39 dB im eingebauten Zustand

Abrechnung der Zulage nach Elementaußenmaßen

Einbauort:
EG Fenster Vereinsheim
DG Fenstertüre Mehrzweckraum
Menge: 16,000 St

**02.3 Zulage Schallschutzverglasung Kl 4, Fenster**
Zulage für die Ausführung von Fenstern 126 x 176 cm mit
erhöhten Anforderungen an den Schallschutz

Schallschutzklasse: 4 (VDI-Richtlinie 2719)
Bew. Schalldämmmaß: R´w 40-44 dB im eingebauten Zustand

Einbauort:
EG Fenster Vereinsheim
Menge: 3,000 St

**02.4 Zulage Einbruchschutz RC 2**
Zulage für die Ausführung von Fenstern 126 x 176 cm mit
erhöhten Anforderungen an den Einbruchschutz

Einbruchschutz Klasse: RC 2
Menge: 13,000 St

**02.5 Fenstertürelement, 2-flg., 126cm x 272cm (b/h)**
Komplette Herstellung, Lieferung und Montage eines
Holz-Alu Fenstertürelements entsprechend der
vorstehenden
Ausfpührungsbeschreibung

Fenstertürelement, 2-flügelig
als Dreh-/Drehkippfenstertüre (D/DK) ausgebildet ohne
Mittelkämpfer.
Das Fensterelement ist obenseitig bis auf Höhe des
vorgesetzten Raffstorekastens aufzudoppeln
Höhe Raffstorekasten ca. 17 cm

Schallschutzklasse: 2
Einbruchhemmung: Sicherheitsstufe E

Verglasung als Wärmeschutzverglasung absturzsichernd
mit
Zugänglichkeit

inklusive Griffe: außen Türknauf, innen Türdrücker
Türe wird aus Gründen des Diebstahlschutzes geschlossen
gehalten. Ein entsprechendes Fluchttürterminal ist in
den EP mit
einzurechnen.

Abmessungen (Rohbauöffnungsmaß): 126 cm x 272 cm
(b/h)

Einbauort:
OG Büro Bürgermeister

Laibungsmontage wie im Hinweistext Fensterelemente
beschrieben.
Das Einputzen der einzelnen Fensterelemente im
Laibungsbereich erfolgt bauseits.

(Fenster- bzw. Türgriff in eigener Pos. aufgeführt)

Fußboden-Aufbauhöhe: 16 cm
Menge: 1,000 St

**02.6 Zulage Schallschutzverglasung Kl 3, Fensterüre**
Zulage für die Ausführung von Fenstertüren mit erhöhten
Anforderungen an den Schallschutz

Schallschutzklasse: 3 (VDI-Richtlinie 2719)
Bew. Schalldämmmaß: R´w 35-39 dB im eingebauten Zustand

Abrechnung der Zulage nach Elementaußenmaßen

Einbauort:
1. OG Büro Bürgermeister
Menge: 1,000 St

**02.7 Fenstergriff-/beschlag, Alu matt, Ovalrosette**
Liefern und Einbauen von Fenstergriffen nach DIN EN
13126-3

4-Punkt-Kugelrastung zur sauberen, spürbaren und
hörbaren
Positionierung des Fenstergriffs in 90 Grad Schritten,
dauerhafter Gleichlauf,

Befestigung unsichtbar,

mit stabilisierenden Stütznocken, Durchmesser 10 mm,
zum
garantiert verschiebefreien Sitz an den Fenstern,
Verschraubung M5, Entfernung der Befestigungspunkte 43
mm,

Gewählter Artikel:
Fa. FSB Art. Nr. 1023, Edelstahl matt oder gleichwertig

'......................................................
...............'
Bietereintrag

(siehe Hinweistext Fensterelemente)
Menge: 31,000 Stk

**02.8 Fenstertürelement, 2-tlg., 226cm x 226cm (b/h), Notausgang**
Komplette Herstellung, Lieferung und Montage eines
Holz-Alu Fenstertürelements entsprechend der
vorstehenden
Ausfpührungsbeschreibung

Fenstertürelement, 2-teilig
1 Flügel nach außen öffnend als Notausgangstüre nach
DIN
179 mit einer lichten Duchrgangsbreite von > 1,00 m
und ein
Standflügel nach außen öffenbar

Gesamtes Element ist feuerhemmend auszuführen
Schallschutzklasse: 2
Einbruchhemmung: Sicherheitsstufe E

Verglasung feuerhemmend als Wärmeschutzverglasung nicht
absturzsichernd mit Zugänglichkeit

Inklusive Griffe: außen Türknauf, innen Türdrücker
Türe wird aus Gründen des Diebstahlschutzes geschlossen
gehalten. Ein entsprechendes Fluchttürterminal ist in
den EP mit
einzurechnen.

Inklusive Obentürschließer am Gehflügel (geeignet für
Veranstaltungsbetrieb mit easy-open Funktion. Mit
Öffnungsunterstützung in barreriefrei zugänglichen
Räumen.)

Abmessungen (Rohbauöffnungsmaß): 226 cm x 226 cm
(b/h)

Einbauort:
DG Ausgang Mehrzweckraum zu Dachterrasse

Laibungsmontage wie im Hinweistext Fensterelemente
beschrieben.
Das Einputzen der einzelnen Fensterelemente im
Laibungsbereich erfolgt bauseits.

Fußboden-Aufbauhöhe: 16 cm
Menge: 1,000 St

**02.9 Zulage Schalldämmaß RwR = 40 dB, Fensterüreement 226x226 cm**
Zulage für die Ausführung von vorbeschriebenen
Fenstertürelement 2-teilig, 226 x 226 cm mit erhöhten
Anforderungen an den Schallschutz

Bew. Schalldämmmaß: RwR = 40 dB im eingebauten Zustand

Einbauort:
DG Fenstertüre Mehrzweckraum
Menge: 1,000 St

**02.10 Zulage Einbruchschutz RC 2**
Zulage für die Ausführung von vorbeschriebenen
Fenstertürelement 226 x 226 cm mit erhöhten
Anforderungen
an den Einbruchschutz

Einbruchschutz Klasse: RC 2
Menge: 1,000 St

**02.11 Zulage barrierefreie Systemtürschwelle**
Zulage zu vorgenannter Position Fenstertürelement für
Liefern
und einbauen einer barrierefreien, bodenbündigen
Systemschwelle für ebenengleichen Anschluss von
Balkon- und
Terrassenbelägen.
Als thermisch getrennte Aluminiumprofilschewlle für
Abdichtungsanschluß außenseitig.

Einbauort:
DG Ausgangstüre Mehrzweckraum
Einbaubreite 226 cm
Menge: 1,000 St

**02.12 Zulage Montage Reedkontakt**
Zulage für die Montage eines unsichtbar im Rahmen
einzusetzenden Reedkontaktes mit unsichtbarer
Kabelführung.
Der Reedkontakt wird bauseitig zur Montage
bereitgestellt.
Menge: 15,000 St

**02.13 Innenfensterbank, Fichte Multiplex beschichtet, 30x200 mm**
Innenfensterbank aus Multiplexplatten, Kanten gefast
mit
Schutzabdeckung liefern und einbauen einschließlich
aller
Unterlegungsarbeiten und Fixierarbeiten auf das
Mauerwerk.

Holzart: Multiplexplatten, Fichte
Brettdicke: 30 mm
Oberfläche: weiß beschichtet, Stirnseite farblos
lackiert
Kanten: gefast
Tiefe:  ca. 200 mm
Länge: ca. 1260 mm

Abrechnung nach tatsächlich verbauten Längen vor Ort
aufgemessen.
Menge: 19,000 m

**02.14 Innenfensterbank, Fichte Multiplex beschichtet, 30x400 mm**
Innenfensterbank aus Multiplexplatten, Kanten gefast
mit
Schutzabdeckung liefern und einbauen einschließlich
aller
Unterlegungsarbeiten und Fixierarbeiten auf das
Mauerwerk.

Holzart: Multiplexplatten, Fichte
Brettdicke: 30 mm
Oberfläche: weiß beschichtet, Stirnseite farblos
lackiert
Kanten: gefast
Tiefe:  ca. 400 mm
Länge: ca. 1400 mm

Inklusive beidseitiges Anpassen an die abgeschrägten
Fensterlaibungen (Schrägschnitte)

Abrechnung nach tatsächlich verbauten Längen vor Ort
aufgemessen.
Menge: 14,000 m

**02.15 Innenfensterbank, Fichte Multiplex beschichtet, 30x680 mm**
Innenfensterbank aus Multiplexplatten, Kanten gefast
mit
Schutzabdeckung liefern und einbauen einschließlich
aller
Unterlegungsarbeiten und Fixierarbeiten auf das
Mauerwerk.

Holzart: Multiplexplatten, Fichte
Brettdicke: 30 mm
Oberfläche: weiß beschichtet, Stirnseite farblos
lackiert
Kanten: gefast
Tiefe:  ca. 680 mm
Länge: ca. 1560 mm

Inklusive beidseitiges Anpassen an die abgeschrägten
Fensterlaibungen (Schrägschnitte)

Abrechnung nach tatsächlich verbauten Längen vor Ort
aufgemessen.
Menge: 6,200 m

**02.16 Laibungsbekleidung, Fichte Multiplex beschichtet, 18 x 400 mm**
Seitliche Laibungsbekleidung aus Multiplexplatten,
Kanten
gefast mit Schutzabdeckung liefern und einbauen
einschließlich
aller Unterlegungsarbeiten und Fixierarbeiten auf das
Mauerwerk.

Holzart: Multiplexplatten, Fichte
Brettdicke: 18 mm
Oberfläche: weiß beschichtet, Stirnseite farblos
lackiert
Kanten: gefast
Tiefe:  ca. 400 mm
Länge: ca. 1760 mm

Montage horizontal an Fensterlaibung.
Befestigungsuntergrund Bestandsmauerwerk mit
vorgesetzter
Stahlbetonwand (Halbfertigteile)

Abrechnung nach tatsächlich verbauten Längen vor Ort
aufgemessen.
Menge: 35,200 m

**02.17 Laibungsbekleidung, Fichte Multiplex beschichtet, 18 x 680 mm**
Seitliche Laibungsbekleidung aus Multiplexplatten,
Kanten
gefast mit Schutzabdeckung liefern und einbauen
einschließlich
aller Unterlegungsarbeiten und Fixierarbeiten auf das
Mauerwerk.

Holzart: Multiplexplatten, Fichte
Brettdicke: 18 mm
Oberfläche: weiß beschichtet, Stirnseite farblos
lackiert
Kanten: gefast
Tiefe:  ca. 680 mm
Länge: ca. 1760 mm

Montage horizontal an Fensterlaibung.
Befestigungsuntergrund Bestandsmauerwerk mit
vorgesetzter
Stahlbetonwand (Halbfertigteile)

Abrechnung nach tatsächlich verbauten Längen vor Ort
aufgemessen.
Menge: 14,100 m

**02.18 Innenfensterbank, Eiche, 30x200 mm**
*** Bedarfsposition ohne GB
Innenfensterbank aus Massivholz, Kanten gefast mit
Schutzabdeckung liefern und einbauen einschließlich
aller
Unterlegungsarbeiten und Fixierarbeiten auf das
Mauerwerk.

Holzart: Eiche, astfrei
Brettdicke: 30 mm
Oberfläche: geschliffen und lasiert
Kanten: gefast
Tiefe:  ca. 200 mm
Länge: ca. 1260 mm

Abrechnung nach tatsächlich verbauten Längen vor Ort
aufgemessen.
Menge: 19,000 m

**02.19 Innenfensterbank, Eiche, 30x400 mm**
*** Bedarfsposition ohne GB
Innenfensterbank aus Massivholz, Kanten gefast mit
Schutzabdeckung liefern und einbauen einschließlich
aller
Unterlegungsarbeiten und Fixierarbeiten auf das
Mauerwerk.

Holzart: Eiche, astfrei
Brettdicke: 30 mm
Oberfläche: geschliffen und lasiert
Kanten: gefast
Tiefe:  ca. 400 mm
Länge: ca. 1400 mm

Inklusive beidseitiges Anpassen an die abgeschrägten
Fensterlaibungen (Schrägschnitte)

Abrechnung nach tatsächlich verbauten Längen vor Ort
aufgemessen.
Menge: 14,000 m

**02.20 Innenfensterbank, Eiche, 30x680 mm**
*** Bedarfsposition ohne GB
Innenfensterbank aus Massivholz, Kanten gefast mit
Schutzabdeckung liefern und einbauen einschließlich
aller
Unterlegungsarbeiten und Fixierarbeiten auf das
Mauerwerk.

Holzart: Eiche, astfrei
Brettdicke: 30 mm
Oberfläche: geschliffen und lasiert
Kanten: gefast
Tiefe:  ca. 680 mm
Länge: ca. 1560 mm

Inklusive beidseitiges Anpassen an die abgeschrägten
Fensterlaibungen (Schrägschnitte)

Abrechnung nach tatsächlich verbauten Längen vor Ort
aufgemessen.
Menge: 6,200 m

**02.21 Fensterblech außen, Alu natur, eloxiert, ca= 20-22 cm**
Liefern und montieren von systemgerechten
Fensterbänken aus
stranggepresstem Aluminium mit beidseitig
aufgesteckten,
Gleitabschlüssen sowie einer unteren
Antidröhnmattenverkleidung.

Die Gleitabschlüsse müssen in der Einbaulage derart
ausgelegt sein, dass bei temperaturbedingter
Ausdehnung oder Längenkürzung der Fensterbank die
Bewegungen in beiden Richtungen innerhalb der
Fensterbankabschlüsse aufgenommen werden und
Belastungen auf den Mauerwerksputz vermieden werden.

Fugendichtband ist zwischen Fensterbank-Anschraubsteg
und
Fensterrahmen anzubringen.
Antidröhnmatte vollflächig unterseitig aufbringen;
Hohlräume unter den Fensterbänken sind mit Mineralwolle
auszustopfen.
Fensterbankanker gemäß den Verarbeitungsrichtlinien des
Herstellers anbringen soweit erforderlich.

Die Fensterbänke müssen regendicht ohne Behinderung der
Dehnung eingepasst werden.

Vor der Bestellung der Fensterbänke sind die genauen
Maße
gemäß Anleitung des Herstellers am Objekt zu prüfen.

Ausführung: natur-eloxiert
Ausladung: ca. 20 -22 cm (herstellerabhängig)
Länge: in verschiedenen Einzellängen z.B. 0,885 m bis
2,26 m

Angebotenes Fabrikat:

'......................................................
.........'
Bietereintrag
Menge: 31,500 m

**02.22 Fensterblech außen, Alu natur, eloxiert, ca= 30 cm**
Liefern und montieren von systemgerechten
Fensterbänken wie
vor beschrieben, jedoch

Ausladung: ca. 30 cm (herstellerabhängig)
Länge: in verschiedenen Einzellängen z.B. 0,885 m bis
2,26 m

Angebotenes Fabrikat:

'......................................................
.........'
Bietereintrag
Menge: 7,600 m

**02.23 Zulage Fensterbleche pulverbeschichtet nach RAL**
Zulage zur vorher beschriebenen Position Fensterbleche
außen
sowie für die Gleitabschlüsse für die
Pulverbeschichtung der
Fensterbleche nach RAL.

RAL Farbton: nach Wahl AG
Menge: 39,100 m

### Titel 03 Pfosten-Riegel-Fassadenelemente

*Hinweis*
Allgemeine Technische Vorbemerkungen (ATV)

a) Allgemeine Grundlagen
Gegenstand dieser Ausschreibung ist die Herstellung,
Lieferung
und Montage der beschriebenen Fenster-, Tür- und
Fassadenkonstruktionen gemäß DIN EN 14351-1 und DIN EN
13830. Im Leistungsumfang sind sämtliche Metallbau-,
Verglasungs- und Montagearbeiten, Sonnenschutzarbeiten,
sowie die Inbetriebnahme enthalten. Dabei sind die
Gängigkeit
von Fenstern und Türen zu gewährleisten und elektrische
Antriebe zu überprüfen.
Grundlage für das Angebot sind neben diesen ATV die
allgemeinen Vertragsbedingungen für die Ausführung von
Bauleistungen (VOB/B) und die Allgemeinen Technischen
Vertragsbedingungen (VOB/C) der jeweils neuesten
Fassung
(VOB 2019).
Leistungen mit abweichenden technischen
Spezifikationen:
Nach § 7a Abs. 3 VOB/A kann von technischen
Spezifikationen
der Leistungsbeschreibung abgewichen werden, hierbei
ist aber
nach den Bestimmungen der VOB/A § 13 Absatz 2 und 3 ein
Nachweis der Gleichwertigkeit zu erbringen. Nach den
Vorgaben der VOB/A muss die Abweichung im Angebot
eindeutig nachgewiesen werden um den Auftraggeber die
notwendige Prüfung zu ermöglichen. Wird die
Gleichwertigkeit
vom Bieter nicht nachgewiesen, so ist sein Angebot
unvollständig und aus der Wertung auszuschließen.
Der Bieter hat sich vor Angebotsabgabe an Ort und
Stelle über
die örtlichen Gegebenheiten umfassend und genau zu
informieren. Dies gilt ebenso für behördliche
Auflagen. Alle
hieraus erkennbaren kostenbildenden Faktoren sind in
die
Einheitspreise einzurechnen.

Grundlage des Angebotes ist die Leistungsbeschreibung.
Zur
detaillierten Erläuterung des Bauvorhabens erhalten
die Bieter
die Ausführungsplanungen (wie z. B. Fenster- und
Fassadenansichten, Grundrisse, Gebäudeschnitte etc.)
des
Architekten. Sind im Leistungsverzeichnis
Detailzeichnungen
der Fenster-, Tür- oder Fassadenkonstruktionen
beigelegt, sind
diese für das Angebot verbindlich zu berücksichtigen.
Abweichungen von den vorgeschlagenen Konstruktionen
müssen durch neue Zeichnungen dargestellt werden und
die
Gleichwertigkeit nachgewiesen werden.
Diese Zeichnungen und der Nachweis der
Gleichwertigkeit sind
dem Angebot beizulegen, damit eine technische Bewertung
erfolgen kann. Angebote ohne Detailzeichnungen und
Nachweis
der Gleichwertigkeit haben keine Gültigkeit.
Der Bieter ist verpflichtet, die im
Leistungsverzeichnis
beschriebenen Positionen auf fachliche Ausführbarkeit
und
Eignung für den vorgesehenen Verwendungszweck zu
überprüfen. Dies gilt auch besonders im Hinblick auf
die
vorgesehene Verbindung mit dem Bauwerk und die zu
erwartenden Beanspruchungen. Sinnvoll oder notwendig
erscheinende Ergänzungen oder Änderungen sind mit einer
entsprechenden Begründung dem Angebot beizufügen.
Nachforderungen aus Unkenntnis der Sachlage werden
grundsätzlich nicht anerkannt.
Im Auftragsfall sind vom Bieter für sämtliche
Positionen vor
Beginn der Arbeiten eine Werk- und Montageplanung zu
erstellen und dem Auftraggeber und dem Architekten zur
Prüfung und Freigabe vorzulegen. Die Fertigung kann
erst nach
Prüfung und schriftlicher Freigabe erfolgen. Für die
eingetragenen Maße in den Zeichnungen ist der
Auftragnehmer
voll verantwortlich. Anhand eines Musterelementes,
welches im
Bedarfsfall vor der Serienfertigung bereitzustellen
ist, sind die
vorgesehenen Eigenschaften und Funktionsfähigkeiten
nachzuweisen.

Den Ausschreibungsunterlagen liegen systemgeprüfte
Konstruktionsvorschläge der Firma RAICO zu Grunde.
Werden
andere Systeme eingesetzt, so muss durch objektbezogene
Zeichnungen, Muster, Berechnungen und
Systemprüfzeugnisse
die Gleichwertigkeit nachgewiesen werden.

Die aufgeführten Konstruktionsteile und Materialien
stellen den
Amtsvorschlag dar, sie müssen den gestellten
Anforderungen in
allen Belangen entsprechen.

Sämtliche Einheitspreise beinhalten das Liefern aller
nötigen
Materialien, das Herstellen und Montieren der Leistung
an allen
Fassaden in allen Geschoßen.

Das Leistungsverzeichnis ist vollständig auszufüllen,
ohne voll
ausgefülltes Angebot erfolgt keine Wertung.

b) Normen und Richtlinien

- Sämtliche für die entsprechenden Arbeiten in Frage
kommenden DIN und EU- Normen
- VOB Teil B/C in der neuesten gültigen Fassung
- Richtlinien und Empfehlung der zuständigen
Fachverbände
und Hersteller
- Sämtliche behördlichen und berufsgenossenschaftlichen
Vorschriften
- Die technischen und umwelttechnischen Bestimmungen
und
Auflagen der Genehmigungsbehörde der Stadt
- Das Bundesemissionsgesetz
- Die allgemeinen Verwaltungsvorschriften zum Schutz
gegen
Baulärm

c) Art und Umfang der Leistungen

Die im Leistungsverzeichnis beschriebenen Arbeiten
umfassen:
- Planung, statische Bemessung, Fertigung, Lieferung
und
Montage der Fassaden-, Fenster- und Türsysteme
(Leistungsposition)
- Bemusterung aller Fassadenbauteile
(Leistungsposition)
- Werkplanung mit Vorlage zur Planprüfung
(Nebenleistung)
- Sämtliche Leistungen die zur fachgerechten Fertigung
und
Montage  der neuen Fassadenbereiche nötig sind.
(Nebenleistung)
- Vorlage Montagekonzept (Nebenleistung)
- Statische und bauphysikalische Nachweise
(Leistungsposition)
- Baustelleneinrichtung und -unterhalt
(Leistungsposition)
- Planung, Fertigung, Lieferung und Montage
Sonnenschutzanlagen

d) Nachweise

Für sämtliche Fassadenbereiche sind statische und
bauphysikalische Nachweise in prüfbarer Form zu
erbringen,
die in den nachfolgenden zusätzlichen
Vertragsbedingungen
genauer beschrieben sind.

Bei sämtlichen zum Einsatz kommenden Materialien,
Oberflächen, Verbindungsmittel, Verglasungen,
Verblechungen,
Profile etc. ist ein Nachweis zu erbringen, dass sie
der
Bauregelliste des DIBt oder der ETA entsprechen und ein
Verwendbarkeits- und Übereinstimmungsnachweis
(Ü-Zeichen
und / oder CE-Zeichen) aufweisen.

Für alle anderen Bauteile ist eine Zustimmung im
Einzelfall
(ZIE) zu erwirken.

e) Übergabe Unterlagen

Im Zuge der Werkplanung sind firmenspezifische Detail-,
Ansichts-, Grundriss- und Montagepläne des gesamten
Gebäudes zu erstellen, die auftraggeberseitig
freizugeben sind.
Erst nach erfolgter Freigabe darf mit der Produktion
begonnen
werden.
Bei Detailplänen sind Maßstäbe 1:1 und 1:2 zulässig.
Bei
Übersichten, Ansichten, Teilansichten, Grundrissen sind
Maßstäbe 1:5, 1:10, 1:20, 1:25, 1:50 und 1:100
zulässig. Die
Bezugsblattgröße ist hierbei ein DIN A0 Blatt.
Die Übergabe aller freizugebenden Pläne und
Endstandunterlagen hat digital als PDF und DWG-File
und in
Kopie auf dem Postwege (Pläne 1-fach und verkleinert
auf DIN
A3) zu erfolgen.
Die Endstandplanung ist zudem in Papierform Größe DIN
A0 zu
Projektende zu übergeben. Die Kosten hierfür sind in
die
Einheitspreise der LV Positionen einzurechnen, eine
besondere
Vergütung erfolgt nicht.
Vor Abschluss der Fassadenarbeiten ist dem Bauherrn
eine
Projektdokumentation in digitaler Form und 2-fach in
Papierform
zu übergeben. Diese muss nachfolgenden Inhalt
vollständig
aufweisen:
- Sämtliche Detail- Werkstatt- und Montagepläne mit
Planlisten
- Alle genehmigten Planunterlagen als Kopie mit
Freigabevermerk
- Angaben und Datenblätter zu allen verwendeten
Materialien,
Beschlägen,
 Dichtstoffen, Beschichtungen, Befestigungen,
Dichtungen,
 Brandschutzmaterialien, Verglasungen,
Trennwandkonstruktionen
- Sicherheitsdatenblätter
- Werkbescheinigungen und Herstellererklärungen
- CE - Konformitätserklärungen,
Zulassungsbescheinigungen
- Prüfzeugnisse, bauphysikalische und statische
Nachweise
- Zustimmungen im Einzelfall, falls erforderlich
- Wartungs- und Reinigungsvorgaben
- Fotodokumentation und Aufmaße
- Pläne mit Angaben zu Sonnenschutzarbeiten
- Übereinstimmungserklärungen und Zulassungen
- Übersichtspläne mit Angaben der Glas-, Fenster- und
Tür-Typen
- Beschlaglisten zu allen verbauten Fenster und Türen
mit
Positionierung
 (Auflistungen sämtlicher Beschlagsteile inkl.
Beschreibung
Funktion).
- Einbau- und Bedienungsanleitungen
- Zulassungsbescheinigungen für Türen und RWA-Systemen

f) Zusätzliche Leistungen, Nachträge

Zusätzliche Leistungen werden separat vergütet und
sind in
prüfbarer Form dem Bauherrn zur Prüfung und Freigabe
vorzulegen.

Eine eventuelle Bauzeitenverlängerung aus
Mehrleistungen ist
nicht zugelassen. Es sind durch verstärkten
Personaleinsatz
und eventuellen Baudichtmaßnahmen die Fassaden
rechtzeitig
abzudichten, sodass der Innenausbau ungestört
ausgeführt
werden kann und die Fertigstellungstermine eingehalten
werden.

Zur Prüfung von Nachträgen hat der AN bei Fabrikat-
und / oder
Materialänderungen die Nachweise über die
Lieferantenangebote zu führen. Nachträge müssen als
Mehrkosten zur beauftragten Leistung nachgewiesen
werden.
Hierzu behält sich der Bauherr vor, Preisanfragen bei
Firmen
einzuholen und die Kosten zu vergleichen.

Eine Nachtragsbegründung ist in nachprüfbarer Form zu
erstellen.
Die Nachträge sind durchlaufend zu nummerieren.

Nachtragsangebote die den oben gestellten Anforderungen
nicht entsprechen, werden als nicht prüfbar
zurückgewiesen.

g) Baustellenmanagement

Klärungen und Abstimmungen sind nur mit der örtlichen
Bauüberwachung, dem Bauherrn und den Architekten
möglich
und sind im Vorfeld zu koordinieren.
Es finden in regelmäßigen Abständen
Baustellenbesprechungen statt. An diesen
Besprechungsterminen hat neben der Montageleitung des
AN
auch ein verantwortlicher Techniker des AN vor Ort zu
sein, der
mit den Konstruktionen betraut ist. Offene Fragen
sollten
größtenteils an den Baustellenbesprechungen geklärt
werden.

Der AN hat tägliche Bautagesberichte mit nachfolgenden
Angaben zu erstellen und der Bauleitung vorzulegen:

- Leistungsbeschreibung, Montagetätigkeiten
- Wetter
- Personaleinsatz vor Ort (nach Tätigkeitsbereichen
aufgegliedert)
- Problematiken vor Ort
- Beschädigungen vor Ort
- Angabe Fertigstellungsgrad der Fassadenbereiche

Alle Aufwendungen für das Baustellenmanagement sind
Leistungsbestandteil des AN und in die Einheitspreise
der
Fassadenkonstruktionen einzurechnen. Eine besondere
Vergütung erfolgt nicht.

h) Detail-, Werkstatt- und Montageplanung

Der Ausschreibung liegen die Grundsatzdetailpläne,
welche die
Anforderungen an die auszuführenden Fassadensysteme und
die Bauwerksanschlüsse stellen, bei.

Im Zuge der Werkplanung hat der AN seine eigene
Detailplanung mit Ansichts- und Grundrissplanung, sowie
Montageplanung auszuführen.

Die Planung ist vollumfänglich für alle Detailpunkte
am Bau zu
erstellen und muss vor Produktionsstart freigegeben
werden. Es
ist von einer Prüfungszeit von mindestens 14 Tage
auszugehen.
Alle Kosten hierfür sind in die Einzelpositionen
einzurechnen.

Mehrere Prüfungsläufe bei der Freigabe sind
Leistungsbestandteil.

Abweichungen vom optischen Erscheinungsbild der
Fassaden
und den Leitdetailplänen werden nicht akzeptiert und
sind zu
vermeiden. Pläne mit solchen Abweichungen werden nicht
freigegeben.

Die Fertigstellungstermine dürfen durch verspätete und
unzureichende Planung nicht betroffen sein. Eine
rechtzeitige
Einreichung der Pläne ist erforderlich.

Alle Aufwendungen für die Detail-, Werkstatt und
Montageplanung des AN sind in die Einheitspreise der
Fenster-
und Fassadenkonstruktionen einzurechnen. Eine besondere
Vergütung erfolgt nicht.

Sämtliche im Leistungsverzeichnis und in der
Ausführungsplanung des Architekten angegebenen Maße
sind
Richtmaße. Der Auftragnehmer ist verpflichtet, eine
Maßaufnahme am Rohbau durchzuführen.

Er hat vor Fertigungsbeginn zu prüfen, ob die
Ausführung am
Bau nach den vereinbarten Details und den zulässigen
Toleranzen erfolgt ist. Für Toleranzen gelten DIN
18201, DIN
18202, Blatt 1 und 4, DIN 18203, Blatt 1. Liegen die
Rohbautoleranzen über den Vorgaben der geltenden
Normen,
ist der Auftraggeber unverzüglich schriftlich zu
informieren. Evtl.
Änderungs- oder Zusatzmaßnahmen sind vor
Fertigungsbeginn
zu vereinbaren. Abweichend hiervon kann die Fertigung
nach
theoretischen Maßen (Planmaßen) vereinbart werden.

Die Fassadenmontage muss flucht- und lotrecht nach den
bauseits in jedem Geschoss angelegten Meterrissen und
Achsen erfolgen. Die Lage der Elemente in Bezug auf
Achse
und Meterrisse ist in den Genehmigungszeichnungen
einzutragen.
Die beauftragte Baufirma bringt im Gebäude die gültigen
Meterrisse an.

i) Baubiologische Vorgaben

Alle verwendeten Materialien und Teile müssen in der EU
zugelassen sein, für deren Einsatz gelten die
entsprechenden
Normen (DIN-, ISO- und EN-Normen), Gesetze und
Bestimmungen.

Die EU-weit geltende REACH-Verordnung hinsichtlich
umweltgefährdender Stoffeigenschaften ist zu beachten.
Diese
wird durch die CLP-Verordnung ergänzt.

Bei geregelten Bauprodukten muss die Verwendbarkeit
über ein
Ü-Zeichen nachgewiesen werden.
Bei der Verwendung von nicht geregelten Bauprodukten
muss
die Verwendbarkeit aus der Übereinstimmung mit einer
allgemein bauaufsichtlichen Zulassung, einem allgemein
bauaufsichtlichen Prüfzeugnis oder einer Zustimmung im
Einzelfall nachgewiesen werden.
Die Kosten hierfür sind in den Einheitspreisen zu
berücksichtigen.

Der AG legt Wert auf die Verwendung von Baustoffen, die
sowohl für die menschliche Gesundheit als auch für die
Umwelt
unbedenklich sind.
Die Luftqualität der Innenräume unter hygienischen
Gesichtspunkten soll sichergestellt werden. Hierzu
soll die
Exposition gegenüber Schadstoffen und mikrobiellen
Emissionen minimiert werden.

Sämtliche Baustoffe und die zu ihrer Verarbeitung
erforderlichen
Hilfsmittel (Bauhilfstoffe, z. B. Kleber,
Spachtelmassen etc.)
dürfen in eingebautem Zustand keine gesundheitliche
Beeinträchtigung des menschlichen Organismus durch
Freisetzen von toxischen Bestandteilen in Gasen,
Dämpfen
oder gesundheitsgefährdenden Schwebestoffen
hervorrufen.

Folgende Bau- und Bauhilfstoffe bzw. Inhaltsstoffe
dürfen nicht
verwendet werden:

Bau- und Bauhilfstoffe bzw. Inhaltsstoffe mit
krebserzeugenden,
erbgutverändernden und fortpflanzungsgefährdenden
Eigenschaften (CMR-Stoffe siehe TRGS900). Dies gilt für
CMR-Stoffe der Kategorie 1A (aus Erfahrung beim
Menschen
nachgewiesen),
Kategorie 1B (bei Tieren nachgewiesen, wird beim
Menschen
vermutet) und Kategorie 2 (es wird angenommen, dass es
beim
Menschen so ist).

Es sind möglichst emissionsarme
Oberflächenbehandlungen,
Anstriche und Klebstoffe zu verwenden (z.B.
Pulverlacke,
Einbrennverfahren). diese sollten ein Umweltzeichen für
"schadstoffarm" (z.B. www.blauer-engel.de) besitzen.

Montageschaum:
Das Verwenden von Montageschaum und sonstigen
Ortschäumen ist ausgeschlossen.

Polyvinylchlorid (PVC) / Chlorchemische Produkte:
Auf den Einsatz von chlorchemischen Produkte ist zu
verzichten.

Recyclingprodukte zum Bauteilschutz:
Bei Maßnahmen zum Schutz von Bauteilen oder der
Einrichtung
sind Produkte aus Recyclingmaterial (Altpapier,
Alttextilien,
PE-Regenerat) zu verwenden.

Trennmittel:
Es dürfen nur Trennmittel verwendet werden, die
biologisch
schnell abbaubar sind und dem Umweltzeichen RAL-UZ 64
entsprechen. Auf technisch notwendige Ausnahmen ist die
Bauleitung hinzuweisen.

Sofern umweltfreundliche Ersatzstoffe möglich sind
(z.B.
Polyethylen, Polypropylen), ist auf PVC zu verzichten
(z.B. bei
Zu- und Abwasserleitungen, Folien, Bodenbelägen,
Kleinbauteile, Innenausbau).

Während der Verarbeitung der Bau- und Hilfsstoffe sind
die
Vorschriften der Gefahrstoffverordnung und die
Empfehlungen
der Bauberufsgenossenschaften einzuhalten. Die
Arbeitsplatzgrenzwerte (AGW) sowie die TRK-Werte
(Technischen Richtkonzentration) dürfen nicht
überschritten
werden. Ziel ist es, weit unter diesen Höchstwerten zu
liegen.

Zur Vermeidung von staub- und faserförmigen Emissionen
darf
auf der Baustelle nicht trocken, nur nass gefegt
werden.
Staubsaugen ist nur mit einem Industriestaubsauger der
Verwendungskategorie mind. G (Staubklasse M,
Durchlassgrad
0,5 %) gestattet. In Bereichen, in denen künstliche
Mineralfaser
verarbeitet wurde, sind Industriestaubsauger der
Verwendungskategorie K 1 (Staubklasse H, Durchlassgrad
0,01
%) erforderlich.

Die bei Reinigungsarbeiten eingesetzten
Reinigungsmittel
müssen "unter realen Umweltbedingungen leicht und
schnell
abbaubar" (Def. gemäß OECD) sowie frei von Lösemitteln,
Aromaten, Halogenen, Bioziden und Treibmitteln sein.
Nur bei
starken Restverschmutzungen dürfen nach Freigabe
chemisch
stärkere Mittel (z.B. Alkoholreiniger) eingesetzt
werden.

Können die oben genannten Verwendungsverbote und
Verwendungseinschränkungen von Bau- und Inhaltsstoffen
sowie Sicherheitsmaßnahmen nicht eingehalten werden,
ist
umgehend eine Ausnahmegenehmigung des Bauherrn
einzuholen.

Der AN hat dafür zu sorgen, dass die Baustoffe und
Bauteile in
umweltfreundlicher Verpackung mit möglichst geringem
Verpackungsanteil (z. B. Großgebinde, Siloware oder
recycelbare Verpackung) angeliefert werden.
Mehrwegverpackungen und
Verpackungsmaterial aus Papier, Pappe und
Polypropylenfolie
werden bevorzugt.

Alle Aufwendungen für die baubiologischen Vorgaben
sind in
die Einheitspreise der Fassadenkonstruktionen
einzurechnen.
Eine besondere Vergütung erfolgt nicht.

j) Schutz der Fassadenkonstruktion bis zur Abnahme

Sämtliche sichtbaren Fassadenbestandteile sind während
der
Lieferung und Montage bis zur Abnahme mit geeigneten
Materialien vor Verschmutzung und Beschädigung zu
schützen
und vor der Abnahme gründlich zu reinigen.
Für Art und Umfang gilt DIN 18299, Absatz 4.1.11 bzw.
4.1.12
(VOB) d.h. der Auftragnehmer entsorgt alle
Verunreinigungen,
die von seinen Arbeiten herrühren.
Der Schutz der Fassadenkonstruktionen und die
Endreinigung
sind als Nebenleistung in die Einheitspreise
einzurechnen.

k) Abrechnung

Für die Abrechnungen sind vom AN Mengennachweise
beizulegen.

Die Abrechnung erfolgt über Abrechnungspläne, auf
denen die
erbrachte Leistung farbig zu markieren ist und über
ein Kurz LV,
indem die geleisteten Positionen farbig angelegt sind.

Es werden nur fix und fertige Fassadenbereiche zur
Abrechnung zugelassen, Einzelabrechnungen für
bestelltes
Material werden nicht akzeptiert.

Abrechnungen vor der Abnahme werden bis zu 90% der
erbrachten Leistung bezahlt.

Nach Abnahme und geprüfter Mängelbeseitigung kann 100%
abgerechnet werden, abzüglich evtl. festgesetztem
Sicherheits-Einbehalt.

l) Koordinationspflicht des AN

Der AN ist verpflichtet Koordinationstätigkeiten mit
anderen
Baufirmen vor Ort und der örtlichen Bauüberwachung,
die zur
fachgerechten Ausführung sämtlicher Bauleistungen des
Bauvorhabens beitragen, unentgeltlich zu erbringen.
Ebenso sind die Bauteile anderer Gewerke unentgeltlich
auf
zumessen, die im direkten Zusammenhang mit den in
Leistungsverzeichnis aufgeführten
Fassadenkonstruktionen
stehen.

*Hinweis*
Zusätzliche Technische Vorbemerkungen (ZTV)

a) Allgemein

Alle Konstruktionen sind fachgerecht und den
anerkannten Regeln der Technik entsprechend
auszuführen.

Die technischen Angaben dieser Ausschreibung stellen
qualitative Mindestanforderungen dar, die endgültige
Ausführung ist dem
Bieter zur Anwendung eigener Erfahrung freigestellt
und im Zuge der Ausführung mit der Bauleitung
abzusprechen.

Mit Abgabe des Angebotes sind folgende (allgemein
anerkannte) Nachweise der Firma bzw. firmeneigener
Mitarbeiter, zusätzlich
vorzulegen:

- Schweißfachkraft
- Befähigte Person nach Betriebssicherheitsverordnung
(BetrSichV)

Alle Materialien und Bauteile, die zur kompletten
Leistungserbringung notwendig sind, wie z.B.
Schrauben, Dübel, Dämmungen,
Konsolen, Folien, Bänder, Kunststoffe etc. sind in den
Einheitspreisen einzurechnen.

Die Ausführung der Arbeiten erfolgt nach Abstimmung
mit dem Beauftragten des AG.

Generell hat der AN den Montageablauf und die Termine
der einzelnen Montagebereiche mit dem AG und dessen
Terminvorgaben
abzustimmen.
Die Montagetermine sind vom AG vorgegeben und zwingend
einzuhalten.

Aluminium- und Stahl-Fassaden-Bauteile dürfen eine
Abweichung von +/- 2 mm nicht überschreiten.
Die Planung der neuen Fassaden- und
Fensterkonstruktionen müssen die Rohbautoleranzen nach
DIN 18202 aufnehmen können,
wobei je Verankerungspunkt im Rasterabstand ein
Toleranzausgleich von +/- 25 mm in allen Richtungen
herzustellen ist. Die
vorgelegte Planung des AN muss diesen
Toleranzausgleich in allen Richtungen ermöglichen.

Verformungen des Rohbaus und der Stahlbauteile sind in
der gesamten Konstruktion zu beachten, die mittels
geeigneter
Befestigungen zwängungsfrei, mit ausreichend Aufnahme
von thermischen Längenänderungen und Verformungen des
Rohbaus
bzw. Stahlbaus herzustellen sind.

In den Preisen der Leistungspositionen sind die
Lieferungen und alle Leistungen abgegolten, die zur
Verankerung und Befestigung
der Fassaden, der geforderten Dämmung und Abdichtung
erforderlich sind, auch wenn sie nicht einzeln erwähnt
sind, sowie alle
Korrosionsschutz- und Lackierungsarbeiten.

Für die Fassaden ist allgemein eine Verankerung mit
Dübeln geplant.

Die in der Leistungsbeschreibung aufgeführten
Konstruktionsteile und Werkstoffe sind vom AN
hinsichtlich der geforderten Güte
und Qualität auf ihre Richtigkeit zu überprüfen. Auf
Verlangen des AG ist vom AN vor Ausführung der
Nachweis vorzulegen, dass
die Konstruktionsteile und Werkstoffe den gestellten
Anforderungen entsprechen.

b) Statische Anforderungen

Die gesamte Fassadenkonstruktion einschließlich aller
Verbindungs- und Verankerungselemente muss alle
planmäßig auf sie
einwirkende Kräfte aufnehmen und an die Tragwerke des
Baukörpers abgeben können.
Dies gilt auch für alle Vorsatz- und Anbauteile wie
Sonnenschutzkonstruktionen, vorgesetzten
Brüstungsverglasungen, Geländer,
Absturzsicherungen, abgehängte Decken usw. und der
jeweils zugehörigen Unterkonstruktionen.

Der AN hat hierzu einen prüffähigen statischen
Nachweis für die gesamten Fassadenkonstruktionen
einschließlich aller
Verbindungs- und Verankerungselemente, sowie für die
Vorsatz- und Anbauteile zu erbringen. Ebenso ist eine
Glasstatik für alle
Verglasungen zu erstellen.

Die zu erstellende Statik ist dem Bauherrn zu
übergeben und wird durch einen Statiker, der vom
Bauherrn beauftragt wird,
kontrolliert und freigegeben.
Mit der Fertigung der Konstruktion darf erst nach
erfolgter Prüfung und Freigabe durch den Prüfstatiker
begonnen werden, die
Prüfzeit beträgt mindestens
21 Tage. Die Statik ist so rechtzeitig vorzulegen,
dass keine Verzögerungen im Baufortschritt entstehen.

Die Statischen Nachweise sind nach den derzeit in
Deutschland gültigen Normen und Regelwerken in der
jeweils gültigen Fassung
zu führen. Es sind die relevanten Teile des Eurocodes
mit den nationalen Anhängen für Deutschland zu
verwenden. Dies sind u.a.
folgende Normen inkl. der entsprechenden Normenteile:

DIN EN 1990 Eurocode 0: Grundlagen der Tragwerksplanung
DIN EN 1991 Eurocode 1: Einwirkungen auf Tragwerke
DIN EN 1992 Eurocode 2: Bemessung und Konstruktion von
Stahlbeton- und Spannbetontragwerken
DIN EN 1993 Eurocode 3: Bemessung und Konstruktion von
Stahlbauten
DIN EN 1999 Eurocode 9: Bemessung und Konstruktion von
Aluminiumtragwerken
DIN 18008 Glas im Bauwesen - Bemessungs- und
Konstruktionsregeln
DIN 18516 Außenwandbekleidungen, hinterlüftet

Einwirkungen/Lastannahmen:
- Eigenlasten:
Eigenlasten der Bauteile sind mit ihrem spezifischen
Gewicht nach
DIN EN 1991-1-1:2010-12 /+NA zu berücksichtigen.
- Windlasten:
Windlasten nach DIN EN 1991-1-4:2010-12 /+NA.
Die entsprechenden aerodynamischen Beiwerte für Eck-
und Dachkantenbereiche sind zu berücksichtigen.
- Schnee- und Eislasten:
Schneelasten nach DIN EN 1991-1-3:2010-12 /+NA.
- Nutzlasten:
Nutzlasten nach DIN EN 1991-1-1:2010-12 /+NA.
- Horizontale Nutzlast für Fassadenkonstruktion:
(Holmlast aus absturzsichernder Funktion)
- Bürobereiche:
Nutzlastkategorie B1 Holmlast: qH,k = 0,50 kN/m
- Bereiche mit Publikumsverkehr:
Nutzlastkategorie B2 Holmlast: qH,k = 1,00 kN/m

Die Holmlasten sind in einer Höhe von 1,10 m über OK
FFB (bzw. Höhe gemäß Landesbauordnung) für die
absturzsichernde
Verglasungen und die Fassadenkonstruktion
berücksichtigt. Ebenso sind die Holmlasten auf
absturzsichernde Bauteile wie
Geländer anzusetzen.

Für absturzsichernde Verglasungen und deren direkte
Befestigung sind zusätzlich die Nachweise für
stoßartige Einwirkungen nach
DIN 18008-4, Abschnitt 6 zu erbringen.

Einwirkungen aus Personensicherungssystemen (PSS) /
Anschlagpunkte:
Für Anschlagpunkte zur Absturzsicherung von Personen
und für Personensicherungssysteme (PSS) sowie
Seilsicherungssysteme
sind Einzellasten nach DIN 4426:2013-12 zu
berücksichtigen.

Anschlagpunkt für eine Person: Fk = 6,00 kN
Für jede weitere gesicherte Person am selben
Anschlagpunkt: Fk = 1,00 kN
Endhalterung von Seilsicherungssystemen:  Fk = 15,00 kN

Gerüstverankerungen:
Nach DIN 4426:2001-09, Abschnitt 7 sind folgende
Lasten für die Gerüstverankerung anzusetzen:

Der vertikale Abstand zwischen den Verankerungsebenen
darf 4,0m nicht überschreiten, der horizontale Abstand
der Vorrichtung
wird nicht festgelegt.

Die Vorrichtungen sind für folgende Kräfte zu bemessen:
rechtwinklig zur Fassade 2,25 kN je Meter
Fassadenlänge,
parallel zur Fassade 0,75 kN je m Fassadenlänge.
Beträgt der vertikale Abstand weniger als 4,00 m,
dürfen die Kräfte proportional abgemindert werden. An
Gebäudekanten (z. B.
Traufkanten, Gebäudeecken) sind die angegebenen Kräfte
zu verdoppeln.

Thermische Einwirkungen:
Für die Isolierverglasungen und Glaspaneele sind
Klimalasten aus Druckdifferenzen zwischen
Scheibenzwischenraum und äußeren
atmosphärischen Bedingungen nach DIN 18008-1:2010-12
zu berücksichtigen. Diese sind sowohl von
Temperaturdifferenzen als
auch von unterschiedlichen Höhenlagen zwischen
Herstell- und Einbauort abhängig.
Für Sonnenschutzverglasungen mit erhöhten
Absorptionsraten, sowie für Verglasungen mit
innenliegendem Sonnenschutz sind
erhöhte Temperaturdifferenzen nach DIN
18008-1:2010-12, Tabelle 4 anzusetzen.

Die Fassadenkonstruktionen sind so auszubilden, dass
thermische Dehnungen innerhalb der Konstruktion
aufgenommen werden
können und Zwangsspannungen vermieden werden.
Die Fassadenkonstruktionen sind geschossweise durch je
einen Festpunkt und einen vertikal gleitenden
Anschluss am Rohbau zu
befestigen.
Die Gebäudedehnfugen sind zu beachten.
Die voraussichtlichen, thermischen Längenänderungen
sind zu berechnen und die Aufnahme nachzuweisen.
Hierbei ist zu
beachten, dass alle Befestigungen so ausgebildet
werden, dass sie zwängungsfrei und geräuschlos alle
Lasten übertragen.

Sonstige Einwirkungen/Belastungen:
Zusätzliche Belastungen, z.B. aus Befahranlagen,
Fahrkorbanprall, Reinigungsleitern,
Absturzsicherungen, Aussteifungslasten
sowie sonstige zusätzliche Belastungen sind ebenfalls
zu berücksichtigen.

Gebrauchstauglichkeitsanforderungen/Verformungsgrenzwer
te:

Zum Nachweis der Gebrauchstauglichkeit werden folgende
Grenzwerte für die rechnerischen Verformungen aus
charakteristischen
Einwirkungen zugelassen:

Horizontale Durchbiegung Fassadenelement/Pfosten nach
DIN EN 13830:
Stützweite L ? 3000 mm: max. f = L /200
Stützweite 3000 < L = 7500 mm: max. f = (L /300) + 5 mm
Stützweite L > 7500 mm:  max. f = (L /250)

Horizontale Durchbiegung am Kragarmende auskragender
Profile:
max. f = L/100 = 19 mm

Horizontale Durchbiegung von Profilen entlang einer
Glaskante LGlas:
max. f = LGlas/200 = 8 mm

Vertikale Riegeldurchbiegung:
max. f = L/500 = 3 mm

Unter Umständen können sich aus der gewählten
Verglasung schärfere Grenzwerte ergeben. Die
geforderten
Verformungsgrenzwerte sind mit dem Planer und dem
jeweiligen Glaslieferanten abzustimmen und einzuhalten.

c) Bauphysikalische Anforderungen

Wärmeschutz, Tauwasserschutz:
Wärmeschutz gemäß DIN 4108 und DIN EN ISO 10077, sowie
nach der neuesten EnEV

Verglasung: Ug < =  0,60 W / m2 K
Fassadenkonstruktionen: Ucw < = 0,9 W / m2 K
Fensterkonstruktionen: Uw < = 0,9 W / m2 K

Alle hinterlüfteten Fassadenbereiche müssen einen
U-Wert von < = 0,22 W / m2 K aufweisen

Wärmebrücken sind hierbei zu minimieren und im
Nachweis mit einzubeziehen.

Für sämtliche Fassadenbereiche sind
Wärmeschutznachweise mit Tauwassernachweis gemäß GEG
zu führen und vor
Ausführungsbeginn zur Prüfung vorzulegen. Die Kosten
für die Nachweise sind in den angebotenen Preisen
enthalten, eine
separate Vergütung ist ausgeschlossen.

Für nichttransparente Füllungen (Paneele) in Fassaden
und Fensterwänden gelten die Anforderungen an leichte
Außenwände. Die
Einwirkung von Schlagregen und Tauwasser ist so zu
begrenzen, dass Schäden (z.B. unzulässige Minderung
des Wärmeschutzes)
vermieden werden.

Lage und Anordnung von Dampfsperren und Folien müssen
den allgemeinen anerkannten Regeln der Technik
entsprechen. Die
Abdichtungen zum Baukörper sind luft- und
feuchtigkeitsdicht, sowie raumseitig dampfdicht
herzustellen.

Für die Fassadenkonstruktionen sind
Isothermenberechnungen zu erstellen, um den
Wärmeschutz und die Tauwasserfreiheit
nachzuweisen. Die Nachweise sind vor der
Werkstattplanung im Zuge der Detailplanung
anzufertigen und rechtzeitig zur Prüfung
und Freigabe zu übergeben.

Nachweis sommerlicher Wärmeschutz:

Die Verglasung der Fassaden erfolgt mit
Wärmeschutzverglasung und größtenteils mit außen
liegendem Sonnenschutz. Als
Sonnenschutz sind Lamellen-Raffstoreanlagen vorgesehen.

g-Wert Gesamtsystem mit Sonnenschutz: g = 0,15
g-Wert Verglasung: g = 0,55

Lichtdurchlässigkeit Verglasung > 70%

Die Verglasungen sind in separaten
Verglasungspositionen und Leistungspositionen näher
beschrieben.

d) Schallschutz

Die Schalldämmung der Fassaden hat den Bestimmungen
der DIN 4109 und der VDI-Richtlinie 2719 zu
entsprechen.

Verglasungen:
Luftschalldämmung von außen nach innen:
R`w  (>) = 32 dB (Bauwert)
Rw, (C; Ctr) (>) = 37 dB (Laborwert)

Trennwandanschlüsse:
Trennwandschwerter und Fassadenpfosten
Standardanschluss:
Die Trennwandschwerter und die Fassadenpfosten im
Bereich von Trennwandanschlüssen müssen bei den
Standardbereichen ein
R`w = 42 dB
(eingebauter Zustand) erreichen.

Trennwandschwerter und Fassadenpfosten mit erhöhtem
Schallschutz:
Die Trennwandschwerter und Fassadenpfosten im Bereich
von Trennwandanschlüssen müssen bei den Bereichen mit
erhöhten
Schallschutz
ein R`w = 45 dB (eingebauter Zustand) erreichen.

Die geforderten Werte sind rechtzeitig vor
Ausführungsbeginn nachzuweisen und der
Objektüberwachung zur Freigabe zu
übergeben. Die im Prüfstand ermittelten Werte sind um
mind. 2dB bis 3dB zu erhöhen.>

Horizontale Blechflächen - Antidröhn:
Horizontale Blechflächen wie Attiken, Rinnen oder
Fensterbänke sind mit einem Antidröhnbelag (keine
aufgeklebten Folien) zu
versehen. Die Schichtdicke der Entdröhnungsstoffe hat
mindestens 3 mm zu betragen.

Es ist ein Produkt mit allgemeiner bauaufsichtlicher
Zulassung, mit Brandverhalten nach 4102, B1 (schwer
entflammbar),
Brandverhalten nach DIN 5510, Brennbarkeitsklasse: S
4, Rauchentwicklungsklasse: SR 2, Tropfbarkeitsklasse:
ST 2 zu
verwenden.

e) Brandschutz

Die beiliegenden Brandschutzanforderungen sind
Leistungsbestandteil, siehe brandschutztechnisches
Gutachten in der Anlage.

Sämtliche Konstruktionselemente müssen aus nicht
brennbaren Stoffen bestehen (Baustoffklasse A1/A2),
ausgenommen
Holztragwerk HA-Fassade. Nur Dichtungsmaterialien und
Antidröhnbeschichtungen
dürfen in B1 ausgeführt werden.

Es gelten die Festlegungen der DIN 4102, sowie die
Landesverordnung über den vorbeugenden Brandschutz.

Sämtliche Dämmmaterialien sind in Baustoffklasse A -
nicht brennbar nach DIN 4102 - auszuführen.

Die Anforderungen im Einzelnen sind in den LV
Positionen näher beschrieben.

Sämtliche Nachweise, Zulassungen etc. sind der
Bauleitung rechtzeitig zur Freigabe und Dokumentation
zu übergeben.

f) Allgemein

Sämtliche verwendeten Baumaterialien,
Befestigungsmittel etc. müssen das Gütezeichen (Ü und
oder CE Kennzeichen) des
Herstellers tragen und den Qualitäts- und
Prüfbestimmungen der gültigen DIN bzw. EN-Vorschriften
entsprechen.

g) Stahlbauteile

Stahlteile haben DIN 18800 und DIN EN ISO 1461 zu
entsprechen. Wandstärken ab 4 mm sind feuerverzinkt,
mit
Mindestschichtauflage von 100 Mikrometer, zu liefern.

Wandstärken unter 4 mm können aus sendzimirverzinkten
Stahlblechen hergestellt werden.

Der Korrosionsschutz ist entsprechend DIN 55928
auszuführen.

Mindestqualitäten nach DIN EN 10025:
S 235JRG2 (St 37-2)
S 355JO (St 52-3U)
S280GD - Z275MAO / 1.0244

Grundsätzlich sollten Konstruktionen zur Anwendung
kommen, die ein Verschweißen auf der Baustelle nicht
notwendig machen.
Müssen jedoch Stahlteile verschweißt werden, so sind
diese unmittelbar nach dem Schweißen mit der
Drahtbürste fachgerecht zu
reinigen und mit Kaltzinkfarbe zu streichen.

Statisch beanspruchte Bauteile aus Stahl sind nur an
Flächen möglich, die nach dem Einbau zugänglich
bleiben und entsprechend
DIN 55928 gegen Korrosion geschützt werden.

Statisch beanspruchte Bauteile, die im Kalt- oder
Außenbereich von Fassaden entsprechend DIN 18516, T1,
liegen, müssen aus
Edelstahl, Aluminium oder aus einem korrosionsfreien
Material gefertigt werden.

Für die eingesetzten Stähle und Edelstähle sind die
notwendigen Materialbescheinigungen nach DIN EB 10204
vorzulegen.

Vom AN sind die erforderlichen Eignungsnachweise, bzw.
die Bescheinigungen zum Schweißen von Stahlbauten nach
DIN 18800
T7, mit den notwendigen Erweiterungen, bzw. den
gültigen Regelwerken zu erbringen.

Stahlbleche sind nach DIN 1623, bzw. DIN EN 10142 /DIN
EN 10147 in sendzimirverzinkter Ausführung, bis zu
einer Dicke von 3
mm auszuführen.

h) Holzbauteile

Holzbauteile sind nach DIN 68360 Teil 1 "Holz für
Tischlerarbeiten, Gütebedingungen bei
Außenanwendungen". und nach der EN
942 herzustellen.

Der maximale Feuchtigkeitsgehalt der Bauteile darf 15%
nicht übersteigen und der Streubereich des
Feuchtigkeitsgehaltes darf
nicht grösser als 4% sein.
Bei Keilzinken als Längsverbindung, sowie bei
lamellierten Querschnitten darf der Feuchtegehalt
maximal 2% betragen. Eine
Messung des Feuchtegehalts der verwendeten
Holzbauteile hat zu erfolgen. Die Messergebnisse sind
der Bauleitung vor
Produktionsstart vorzulegen und müssen freigegeben
werden.
Sämtliche Holzbauteile sind bei Transport und Montage
weitgehend vor Feuchtigkeit so zu schützen, dass der
zulässige
Feuchtegehalt nicht überschritten wird.

Brettschichtholz für tragende Zwecke ist nach DIN
1052: 2008-12, sauber gehobelt, mit gefasten Kanten,
exakt im Winkel und
maßhaltig herzustellen. Es darf zudem keine großen
Verfärbungen aufweisen (Holz in Sichtqualität)

Bei Türen und Fensterkonstruktionen ist ein
Brettschichtholz in Auslesequalität zu verwenden.
Die Rahmenverbindungen der Tür- und
Fensterkonstruktionen sind mit Schlitz/Zapfen
auszuführen (mehrere Zapfen bei tieferen
Profilen). Die Holzprofile sind in Anlehnung an DIN
68121 "Holzfenster- und Türenprofile" und DIN 18361
"Verglasungsarbeiten"
auszubilden.

Die Lieferanten von Brettschichthölzern für tragende
Bauteile müssen die Nachweise nach DIN 1052: 2008-12
erbringen und
zudem einen Eignungsnachweis vorlegen (zugelassener
Betrieb).

Holzoberfläche: Fichte, lasiert

Holzart: Fichte

i) Verbindungsmittel

Alle eingesetzten Verbindungsmittel sind in Edelstahl
A4 auszuführen, nach der allgemeinen bauaufsichtlichen
Zulassung Z-30.3-6
in Werkstoff 1.4571, bzw. 1.4401
(ausgenommen Verbindungsmittel für Holzbauteile).

Es sind möglichst keine sichtbaren Schrauben
gewünscht, jedoch, wenn es unumgänglich ist, sind
Verschraubungen mit
lnnensechskanteinsatz oder Torx zu verwenden.

Die spezielle Vorbehandlung bei Edelstahlmaterial ist
zu berücksichtigen.

Sämtliche Verbindungs-, Befestigungs- und
Verankerungsmittel müssen eine allgemeine
bauaufsichtliche Zulassung haben.

Die Verwendung von Dübeln ist vorzusehen, wobei für
tragende Befestigungen nur amtlich zugelassene Dübel
zu verwenden sind.
Alle Dübel sind in Edelstahl-Qualität auszuführen
(Edelstahl Werkstoff A4 1.4401 nach DIN EN ISO 3506).

Für Dübelbefestigungen in der Zugzone des Betons sind
für die Zugzone zugelassene Dübel zu verwenden.

j) Dichtungen

Konstruktionsfugen, Baukörperanschlüsse und sonstige
Abdichtungen sind mit ozon-, witterungs-,
alterungsbeständigen,
temperaturfesten Materialien auszubilden.

Für Dichtprofile sind elastomere Werkstoffe,
vorzugsweise EPDM zu verwenden.
Die Qualität muss DIN 7863 entsprechen.
Dichtungen, die mit SG-Verklebungen eine dichte
Verbindung eingehen, müssen in Silikon ausgeführt
werden.

Dichtstoffe müssen in ihren Eigenschaften dem
Verwendungszweck entsprechen (DIN 18361 und DIN
18540). Sie dürfen nach DIN
52460 keine aggressiven Bestandteile beinhalten. Die
Dimensionierung der Fugen sind entsprechend der Dehn-
und
Komprimierfähigkeit des Dichtstoffes und auftretender
Dehnungen und Schrumpfung des Bauelementes
auszuführen. Die
Dauerdehnfähigkeit des Dichtstoffes soll mindestens 25
% der Fugenbreite betragen.

Die Ausführung von SG-Verklebungen im Bereich der
Konstruktionen ist nach den Richtlinien des
Dichtstoffherstellers
vorzunehmen.

Zur Abdichtung der Fassaden an den Baukörper sind
Abdichtungsprodukte einzusetzen, die einen
bauphysikalisch einwandfreien
Anschluss gewährleisten. Hierbei ist ein Gefälle der
Dampfdiffusionswiderstandswerte gemäß DIN EN ISO 12572
von der inneren
zur äußeren Abdichtung um mindestens den Faktor 5-10
zu erreichen. Es ist ein Abdichtungssystem zu wählen,
so dass eine
zusätzliche mechanische Fixierung nicht benötigt wird.
Die Produkte dürfen ausschließlich nach den
Verarbeitungsrichtlinien der
Hersteller eingesetzt und verarbeitet werden.

Eine Dreiflankenhaftung des Dichtstoffes ist in allen
Anschlussfugen zu vermeiden.

Die eingesetzten Dichtmaterialien müssen UV-beständig
sein und gegen Witterungseinflüssen, Öle und
Chemikalien resistent sein.

k) Dichtungsbahnen

Dichtungsbahnen sind aus EPDM zu verwenden mit
folgenden Eigenschaften:
- Zugfestigkeit 7,5 N/mm² - Prüfung nach DIN 53504
- Bruchdehnung 450 % - Prüfung nach DIN 53504
- Härte Shore 60° 5 - Prüfung nach DIN 53505
- Temperaturbeständigkeit von -40° bis +100°
- Wasserdampf-Diffusionswiderstandsfaktor 2,6 x 10
hoch5 - Prüfung nach DIN 53122
- Mindestdicke 1,3 mm
- UV-beständig
- Bitumen verträglich
- Ozonbeständig

Diese Dichtungsbahnen sind nach Herstellervorschrift
satt an die Oberfläche der anzuschließenden Bauteile
anzukleben. Klebe-
und Stoßflächen sind mit mind. 60 bis 80 mm
auszuführen.

Alle äußeren Dichtbahnen sind zusätzlich mit
Klemmprofilen aus Aluminium mechanisch zu befestigen.

Für komplizierte Eckausbildungen, welche an der
Baustelle nicht mit ausreichender Zuverlässigkeit
geklebt werden können, sind
Eckformteile zu verwenden.

Im Außenbereich sind bei den Bauteilanschlüssen
wasserdichte Folien zu verwenden, die dampfoffen sind.

Im Innenbereich sind dementsprechend Dampfsperrfolien
zu verwenden.
Auf die unterschiedlichen Dampfdurchlasswiderstände
wird hingewiesen.
Es muss vor Ort klar sichtbar sein, mittels Aufdruck,
um welche Folie es sich beim Einbau handelt.

Für alle Dichtungsfolien, die mit Dichtungsbahnen der
bauseitigen Dachkonstruktion zusammenlaufen und mit
diesen verbunden
werden, ist ein mit der Dachdichtungsbahn
verträgliches Material einzusetzen.

l) Dämmstoffe

Dämmstoffe haben der DIN 18164 bzw. DIN 18165 zu
entsprechen. Ihre Verlegung muss wärmebrückenfrei und
formhaltig
erfolgen. Mineralfaser-Dämmplatten sind in hydrophober
Einstellung nach DIN 18165 zu verwenden.
Konstruktionsfugen sind mit
loser Mineralwolle zu hinterfüllen.

Hinterlüftete Fassaden sind unter Beachtung der EnEV
der DIN 4108, der VOB Teil C (DIN 18351-ATV
Fassadenarbeiten) sowie
DIN 18516 mit nachfolgender Dämmung herzustellen:

Fassaden-Dämmplatten aus Mineralwolle oder Steinwolle
mit RAL-Gütezeichen der Gütegemeinschaft Mineralwolle
e.V.,
gesundheitlich unbedenklich nach der
Gefahrstoffverordnung und freigezeichnet nach
EU-Richtlinie 97/69 Nota Q

Einseitig mit schwarzem Glasvlies kaschiert

Bemessungswert der Wärmeleitfähigkeit Lambda = 0,035
W/m*K nach DIN EN 13162

Anwendungsgebiet WAB nach DIN V 4108-10

Nichtbrennbar, Euroklasse A1 nach DIN EN 13501
Schmelzpunkt > = 1000° C

Grenzabmaße für die Dicken T 3 nach DIN EN 13162

Langzeitige Wasseraufnahme WL(P) nach DIN EN 13162

Bezeichnungsschlüssel: MW-EN 13 162-T3-WL(P)-AFr 5

Die Dämmungen sind fachgerecht mit der
Vlieskaschierung nach außen im Verband zu verlegen.
Die Wärmedämmungen sind mit
Dämmstoffhaltern (Tellerdurchmesser ab 90 mm,
Auszugsfestigkeit > 200 N, z. B. Fischer DHK)
fachgerecht zu befestigen. Farbe
der Dämm-Befestigungs-Teller wie Vlieskaschierung.

Die Dämmungen der Paneele haben der oben aufgeführten
Dämmung zu entsprechen, jedoch kann auf die
Vlieskaschierung
verzichtet werden.

Alle Plattenstöße sind pressdicht und überlappend
auszuführen. Bei hinterlüfteten Fassaden dürfen nur
Dämmmaterialien mit einer
sehr geringen Feuchtigkeitsaufnahme WL(P) entsprechend
DIN EN 12087 verwendet werden.

Perimeterdämmungen sind mit hoher Druckbelastbarkeit
aus extrudiertem Polystyrol-Hartschaum (XPS) für
Bodenfeuchte und nicht
stauendes Sickerwasser herzustellen:

Wärmeleitfähigkeit: 0,035 W/(m K)
Brandverhalten: Euroklasse: E
Druckspannung bzw. Druckfestigkeit bei 10% Stauchung -
nach DIN EN 826: 300 kPa
Langzeit-Kriechverhalten (50 Jahre) bei 2% Stauchung -
nach DIN EN 1606: 110 kPa

Bauschäume sind nicht zugelassen.

m) Kunststoffe

Alle in der Fassadenkonstruktion eingesetzten
Kunststoffe dürfen keine Stabilisatoren aus Blei-,
Cadmium- und Zinnverbindungen
enthalten.
Es sind anstelle von PVC Kunststoffen (aufgrund der
Rauchentwicklung bei Brand) PE-Materialien bzw. bei
Kontakt mit Silikonen
PA-Materialien einzusetzen.

Alternativ eingesetzte Kunststoffe müssen schwer
entflammbar und druckfest sein und sind mit
Datenblättern zu belegen.

n) Oberflächenbehandlung Aluminiumprofile

Farbbeschichtung von Aluminium:

Die Vorbehandlung ist nach DIN EN ISO 3892
"Konversionsschichten auf metallischen Werkstoffen"
auszuführen. Die Lackschicht
muss in Bezug auf Haftfähigkeit, Härte,
Abriebfestigkeit, Elastizität, Kreidungsresistenz,
Glanzhaltung, Farbkonstanz, Schichtdicke,
Lichtbeständigkeit den Qualitätsanforderungen der für
die jeweilige Eigenschaft üblichen Prüfmethode
entsprechen.
Die Mindestschichtdicke muss mind. 65µm betragen.

HWF Beschichtung in RAL-Ton grau, nach Wahl des
Auftraggebers.

Für sämtliche Oberflächenbehandlungen aller
Materialien sind Handmuster (mind. in DIN A4-Format)
vorzulegen und in die
Einheitspreise einzurechnen.

Die Verarbeitungsvorschriften des Systemherstellers
sind zu beachten.

Ausführende Firma der Farbbeschichtung inkl.
GSB-Nummer:

Eloxierung von Aluminium:

Die Beschichtung der Aluminiumprofile und -bleche
erfolgt mittels anodischer Oxidation und zusätzlicher
elektrolytischer Färbung.

Alle nicht sichtbaren Aluminiumteile sind nach DIN
17611 in E1 Eloxalqualität auszuführen.

Alle sichtbaren Aluminiumteile sind nach DIN 17611 in
E6/ C35 Eloxalqualität herzustellen.

Mindestschichtdicke 20 µm.

Möglichst geringe Schwankungen in der Erscheinung der
eloxierten Aluminium Bauteile sind anzustreben. Es
sind Grenzmuster für
die Eloxalschwankungen vorzulegen, die freigegeben
werden müssen.

Schweißen von eloxierten Bauteilen ist nur zulässig,
wenn die optische Erscheinung erhalten bleibt, d.h.
sichtbare Nähte,
Durchschlagen von rückseitigen Schweißungen und
Aufschweißbolzen ist unzulässig und wird nicht
zugelassen.

Sämtliche sichtbaren, oberflächenbehandelten
Aluminium-Bauteile sind beim Transport und der Montage
bis zur Abnahme gegen
Kratzer, Verschmutzung und Beschädigungen zu schützen.
Hierzu bieten sich Schutzfolien an.

o) Oberflächenbehandlung von Stahlmaterialien

Wenn im Leistungsverzeichnis nicht anders beschrieben,
ist die Korrosionsschutzklasse III nach DIN 55 928,
Teil 8 zu erbringen.
Vom Verarbeiter ist das geeignete
Korrosionsschutz-System auszuwählen und mit dem
Beschichtungsunternehmer zu vereinbaren.

Bei der Pulverbeschichtung darf die im Ofen am Rahmen
zu messende Objekttemperatur 180° über 20 Minuten nicht
überschreiten. Dies ist regelmäßig zu prüfen und zu
dokumentieren.

Sichtbare Stahlprofile innen erhalten werkseitig eine
PUR-AC-Nasslackbeschichtung
(2-Komponentenlack) im Farbton RAL nach Wahl des
Bauherrn.

Korrosionsschutz von nicht verzinkten
Stahlkonstruktionen im Innenbereich:

Beschichtungssystem in Anlehnung an DIN EN ISO 12944-4

Oberflächenvorbereitung: Sa 2 Y:! (DIN EN ISO 12944-4)

Grundbeschichtung lcosit EG-Phosphat, Schichtdicke 80
mµ

Zwischenbeschichtung lcosit-Poxicolor, Schichtdicke
120 mµ

Deckbeschichtung lcosit-EG 4, Schichtdicke 80 mµ

Auf das Merkblatt "Korrosionsschutz im Stahlbau,
Tabelle 1, wird hingewiesen.

Beschichtung von Stahlteilen im Außenbereich (auch in
unzugänglichen Bereichen außerhalb der Dampfsperre:

Sandstrahlen mit Normeinheitsgrad SA 2 1/2

Feuerverzinken im Vertikal Galva-Verfahren
Schichtdicke der Zinkschicht mind. 80 bis 120 mµ

1. Grundanstrich mit Epoxydharz Zweikomponenten
Zinkphosphatfarbe

2. Grundanstrich mit Epoxydharz Zweikomponenten ZMP I
DS Metallgrund 60 mµ -
 geeignet für Deckanstriche

Deckanstrich mit Zweikomponenten PUR AC-Nasslack 40 -
60 mµ

Auf die Verträglichkeit der Schutz- und Deckanstriche
ist zu achten.

Farbton nach Wahl des Bauherrn.

Beschädigte Stellen der Oberflächen sind nach den
Vorschriften des Herstellers fachgerecht auszubessern.
Nacharbeiten vor Ort
oder Schweißungen an korrosionsgeschützten Bauteilen
sind nicht zulässig. Ausgenommen davon ist das
Nachschneiden von
Gewinden (mit Dichtmitteln nachdichten).

p) Oberflächenbehandlung Edelstahlmaterialien

Auch hierzu sind die Hinweise und Empfehlungen des
Systemherstellers zu beachten und einzuhalten. Ganz
besonders wird darauf
hingewiesen, dass zum Reinigen, Entfetten und Beizen
in keiner Verarbeitungsstufe chlorhaltige Mittel
verwendet werden dürfen.

Die sichtbaren Edelstahlteile sind geschliffen mit
Korn 240 (oder Alternative angeben) und chemisch
gebeizt auszuführen.

q) Verglasungen

Sämtliche Gläser und Glastypen sind von einem
Glashersteller zu beziehen.

Hersteller der Gläser:

-------------------------------------------------------
---------------------------------

Auszuführen sind alle Isolierglasscheiben in klar /
farbneutral als Wärmeschutzverglasung, teilweise
absturzsichernd, teilweise mit
Anforderungen an Glasqualität wegen Zugänglichkeit,
teilweise durchwurf- und einbruchhemmend.

Die Schallschutzanforderungen an die Verglasungen sind
unter dem Punkt Schallschutz beschrieben.

Bei Schallschutzgläsern ist kein SF6 Gas im SZR
zugelassen, ebenso sind Gießharz-Scheiben zu vermeiden.
Schallschutzanforderungen sind durch SI Folien zu
erfüllen.

Die Gläser sind im Erscheinungsbild und in der
Farbgebung aufeinander abzustimmen und sollten sich
von der Außenseite nicht
bzw. kaum unterscheiden.

Beschichtungen der Isolierglasscheiben dürfen nur auf
den zum Randverbund der Scheibe zeigenden Seite
aufgebracht sein, auf
der Außenseite und Raumseite sind keine Beschichtungen
zugelassen.

Nachfolgende Einzelverglasungen kommen zum Einsatz:

ESG-H, Einscheibensicherheitsglas
Floatglas
VSG, Verbundsicherheitsglas

Der Glaseinbau in die Fassadenkonstruktionen hat gemäß
den Systemhersteller-Vorgaben zu erfolgen. Die
Glasauflager und
Verglasungsbrücken müssen ausreichend Platz für eine
umlaufende Falzraumbelüftung bieten.

Die Berechnung der Verglasungen und somit auch der
erforderliche Glasaufbau hat nach DIN 18008-1 bis -4
zu erfolgen.

Brandschutzverglasungen sind nach allgemein
bauaufsichtlicher Zulassung oder nach allgemein
bauaufsichtlichem Prüfzeugnis
gemäß Herstellerangaben auszuführen.
Unter Umständen ist eine Zustimmung im Einzelfall
erforderlich.

Zulässige Glastoleranzen:

Planität von Verglasungen: +/- 1.0 mm bei 1 m.
Höhen- und Flächenversatz zwischen zwei direkt
nebeneinander liegenden
Glasscheiben: +/- 1.5 mm.

Die Kanten aller ESG-H/TVG-Scheiben sind grundsätzlich
geschliffen (KGN) herzustellen.
Die Kanten aller Isolierglasscheiben müssen
grundsätzlich ringsum nass gesäumt (KGS) werden.
Höherwertigere
Kantenbearbeitungen sind den Glaspositionen zu
entnehmen.

Sämtliche Glastypen und Kantenbearbeitungen sind vor
der Bestellung zu bemustern und müssen vom Bauherrn
und der örtlichen
Bauleitung freigegeben werden. Handmuster in A4 Größe
sind ausreichend und in die Einheitspreise
einzurechnen.

Bewitterte und der UV-Strahlung ausgesetzte
Isolierglas-Randverbindungen sind mit
Rand-Emaillierung gemäß Herstellervorgaben
auf der Rückseite der äußeren Scheibe auszuführen.
Die Rand-Emaillierung muss den Isolierglas-Randverbund
mind. 3 mm überdecken.

Die Isolierglas-Randverbundprofile sind mit thermisch
verbesserten Profilen auszuführen.
?g-Wert von < / = 0.04 W/mK.

Auf den Randverbundprofilen ist der Glashersteller,
der Glastyp, Produktionsjahr und Scheibenaufbau zu
bezeichnen (immer unten
horizontal).

Sonnenschutz-Beschichtungen sind nur gegen den
Scheibenzwischenraum oder im
VSG-Verbund zulässig.

Die Eigenschaften der Gläser und die Eignung für den
Verwendungszweck sind durch
Prüfzeugnisse zu belegen.

Die Glas-Spezifikationen und die Eignung für den
Verwendungszweck sind mit Produktdatenblättern des
Herstellers / Lieferanten zu
bestätigen.

r) 3-fach Isolierverglasung (Wärmeschutzverglasung) -
nicht absturzsichernd

Die 3-fach Isoliergläser müssen nachfolgende Werte
mindestens erreichen:

Wärmedurchgangskoeffizient (EN 673) Ug = 0,7 W/m²K
Lichttransmission (DIN 5036) TL = mind. 74 %
Gesamtenergiedurchlassgrad (EN 410) g = max. 55 %
Psi-Wert ? = 0,036 W/mK
Lichtreflexion außen (DIN EN 410) LRa = 15 %
Schalldämmwert: R(C; Ctr) = 35 dB

Statische Nachweise zum gewählten Glasaufbau sind
unter Berücksichtigung der Einbaulage, Lagerung, auf
sie wirkende
Maximalbelastungen zu führen.

Bei erhöhten thermischen oder mechanischen Belastungen
sind die Einzelscheiben vorzuspannen (mind. TVG).

s) 3-fach Isolierverglasung (Wärmeschutzverglasung) -
absturzsichernd

In allen raumhohen Fassaden werden die
Brüstungsscheiben, und bei zu geringer Höhe der
Brüstungen
auch die darüberliegenden Scheiben, mit
absturzsichernder Verglasung ausgeführt. Die
Verglasungen sind
nach DIN 18008-4 herzustellen und gegebenenfalls eine
Zustimmung im Einzelfall für diese Scheiben zu
erwirken. Die Kosten hierfür sind in die
Einheitspreise einzurechnen, eine separate Vergütung
erfolgt nicht.

Die 3-fach Isoliergläser müssen nachfolgende Werte
mindestens erreichen:

Wärmedurchgangskoeffizient (EN 673) Ug = 0,7 W/m²K
Lichttransmission (DIN 5036) TL = mind. 74 %
Gesamtenergiedurchlassgrad (EN 410) g = max. 55 %
Psi-Wert ? = 0,036 W/mK
Lichtreflexion außen (DIN EN 410) LRa = 15 %
Schalldämmwert: R(C; Ctr) = 35 dB

Statische Nachweise zum gewählten Glasaufbau sind
unter Berücksichtigung der Einbaulage, Lagerung, auf
sie wirkende Maximalbelastungen zu führen.

Bei erhöhten thermischen oder mechanischen Belastungen
sind die Einzelscheiben vorzuspannen (mind.
TVG).

t) 3-fach Isolierverglasung (Wärmeschutzverglasung)
nicht absturzsichernd - mit Zugänglichkeit

In von außen zugänglichen Bereichen sind die 3-fach
Isolierverglasungen außen in ESG oder VSG
herzustellen, bei Türen und bei
Scheiben, die außen und innen zugänglich sind, müssen
Innen- und Außenscheibe in ESG oder VSG hergestellt
werden.

Die 3-fach Isoliergläser müssen nachfolgende Werte
mindestens erreichen:

Wärmedurchgangskoeffizient (EN 673) Ug = 0,7 W/m²K
Lichttransmission (DIN 5036) TL = mind. 80 %
Gesamtenergiedurchlassgrad (EN 410) g = max. 62 %
Psi-Wert ? = 0,040 W/mK

Lichtreflexion außen (DIN EN 410) LRa = 12 %
Schalldämmwert R(C; Ctr) = 35 dB

Statische Nachweise zum gewählten Glasaufbau sind
unter Berücksichtigung der Einbaulage, Lagerung, auf
sie wirkende
Maximalbelastungen zu führen.

u) Durchwurfhemmende Isolierverglasung -
Widerstandsklasse P3A

Zur Prüfung der durchwurfhemmenden Eigenschaft einer
durchwurfhemmenden Verglasung und zur Einteilung
dieser Verglasung
in eine von fünf Widerstandsklassen gegen Durchwurf
dient das Verfahren nach DIN EN 356
(Kugelfalleinrichtung).

Die Isoliergläser müssen nachfolgende Werte mindestens
erreichen:

Wärmedurchgangskoeffizient (EN 673) Ug = 1,0 W/m²K
Lichttransmission (DIN 5036) TL = mind. 80 %
Gesamtenergiedurchlassgrad (EN 410) g = max. 62 %
Psi-Wert ? = 0,040 W/mK
Lichtreflexion außen (DIN EN 410) LRa = 12 %
Schalldämmwert R(C; Ctr) = 35 dB

Statische Nachweise zum gewählten Glasaufbau sind
unter Berücksichtigung der Einbaulage, Lagerung, auf
sie wirkende
Maximalbelastungen zu führen.

v) Einscheibensicherheitsglas ESG-H

Für sämtliche ESG-H Glasscheiben gilt DIN 1249-12 und
DIN EN 12150.
Sämtliche ESG-H Scheiben sind mit einer minimalen
Dicke von 6 mm auszuführen.

Sämtliche ESG- und ESG-H-Scheiben am Gebäude sind mit
einem ESG Stempel unten rechts von außen zu
kennzeichnen,
gleiches gilt auch für die Isolierglasscheiben.

w) Paneelfüllungen

Paneeltypen-Bezeichnungen, wie z. B. PT01 etc. sind in
den Positionstexten individuell zu vergeben.

Die in die Fenster- und Fassadenkonstruktionen
eingesetzten Paneele sind als hochwärmegedämmte,
mehrschalige
Fassadenpaneele (Glaspaneel oder Blechpaneel)
auszuführen. Der Einspannbereich ist mit druckfestem,
feuchtigkeitsbeständigem
Randumleimer herzustellen.
Auf der Außenseite ist eine rückseitig emaillierte
Glasscheibe oder ein lackiertes 3 mm Aluminium Blech
auszuführen. Die
Zwischenlage besteht aus einer Mineralfaserdämmplatte
und die Innenschale des Paneels wird aus einem 3 mm
Aluminium- oder
Stahlblech hergestellt. Zur Installation in die
Fassadenkonstruktion sind die Paneele an den Rändern
verjüngt auszuführen. Der
Randverbund der Paneele ist zwingend dampfdicht und
ohne Wärmebrücke herzustellen.

Die Dicke der Paneele und die integrierten Dämmplatten
sind objektbezogen festzulegen und müssen den
gestellten
Anforderungen an Wärmeschutz und Schallschutz gerecht
werden.

Der Einbau der Paneele erfolgt gemäß
Einbauvorschriften der Systemhersteller, umlaufend im
Falz zwischen inneren und äußeren
EPDM Dichtprofilen.

Bei gekanteten Innenschalen ist an den Ecken darauf zu
achten, dass diese absolut dampfdicht geschlossen sind.

Technische Anforderungen an die Fassadenpaneele:

Wärmedämmung aus Mineralfaserplatte, Dicke nach
bauphysikalischen Erfordernissen
U-Wert = mind. 0,24 W/m²K
Hochwärmegedämmter und wasserdichter Randverbund,
druckfest zwischen -20°C und +80°C mit
Druckentspannungsbohrungen
unten horizontal.
Psi -Wert des Randverbunds < 0,06 W/mK
Die Werte des Wärmedurchgangskoeffizienten müssen
nachgewiesen werden.

Der Gesamtdurchgangskoeffizient des Paneels mit
Randbereich muss kleiner sein als
35 W/m²K.

Bei der Ausführung als Brandschutzpaneel sind
innenseitig immer Stahl- oder Aluminiumbleche
(Ausführung und Stärke nach
Zulassung) vorzusehen. Je nach
Brandschutzanforderungen kann es nötig sein im Paneel
neben der Mineraldämmung auch
Promatplatten einzusetzen. Sind die eingesetzten
Brandschutzpaneele und deren Einbau in das gewählte
Fassadensystem nicht
geprüft ist eine Zustimmung im Einzelfall zu erwirken
(Brandschutzbehörde). Die Kosten sind in die
Einheitspreise einzurechnen.

Der Paneelaufbau ist den Leitdetails zu entnehmen und
in maximal möglicher Paneeldicke, passend zur gewählten
Fassadenkonstruktion auszuführen (kein Überstand
innen).

Die verwendeten Werkstoffe müssen wie vorab
beschrieben Ü-Zeichen bzw. das CE-Zeichen aufweisen.

x) Blechpaneel Außen- und Innenschale in Aluminium

Blechpaneel mit nachfolgendem Aufbau:

- Außenschale aus mind. 3 mm Aluminium Blech lackiert
Farbe nach Wahl des Bauherrn (RAL Ton 7016/ anthrazit)
- Mineralfaserdämmplatte gemäß Punkt 2.2.11, Stärke
und Ausführung gemäß bauphysikalischen Anforderungen
(Wärmeschutz,
Schallschutz)
- Innenschale aus mind. 3 mm Aluminium Blech lackiert,
Farbe nach Wahl des Bauherrn (RAL Ton 7016/
anthrazit), von Innen
sichtbarer Bereich
- Randbereich auf Einspannstärke in
Fassadenkonstruktion reduziert mit hochgedämmten
Randverbund in dampfdichter
Ausführung.

Bauphysikalische Anforderungen gemäß Vorbeschreibung.

Die Dicke der Blechschale außen ist in Abhängigkeit
der Größe nach statischen Anforderungen auszuführen
und vor Preisfindung
zu bemessen. Die Kosten sind in die Einheitspreise
einzurechnen.

y) Schutzlacke und Klebefolien

Die Fassadensysteme und alle später, von innen und
außen sichtbaren Bauteile, sind bei der Lieferung und
Montage bis kurz vor
der Abnahme mit Schutzlacken oder Klebefolien vor
Verunreinigung und Beschädigung zu schützen.

Die Fassaden sind vor Abnahme von diesen
Schutzmaterialien zu befreien und gründlich zu
reinigen. Verschmutzte und
beschädigte Bauteile werden nicht abgenommen.

Es sind geeignete Materialien zu verwenden, die sich
restlos entfernen lassen und keine Kleberückstände auf
den Bauteilen
hinterlassen.

z) Baustellenschweißungen

Baustellenschweißungen sind zu vermeiden.
Punktschweißungen sind insofern zugelassen, sofern
sichergestellt wird, dass hieraus keine Brandgefahr
entsteht. Eine
Überwachung aller geschweißten Bereiche auch in der
Nacht ist bis zur endgültigen Abkühlung der Schweißung
erforderlich und
muss sichergestellt sein.

*Hinweis*
Als Planungsgrundlage wurde das Fabrikat RAICO THERM+
H-I, Holz- Pfosten-Riegelfassade - Grundsystem -
genutzt.
Dem Bieter wird freigestellt, ein gleichwertiges
Fabrikat mit
mindestens gleichwertigen technischen
Ausstattungsmerkmalen
anzubieten (oder gleichwertiges System).

Weitere Eigenschaften der Fassaden, wie Einbruchschutz,
Materialkombinationen, Passivhauszertifizierung,
Wärmeschutz,
Structural Glazing, wird in den Einzelpositionen näher
beschrieben.

Angabe der Fassadensysteme:

Systemhersteller:

'.........'

Eingesetzte Fassadensysteme:

'.........'

b) Systemeigenschaften

gültig für alle aufgeführten Fassadensysteme

Allgemein:
Thermisch getrennte Pfosten-Riegelsysteme für
geschossübergreifende Vorhangfassaden mit
CE-Kennzeichnung nach DIN EN 13830.
Systemzugehöriges Verglasungssystem inkl. der
zugehörigen
Dichtungsprofile, sowie systemzugehörige Press- und/
oder
Deckleisten.

Systembreiten:
50 mm und 56 mm

Einbaustärken:
Einbaustärken für Isolierverglasungen, Blech- und
Glaspaneele
von 10 bis 64 mm müssen im System aufgenommen werden
können.
Die erforderliche Füllungsstärke richtet sich nach
bauphysikalischen Anforderungen (Wärme- und
Schallschutz)
sowie nach Anforderungen an den Objektschutz
(RC-Klasse)
und Forderungen hinsichtlich der Absturzsicherheit
(Verglasung
nach DIN 18008-4).

Pfosten- / Riegelprofile mit Aluminium-Schraubkanal:
Sämtliche Fassadenkonstruktionen sind als thermisch
getrennte
Fassadensysteme mit Tragprofilen aus Holz, Stahl oder
Aluminium herzustellen.
Die Fassadenprofile sind mit einem durchgehenden
Aluminium-Schraubkanal zur Pressleistenverschraubung an
jeder beliebigen Stelle auszuführen. Die Profile und
Schraubkanäle sind so auszubilden, dass die
auftretenden
Eigengewichtslasten und Windlasten, die auf das System
wirken, aufgenommen werden können.

Pfosten- / Riegelprofile mit integriertem
Stahl-Schraubkanal:
Fassadenkonstruktionen sind als thermisch getrennte
Fassadensysteme mit Tragprofilen als rollgeformte
Stahlprofile
mit im integriertem Schraubkanal herzustellen.
Die Fassadenprofile sind mit einem durchgehenden
Stahl-Schraubkanal zur Pressleistenverschraubung an
jeder
beliebigen Stelle auszuführen. Die Profile und
Schraubkanäle
sind so auszubilden, dass die auftretenden
Eigengewichtslasten
und Windlasten, die auf das System wirken, aufgenommen
werden können.

Innere Glasanlagedichtung:
Die inneren, systemgeprüften Dichtungen müssen als
komplett
übergreifende Aufsteckdichtungen ("Hutdichtung"), ohne
Durchbrüche in der Dichtebene, ausgeführt werden. Die
durch
den Systemhersteller angegebenen
Mindestauflagerbreiten auf
den Tragprofilen dürfen nicht unterschritten werden.
Die innere Glasanlagedichtung dient zudem als
Dampfsperre
des Fassadensystems, sämtliche Dichtungsstöße sind im
Schrägdachbereich dampfdicht zu verkleben.

Die Glasanlagedichtung hat nachfolgende Eigenschaften
zu
gewährleisten:
- dichte Ausführung der wasserführenden Ebene auch über
Profilstöße hinweg.
- dichte Ausführung durch überlappende Ausbildung der
Hutdichtungen im Pfosten-Riegel-Kreuzungspunkt.

Das angebotene Fassadensystem muss, je nach Einbaulage
über mindestens drei Entwässerungsebenen verfügen. Die
Auswahl der verwendeten Dichtungen muss der
Einbausituation
entsprechend nach den Anwendungsvorschriften des
Systemherstellers erfolgen.
Im Fußpunkt oder für eine feldweise Entwässerung ist
eine
Riegeldichtung mit durchlaufender Fahne einzusetzen
(Fahnendichtung).

Die verwendeten Innendichtungen müssen für alle
Pfosten und
Riegel gleich hoch sein, unterschiedliche
Glaseinbaustärken
sind über Ausgleichsdichtungen oder Adapterprofile mit
Zusatzdichtungen gemäß den Angaben des
Systemherstellers
auszuführen.

Bei polygonalen Fassaden mit einem Winkel bis 45° muss
der
Winkelausgleich zwischen Pressleiste und
Fassadenkonstruktion durch systemzugehörige
Zusatzprofile,
die an den Pressleisten unsichtbar befestigt werden,
erfolgen.
Die innere Ansichtsbreite der Konstruktion muss
unverändert
bleiben.

Sämtliche Dichtungsprofile müssen vorgeformt sein und
sind
aus systemgeprüften, witterungsbeständigen, schwarzen
EPDM- bzw. Silikon-Material herzustellen
(Materialverträglichkeiten sind zu beachten).

Die Dichtungen müssen die Eigenschaften gemäß ZTV
erfüllen.

Glasauflager:
Die Lastabtragung der Glas- oder Paneelfüllung erfolgt
über
systemzugehörige Glasträger. Die Glasträger können aus
Kunststoff oder Aluminium bestehen und sind gemäß dem
Gewicht und der Glasstärke der Glasfüllung zu wählen.

Es muss gewährleistet sein, dass die Hutdichtungen des
Fassadensystems durchlaufend ausgeführt werden können
und
nicht im Bereich der Glasauflager ausgeschnitten werden
müssen.

Wärmedämmung, Belüftung und Entwässerung des
Glasfalzes:
Der Glasfalz ist gemäß Herstellervorgaben in geeigneten
Abständen ausreichend zu entwässern und zu belüften.
Das
Belüftungs- und Entwässerungsprinzip der eingesetzten
Fassadensysteme (bei Vertikalfassaden und
Schrägdachkonstruktionen) muss so konzipiert sein,
dass eine
kontrollierte Kondensatableitung vom Riegel- in das
Pfostenprofil über die innere Hutdichtung
sichergestellt wird. Die
Dichtungsprofile müssen so konzipiert sein, dass die
höher
liegende Ebene überlappend in die tiefer liegende Ebene
entwässert

Die Anpassung des Verglasungssystems an die geforderten
Rahmen-Wärmedämmwerte Um,t wird allein durch Variation
eines Dämmblockes im Glasfalzraum realisiert.

Der Dämmblock muss immer sicher und unverrückbar mit
der
äußeren Pressleiste im Glasfalzraum befestigt werden,
sodass
eine dauerhafte Belüftung des Glasrandverbunds
sichergestellt
ist.

Äußere Glasanlagedichtungen:
Die äußeren Glasanlagedichtungen sind aus EPDM gemäß
ZTV.

Deckleisten, Pressleisten, Verschraubungen:
Press- und Deckleisten sind gemäß Systemansichtsbreite
passend zu wählen. Für die Verschraubungen der
Pressleisten
sind ausschließlich die gemäß Hersteller vorgegebenen
Verbindungsmittel in Edelstahl zugelassen. Die
Schraubabstände und Anzugsmomente sind zu wählen.

Die Pressleisten können wahlweise vorgebohrt/nicht
vorgebohrt
sein und werden im Abstand von max. 250 mm mit der
Tragkonstruktion verschraubt (Abstand kann bei hohen
Lasten
geringer sein - statische Nachweise erforderlich)

Technische Anforderungen an vertikale Fassadensysteme
gemäß DIN EN 13830:
Wärmedämmwert Pfosten-Riegelfassade:
Um, t = 0,9 W/m²K
Luftdurchlässigkeit gemäß DIN EN 12152: _ _ _ (geprüft
bis
Klasse AE)
Schlagregendichtheit gemäß DIN EN 12154: _ _ _
(geprüft bis
Klasse RE 1650)
Widerstand gegen Windlast gemäß DIN EN 13116: _ _ _
(geprüft bis 1,875 kN/m)

Einbau von Fenster- und Türelementen:
In die P-R-Fassaden eingesetzte Fenster und Türen
werden
neben der Einspannung zwischen der inneren und äußeren
Glasanlagedichtung zusätzlich mechanisch über
Montagewinkel
bzw. Montageprofile (Kurzstücke) am Schraubkanal der
Pfosten- / Riegelprofile befestigt.

Sonnenschutzbefestigung:
Das angebotene Fassadensystem muss über
systemzugehörige Befestigungsmöglichkeiten für
Sonnenschutzanlagen verfügen.

Die Lasten aus dem Sonnenschutz sind über passende
Schrauben und Anschlussplatten in die Fassade
einzuleiten.

Die Befestigungshülsen müssen für alle Press- und
Deckleisten
passen und sich über eine passende EPDM-Dichthülse beim
Montieren selbst eindichten. Die gemäß
Herstellerangaben
bauseitigen Aluminium-Anschlussplatten sind in ihren
Abmessungen eigenverantwortlich vom Auftragnehmer zu
fertigen.

Gerüstanker:
Das angebotene Fassadensystem muss über
systemzugehörige Befestigungsmöglichkeiten für
Ringschrauben als Gerüstanker verfügen.
Die Lasten aus dem Gerüst sollen über passende
Ringschrauben und Gerüsthalter in die Fassade
eingeleitet
werden. Die Befestigungshülsen müssen für alle
Deckleisten
passen.

Kombinationsmöglichkeit der unterschiedlichen
Fassadensysteme:
Bedingt durch einen einheitlichen Systemaufbau ab dem
Tragprofil mit Schraubkanal nach außen müssen sämtliche
Stahl-, Aluminium- und Holzfassaden mit
unterschiedlichen
Ansichtsbreiten untereinander frei kombinierbar sein.

An Systemwechselstellen (z. B. Übergang Holzfassade auf
Stahlfassade) sind für die Riegelanbindungen
Systemlösungen
vorzusehen.

Ein vom Bieter angebotenes gleichwertiges Produkt hat
diese
freie Kombinationsmöglichkeiten zu gewährleisten.

e) RAICO THERM+ H-I, Holz Pfosten-Riegelfassade -
Grundsystem

Anmerkung:
vorgenannte Systemeigenschaften sind zu beachten

Konstruktionsmerkmale:

Tragprofile aus Holz, Materialeigenschaften nach ZTV

Weitere Produkteigenschaften, Verglasungsmöglichkeiten,
Sonderbauteile etc. entsprechend den Beschreibungen
unter
ZTV.

Die Grundprofile (Aufsatzprofile) aus stranggepresstem
Aluminium werden auf das Holzprofil aufgeschraubt und
können
wahlweise mit und ohne Führungsfuß verarbeitet werden.

Die Verbindung der Tragprofile (Riegelanschluss an
Pfostenprofil) ist als nicht sichtbare, geschraubte
Verbindung
mit systemeigenen T-Verbindern herzustellen. Die
T-Verbinder-Sets sind für Riegeltiefen von 60 mm - 300
mm
einsetzbar, sowohl für beidseitige als auch für
einseitige
Riegelanbindungen. Die Ausführung und Montage der
T-Verbinder erfolgt gemäß Herstellerangaben und
Zulassung.

Die Verbindung der Tragprofile und Glaslastabtragung
muss
über eine ETA (europäisch technische Zulassung)
nachgewiesen werden können.

Die Tragprofile und Schraubverbindungen der
Fassadenkonstruktion müssen alle auf sie wirkenden
Lasten
aufnehmen und nachweisbar übertragen werden können.

Das Fassadensystem darf keine von außen (aus dem
Kaltbereich) bis in die Holzkonstruktion (in den
Warmbereich)
durchgehenden Bauteile aufweisen.

f) Verwendete Fenster- und Türsystem
für Einsatzfenster:
Einsatzfenster als Holzfenster. Ausführung anlalog der
beschriebenen Fenster in Titel 02
Holz-Aluminium-Fenster

für Aluminium-Türsysteme
Nachfolgend aufgeführte Türsysteme kommen zum Einsatz:

RAICO FRAME+ 75 WI, Aluminium Türsystem
(oder gleichwertiges System)

Weitere Eigenschaften der Fenster und Türen, wie
Einbruchschutz, Materialkombinationen,
Passivhauszertifizierung, Wärmeschutz wird in den
Einzelpositionen näher beschrieben.

Angabe der Fenster- und Türsysteme:

Eingesetztes Fenstersystem:

'.........'
Eingesetztes Türsystem:

'.........'

g) RAICO FRAME+ Systemeigenschaften

gültig für alle oben aufgeführten FRAME+ Türen

Allgemein:

Hochwärmegedämmtes Aluminium-Fenster-Türsystem RAICO
FRAME+ mit Verbundprofilen mit thermischer Trennung
durch
THERMORIT Kunststoffstege, Moosgummi Mitteldichtung und
zusätzlichen Dämmeinlagen in den Verbundprofilen und im
Glasfalzraum.

Die FRAME+ Fensterserie garantiert neben einer hohen
Energieeinsparung dank maximierter Wärmedämmung auch
eine große Gestaltungsfreiheit.

Das FRAME+ Fenstersystem wurde nach der Produktnorm für
Fenster und Außentüren EN 14351-1 geprüft. Die
erreichten
Werte bilden die Angaben für eine CE-Kennzeichnung der
Fenster und Türen.

Variable Anpassung des Uf-Wertes bis 1,0 W/(m2K) für
wirtschaftliche Anwendungen und maximale
Energieeinsparungen (bis 0,7 W/m²K bei 90 WI).

Umfassende Gestaltungsmöglichkeiten aus einem modularen
Systembaukasten der sechs Fenstervarianten der
RAICO-FRAME+ Serien.

Systembeschläge für verschiedene Öffnungsarten in
sichtbarer
oder verdeckt liegender Ausführung

Verarbeitungsschritte und Zubehörteile wie Eckwinkel,
Dichtungen und Beschläge für alle Serien identisch.

Bautiefen:

75 mm

Glaseinbaustärken:

In die Fenster- Türsysteme können Einfachverglasungen,
2-fach und 3-fach Isolierverglasungen, sowie Blech- und
Glaspaneele eingesetzt werden.
Glasdicken im Flügel: 22 mm bis 68 mm (abhängig von
eingesetztem System)
Glasdicken im Festfeld: 4 mm bis 80 mm (abhängig von
eingesetztem System)

Die erforderliche Füllungsstärke richtet sich nach
bauphysikalischen Anforderungen (Wärme- und
Schallschutz)
sowie nach Anforderungen an den Objektschutz
(RC-Klasse)
und Forderungen hinsichtlich der Absturzsicherheit
(Verglasung
nach DIN 18008-4).

Die Füllungen werden mittels Glasleisten und
toleranzausgleichenden EPDM-Dichtungen eingesetzt. Die
Montage und sichere Fixierung der Glasleisten erfolgt
durch
toleranz-ausgleichende EPDM-Rundschnüre.
Flügel und Blendrahmenprofil aus Aluminium:

Aluminium-Verbundprofile in hochwärmegedämmter
Ausführung mit thermischer Trennung durch THERMORIT
Kunststoffstege. Außen- und Innenschale des Profils
mit je
einer Hohlkammer zur Aufnahme eines stabilen
Eckwinkels.
Die Eckverbindung der Flügel- und Blendrahmenprofile
ist mit
stabilen Aluminiumeckwinkeln bzw.
Aluminium-T-Verbindern
herzustellen.
Bei angepressten Schenkeln werden die Gehrungen durch
Eckbleche abgedichtet. Die Eckwinkel müssen mit
speziellen
Zweikomponentenklebern verklebt und zusätzlich
mechanisch
fixiert werden. Die kontrollierte Verteilung des
Klebstoffs nach
dem Einspritzen
ist durch die spezielle Form der Eckwinkel mit
Führungskanälen
zu gewährleisten.
Die T-Verbindungen sind zusätzlich durch
Systemdichtstücke
und dauerelastische Dichtstoffe abzudichten.

Die Profile sind zur Erhöhung der Wärmedämmung mit
zusätzlichen Dämmeinlagen im Verbundbereich
auszustatten.
Der Glasfalzraum ist durch ein Schaumprofil zu dämmen,
das
mittels Stecktechnik sicher fixiert wird. Die
Belüftung des
Glasrandverbunds ist durch in Längsrichtung
verlaufenden
Nuten eines systemeigenen Schaumprofils, und die
Entwässerung des Glasfalzraums durch Aussparungen in
diesem Schaumprofil zu gewährleisten.

Dichtsystem:
Die Vorkammerentwässerung und die Belüftung sind durch
Öffnungen im Falzgrund des Flügels vor der
Mitteldichtung nach
unten und nach außen unsichtbar auszuführen. Die äußere
Anschlag- bzw. Glasdichtung darf dabei nicht
unterbrochen oder
angeschnitten sein.

Sämtliche Dichtungen müssen aus witterungsbeständigem
schwarzem EPDM-Material hergestellt sein. Die
großvolumige
Moosgummi Mitteldichtung besteht aus EPDM mit
anextrudierter EPDM-Schaumzone zur Verbesserung der
Wärmedämmung und wird im Bereich der Dämmzone mittels
Stecktechnik am THERMORIT Isoliersteg befestigt.
Die Mitteldichtung ist als Dichtungsrahmen mit
vulkanisierten
Ecken herzustellen (alternativ mit Dichtungsecken),
die innere
Anschlagdichtung des Flügelrahmens ist umlaufend
auszuführen und darf durch keine Beschlagteile
unterbrochen
werden.

Innere Glasanlagedichtung:

Variierende Glaseinbaustärken sind über
unterschiedlich hohe
Glasleisten und unterschiedliche Innen-Dichtungen
gemäß den
Angaben des Systemherstellers zu realisieren.

Die Dichtungen müssen die Eigenschaften gemäß Punkt
2.2.9
erfüllen.

Glasauflager:

Die Lastabtragung der Füllung hat über systemeigene
Klotzbrücken auf die Innen- und Außenschale der
Verbundprofile zu erfolgen. Die Verklotzung der
Glasscheiben
erfolgt nach den technischen Richtlinien des
Glaserhandwerks.

Äußere Glasanlagedichtungen:

Die äußeren Glasanlagedichtungen sind aus EPDM
auszuführen.
Die Dichtungen müssen die Eigenschaften gemäß Punkt
2.2.9
erfüllen.

Technische Anforderungen:

Wärmedämmwert Fenster- Türsysteme:

Fenster:  0,9 W/m²K
Türen:  1,1 W/m²K

Luftdurchlässigkeit für Fenster:
Prüfung gemäß DIN EN 1026, Klassifizierung nach DIN EN
12207:

Schlagregendichtheit für Fenster:
Prüfung gemäß DIN EN 1027, Klassifizierung nach DIN EN
12208:

Widerstandfähigkeit der Fenster bei Wind:
Prüfverfahren gemäß DIN EN 12211, Klassifizierung nach
DIN
EN 12210:

Nähere Spezifikation in den Systembeschreibungen

Einbau von Fenster- und Türelementen in
Fassadensysteme:

In THERM+ Fassaden eingesetzte Fenster und Türen werden
neben der Einspannung zwischen der inneren und äußeren
Glasanlagedichtung der Fassadensysteme zusätzlich
mechanisch über Montagewinkel bzw. Montageprofile
(Kurzstücke) am Schraubkanal der Pfosten- /
Riegelprofile
befestigt.

Beschläge:

Die Öffnungselemente müssen in folgenden Öffnungsarten
ausführbar sein:

Bei Fenster / Fenstertüren:
Dreh-, Kipp-, Drehkippfenster mit Handhebelbedienung
und
absperrbar
Bei Handhebelbedienung müssen handelsübliche Griffe
passend zum Gebäudeprogramm verwendet werden können.

Bei Türen:
Drehtüre

Es dürfen nur Systembeschläge oder durch den
Systemhersteller freigegebene Beschläge verwendet
werden.
Die Beschläge müssen die Qualitäts- und Prüfbedingungen
nach RAL/RG 607/3 erfüllen und nach RAL F 130-9
klassifiziert
sein. Entsprechend der Flügelgröße und der Windlast
ist die
Anzahl der Verriegelungsteile festzulegen. Die
Betätigung der
Flügel muss wahlweise mit systemeigenen oder
handelsüblichen Griffen möglich sein. Bei allen
Öffnungsarten
muss eine wirksame Fehlbedienungssperre eingebaut
werden.
Entsprechend der Lastannahmen sind ergänzende Bauteile
wie
zusätzliche Bänder, Verriegelungen oder Scheren nach
den
Angaben des Systemherstellers einzusetzen. Weitere
Zusatzbauteile wie Fenstergriffe, Schlösser,
Öffnungsbegrenzer, Kontakte zur Zustandsüberwachung,
werden gesondert beschrieben.

Beschläge der Fenster und Türen sind in den
Einzelpositionen
näher beschrieben.

Einbruchschutz:

Einbruchhemmung:
Die Fenster- Türsysteme sind hinsichtlich ihrer
Konstruktion und
ihrer Befestigung am Rohbau nach folgender
Widerstandsklasse auszuführen:

Sicherheitsstufe E
bzw.
Einbruchhemmung: Klasse RC2

Die RC2-Beschlags-Einbauanleitung des
Systemherstellers,
sowie die Montageanleitung für RC2 ist zu
berücksichtigen.

Zur Einbruchhemmung des Elements ist eine Verklebung
des
Scheibenrandes notwendig. Sie ist mit geeignetem
Kleber (z. B.
2K-Kleber Dow Corning 993) oder vergleichbaren
Produkten
herzustellen

Für die Verklebung sind die Abmessungen gemäß
Herstellervorgaben zu berücksichtigen.

Die Produktinformationen und Verarbeitungshinweise des
Klebstoff-Herstellers sind zu beachten. Beschichtete
Profile sind
mit RAICO Alu-Reiniger oder Primer (z. B. Dow Corning
1200-OS) oder vergleichbaren Produkten vorzubehandeln.

Die Verträglichkeit des eingesetzten Klebers mit dem
Glasrandverbund und der Verbundfolie von
Verbundsicherheitsscheiben ist mit dem Glashersteller
abzustimmen.

Einbau von Glasbruchmeldern:
Die Fenster- / Türsysteme sind mit Alarmgläsern zu
verglasen.
Die Durchführung der Kabel durch die Profile ist unter
Berücksichtigung der zur Verfügung stehenden
Profilhohlräume
in Abstimmung mit dem Systemhersteller zu planen.

Der Einbruchschutz ist in den Fenster- / Türpositionen
näher
spezifiziert.

p) Gleichwertigkeit von Angeboten

Der Ausschreibung werden Konstruktionsbeschreibungen
bestimmter Leitsysteme für Fenster, Türen oder Fassaden
zugrunde gelegt. Werden andere Produkte oder Systeme
als
die im Leistungsverzeichnis vorgegebenen angeboten, so
muss
der AN mit Angebotsabgabe deren Gleichwertigkeit durch
entsprechende Nachweise wie Prüfzeugnisse, Zeichnungen,
statische Berechnungen oder Muster belegen. Aus diesen
Unterlagen müssen alle zur Beurteilung der Konstruktion
notwendigen Einzelheiten, wie z. B. Abmessungen der
Profile,
Anschlüsse an das Bauwerk, Ausbildung der Wärmedämmung
usw. klar hervorgehen. Ist die Gleichwertigkeit nicht
mit dem
Angebot belegt, wird das Angebot des Bieters zwingend
ausgeschlossen.

**03.1 10-teiliges satteldachförm. PR- Fassadenelement, 574x(400/505/400)cm**
vertikales, satteldachförmiges Fassadenelement
Rohbau-Öffnungsmaß
ca. B= 574 x H= 400/505/400 cm mit 10 Feldern

Im Preis inbegriffen ist das Liefern und Montieren des
Elementes sowie das Herstellen aller Bauanschlüsse.
Folgende Pläne und Leitdetails sind für diese Position
maßgebend:

Plan / Detail W5
Einbaulage: Fassade Osten und Westen, Dachgeschoß

Das Pfosten-Riegel-System ist unter Einhaltung aller
Vorbemerkungen aus Holz-Tragprofilen nach statischer
Erfordernis mit der Ansichtsbreite 56 mm auszuführen.

Pfostenprofile _ _ _ mm x _ _ _ mm,

Riegelprofile _ _ _ mm x _ _ _ mm

Press-/ Deckleisten Pfostenprofile: B x H _ _ _ x _ _
_ mm

Press-/ Deckleisten Riegelprofile: B x H _ _ _ x _ _ _
mm

Nachfolgende Deckleistenvarianten:
Flachpressleiste Breite _ _ _ mm

Die Tragprofile und Deckleisten sind entsprechend der
Angaben
unter Oberflächenbehandlung / Oberflächenschutz in den
Vorbemerkungen der Konstruktionsbeschreibung
herzustellen.

Der Gesamt-U-Wert der Fassade muss einen Wert von
kleiner
gleich 0,9 W/(m²K) erreichen.

Längenausdehnungen sind geräuschfrei innerhalb des
Fassadensystems auszugleichen.

Ausschreibungsgrundlage: RAICO THERM+ H-I 56

Angebotenes Produkt:
'......................................................
..........'

Das Fassadenelement besteht aus:

2 Feldern ca. 125x96 cm als Festfeld
3-fach Isolierverglasung (Wärmeschutzverglasung) -
absturzsichernd mit Zugänglichkeit - VSG-Verglasung
innen und
außen (gemäß ZTV)

2 Feldern ca. 125x156 mit Einsatzfenstern als
Drehkippfenster
3-fach Isolierverglasung (Wärmeschutzverglasung)
absturzsichernd mit Zugänglichkeit - VSG-Verglasung
innen und
außen (gemäß ZTV)

2 Feldern ca. 138x252 cm als Festfeld
3-fach Isolierverglasung (Wärmeschutzverglasung) -
absturzsichernd mit Zugänglichkeit - VSG-Verglasung
innen und
außen (gemäß ZTV)

2 Feldern, trapezförmig, ca. 125x148-195 cm als
Festverglasung
3-fach Isolierverglasung (Wärmeschutzverglasung) -
nicht
absturzsichernd, ohne Zugänglichkeit

2 Feldern, trapezförmig, ca. 138x200-253 cm als
Festverglasung
3-fach Isolierverglasung (Wärmeschutzverglasung) -
nicht
absturzsichernd, ohne Zugänglichkeit

2 x 2 Pfosten im Abstand von ca. 25 cm mit
vorgelagertem
Blindpaneel 385x25 cm (b/h) und
2 Feldern ca. 125x156 cm mit einflügeligem
Einsatzfenster als
Dreh-Kipp-Fenster
Verglasung mit 3-fach Isolierverglasung
(Wärmeschutzverglasung)

Bauanschlüsse:
Unten Stahlbeton-Decke, Fußbodenaufbauhöhe: 16 cm
Seitlich Stahlbeton-Stützen
Oben Holz (Dachstuhl)

Das gesamte Element ist in Sicherheitsstufe E
auszuführen.

Ausführung gemäß den "ZTV", sowie den Leistungs- und
Systembeschreibungen.
Menge: 2,000 St

**03.2 Zulage 10-tlg. PR-Element, Schalldämmwert R'w = 42 dB (A)**
Zulage zu vorbeschriebenem 10-teiligen,
satteldachförmigen
PR-Fassadenelement für die Ausführung mit
Schalldämmwert
von R´w = 42 dB (A) im eingebauten Zustand
Menge: 1,000 St

**03.3 3-teil. PR-Fassadenelement, Festverglasung, Objektfluchttüre 213,5x598 cm, (b/h)**
vertikales Fassadenelement Rohbau-Öffnungsmaß
ca. B= 213,5 x H= 598 cm mit 3 Feldern, davon 1 Feld
mit
Einsatztüre als Notausgangstüre

Im Preis inbegriffen ist das Liefern und Montieren des
Elementes sowie das Herstellen aller Bauanschlüsse.
Folgende Pläne und Leitdetails sind für diese Position
maßgebend:

Plan / Detail W5.1
Einbaulage: FE-2-1 (Mühlenmuseum)

Das Pfosten-Riegel-System ist unter Einhaltung aller
Vorbemerkungen aus Holz-Tragprofilen nach statischer
Erfordernis mit der Ansichtsbreite 56 mm auszuführen.

Pfostenprofile _ _ _ mm x _ _ _ mm,

Riegelprofile _ _ _ mm x _ _ _ mm

Press-/ Deckleisten Pfostenprofile: B x H _ _ _ x _ _
_ mm

Press-/ Deckleisten Riegelprofile: B x H _ _ _ x _ _ _
mm

Nachfolgende Deckleistenvarianten:
Flachpressleiste Breite _ _ _ mm

Die Tragprofile und Deckleisten sind entsprechend der
Angaben
unter Oberflächenbehandlung / Oberflächenschutz in den
Vorbemerkungen der Konstruktionsbeschreibung
herzustellen.

Der Gesamt-U-Wert der Fassade muss einen Wert von
kleiner
gleich 0,9 W/(m²K) erreichen.

Längenausdehnungen sind geräuschfrei innerhalb des
Fassadensystems auszugleichen.

Ausschreibungsgrundlage: RAICO THERM+ H-I 56

Angebotenes Produkt:
'......................................................
..........'

Das Fassadenelement besteht aus:

1 oberes Feld ca. 213,5x347 cm mit Festverglasung aus
3-fach
Isolierverglasung (Wärmeschutzverglasung) - nicht
absturzsichernd ohne Zugänglichkeit

1 Feld ca. 113,5x251 cm mit 1-flügeliger Einsatztüre,
Fluchttürenach DIN EN 179, nach außen öffnend, lichtes
Öffnungsmaß > 90 cm, mit:
3-fach Isolierverglasung (Wärmeschutzverglasung) -
nicht
absturzsichernd mit Zugänglichkeit - VSG-Verglasung
innen
und außen (gemäß ZTV)
Beschlag-Typ: Rollenbänder Alu silberfarbig (gemäß ZTV)
vorgerichtet für Motorschloss
Türgriff außen Griffstangen
Türgriff innen Türdrücker
Obentürschließer (geeignet für Veranstaltungsbetrieb
inkl.
EasyOpen Funktion. Mit Öffnungsunterstützung in
barreriefrei zugänglichen Räumen. )

1 Feld ca. 100x251 cm mit Festverglasung
nicht absturzsichernd mit Zugänglichkeit -
VSG-Verglasung
innen und außen (gemäß ZTV)  und

Bauanschlüsse:
 Oben: Stahlbetonunterzug
 Links/Rechts: Stahlbetonstütze bzw. Ziegelmauerwerk
neu
 Unten: Stahlbeton-Bodenplatte
 Fußboden-Aufbauhöhe ca. 28 cm

Das gesamte Element ist Einbruchhemmend Klasse RC 2
auszuführen.

Ausführung gemäß den "ZTV", sowie den Leistungs- und
Systembeschreibungen.
Menge: 1,000 St

**03.4 4-teil. PR-Fassadenelement, Eingangselement**
vertikales Fassadenelement als Eingangselement
Rohbau-Öffnungsmaß
ca. B= 244 x H= 305 cm mit 2 Feldern, davon 1 Feld mit
Einsatztüre

Im Preis inbegriffen ist das Liefern und Montieren des
Elementes sowie das Herstellen aller Bauanschlüsse.
Folgende Pläne und Leitdetails sind für diese Position
maßgebend:

Plan / Detail W5.1
Einbaulage: TE-1-1 (Eingangselement)

Das Pfosten-Riegel-System ist unter Einhaltung aller
Vorbemerkungen aus Holz-Tragprofilen nach statischer
Erfordernis mit der Ansichtsbreite 56 mm auszuführen.

Pfostenprofile _ _ _ mm x _ _ _ mm,

Riegelprofile _ _ _ mm x _ _ _ mm

Press-/ Deckleisten Pfostenprofile: B x H _ _ _ x _ _
_ mm

Press-/ Deckleisten Riegelprofile: B x H _ _ _ x _ _ _
mm

Nachfolgende Deckleistenvarianten:
Flachpressleiste Breite _ _ _ mm

Die Tragprofile und Deckleisten sind entsprechend der
Angaben
unter Oberflächenbehandlung / Oberflächenschutz in den
Vorbemerkungen der Konstruktionsbeschreibung
herzustellen.

Der Gesamt-U-Wert der Fassade muss einen Wert von
kleiner
gleich 0,9 W/(m²K) erreichen.

Längenausdehnungen sind geräuschfrei innerhalb des
Fassadensystems auszugleichen.

Ausschreibungsgrundlage: RAICO THERM+ H-I 56

Angebotenes Produkt:
'......................................................
..........'

Das Fassadenelement besteht aus:

1 Feld ca. 97x270 cm als Festelement mit
3-fach Isolierverglasung (Wärmeschutzverglasung) -
nicht
absturzsichernd mit Zugänglichkeit - VSG-Verglasung
innen und
außen (gemäß ZTV)

1 Feld ca. 147x270 cm mit 1-flügeliger Einsatztüre,
Fluchttüre
nach DIN EN 179, nach außen öffnend, lichtes
Öffnungsmaß >
120 cm, mit:
3-fach Isolierverglasung (Wärmeschutzverglasung) -
nicht
absturzsichernd mit Zugänglichkeit - VSG-Verglasung
innen
und außen (gemäß ZTV)
Beschlag-Typ: Rollenbänder Alu silberfarbig (gemäß ZTV)
vorgerichtet für Motorschloss
Türgriff außen Griffstangen
Türgriff innen Türdrücker
Obentürschließer an beiden Flügeln (geeignet für
Veranstaltungsbetrieb inkl. EasyOpen Funktion. Mit
Öffnungsunterstützung in barreriefrei zugänglichen
Räumen)

2 Felder ca. 97x 35 cm und 147x35 cm als Festfelder mit
Blindpaneel

Bauanschlüsse:
 Oben: Stahlbetondecke (Abgehängte Decke ca. 35 cm)
 Links/Rechts: Bestandsmauerwerk, Ziegelmauerwerk
 Unten: Stahlbeton-Bodenplatte
 Fußboden-Aufbauhöhe ca. 28 cm

Das gesamte Element ist Einbruchhemmend Klasse RC 2
auszuführen.

Ausführung gemäß den "ZTV", sowie den Leistungs- und
Systembeschreibungen.
Menge: 1,000 St

**03.5 8-teil. PR-Fassadenelement, Eingangselement, 2x90° Verbindung**
*** Bedarfsposition ohne GB
vertikales Fassadenelement als Eingangselement
Rohbau-Öffnungsmaß
ca. B= 347 x H= 305 cm mit 4 Feldern, davon 1 Feld mit
Einsatztüre

Im Preis inbegriffen ist das Liefern und Montieren des
Elementes sowie das Herstellen aller Bauanschlüsse.
Folgende Pläne und Leitdetails sind für diese Position
maßgebend:

Plan / Detail W5.1
Einbaulage: TE-1-1 (Eingangselement)

Das Pfosten-Riegel-System ist unter Einhaltung aller
Vorbemerkungen aus Holz-Tragprofilen nach statischer
Erfordernis mit der Ansichtsbreite 56 mm auszuführen.

Pfostenprofile _ _ _ mm x _ _ _ mm,

Riegelprofile _ _ _ mm x _ _ _ mm

Press-/ Deckleisten Pfostenprofile: B x H _ _ _ x _ _
_ mm

Press-/ Deckleisten Riegelprofile: B x H _ _ _ x _ _ _
mm

Nachfolgende Deckleistenvarianten:
Flachpressleiste Breite _ _ _ mm

Die Tragprofile und Deckleisten sind entsprechend der
Angaben
unter Oberflächenbehandlung / Oberflächenschutz in den
Vorbemerkungen der Konstruktionsbeschreibung
herzustellen.

Der Gesamt-U-Wert der Fassade muss einen Wert von
kleiner
gleich 0,9 W/(m²K) erreichen.

Längenausdehnungen sind geräuschfrei innerhalb des
Fassadensystems auszugleichen.

Ausschreibungsgrundlage: RAICO THERM+ H-I 56

Angebotenes Produkt:
'......................................................
..........'

Das Fassadenelement besteht aus:

1 Feld ca. 103x270 cm als Festelement mit Paneelfüllung
und Öffnungen für Briefkasten.

1 Feld ca. 80x270 cm als Festelement mit Paneelfüllung
und
Öffnungen für Bedienfeld Klingel/Gegensprechanlage,
Verbindung mit 2 x 90°Grad

1 Feld ca. 97x270 cm als Festelement mit
3-fach Isolierverglasung (Wärmeschutzverglasung) -
nicht
absturzsichernd mit Zugänglichkeit - VSG-Verglasung
innen und
außen (gemäß ZTV)

1 Feld ca. 147x270 cm mit 1-flügeliger Einsatztüre,
Fluchttüre
nach DIN EN 179, nach außen öffnend, lichtes
Öffnungsmaß >
120 cm, mit:
3-fach Isolierverglasung (Wärmeschutzverglasung) -
nicht
absturzsichernd mit Zugänglichkeit - VSG-Verglasung
innen
und außen (gemäß ZTV)
Beschlag-Typ: Rollenbänder Alu silberfarbig (gemäß ZTV)
vorgerichtet für Motorschloss
Türgriff außen Griffstangen
Türgriff innen Türdrücker
Obentürschließer an beiden Flügeln (geeignet für
Veranstaltungsbetrieb inkl. EasyOpen Funktion. Mit
Öffnungsunterstützung in barreriefrei zugänglichen
Räumen)

4 Felder mit 103x35 cm, 80x35 cm, 97x35 cm und 147x35
cm
als Festfelder mit Blindpaneel

Bauanschlüsse:
 Oben: Stahlbetondecke
 Links/Rechts: Bestandsmauerwerk, Ziegelmauerwerk
 Unten: Stahlbeton-Bodenplatte
 Fußboden-Aufbauhöhe ca. 28 cm

Das gesamte Element ist Einbruchhemmend Klasse RC 2
auszuführen.

Ausführung gemäß den "ZTV", sowie den Leistungs- und
Systembeschreibungen.
Menge: 1,000 St

**03.6 1-teil. PR-Fassadenelement, Festverglasung, 388x270 cm (b/h)**
vertikales Fassadenelement als Eingangselement
Rohbau-Öffnungsmaß
ca. B= 388 x H= 270 cm

Im Preis inbegriffen ist das Liefern und Montieren des
Elementes sowie das Herstellen aller Bauanschlüsse.
Folgende Pläne und Leitdetails sind für diese Position
maßgebend:

Plan / Detail W5
Einbaulage: FE-1-4 (Eingangsbereich)

Das Pfosten-Riegel-System ist unter Einhaltung aller
Vorbemerkungen aus Holz-Tragprofilen nach statischer
Erfordernis mit der Ansichtsbreite 56 mm auszuführen.

Pfostenprofile _ _ _ mm x _ _ _ mm,

Riegelprofile _ _ _ mm x _ _ _ mm

Press-/ Deckleisten Pfostenprofile: B x H _ _ _ x _ _
_ mm

Press-/ Deckleisten Riegelprofile: B x H _ _ _ x _ _ _
mm

Nachfolgende Deckleistenvarianten:
Flachpressleiste Breite _ _ _ mm

Die Tragprofile und Deckleisten sind entsprechend der
Angaben
unter Oberflächenbehandlung / Oberflächenschutz in den
Vorbemerkungen der Konstruktionsbeschreibung
herzustellen.

Der Gesamt-U-Wert der Fassade muss einen Wert von
kleiner
gleich 0,9 W/(m²K) erreichen.

Längenausdehnungen sind geräuschfrei innerhalb des
Fassadensystems auszugleichen.

Ausschreibungsgrundlage: RAICO THERM+ H-I 56

Angebotenes Produkt:
'......................................................
..........'

Das Fassadenelement besteht aus:

1 Feld ca. 388x270 cm als Festelement mit
3-fach Isolierverglasung (Wärmeschutzverglasung) -
nicht
absturzsichernd mit Zugänglichkeit - VSG-Verglasung
innen und
außen (gemäß ZTV)

Bauanschlüsse:
 Oben: Stahlbetondecke bzw. Stahlbetonsturz
 Links/Rechts: Bestandsmauerwerk, Ziegelmauerwerk
 Unten: Stahlbeton-Bodenplatte
 Fußboden-Aufbauhöhe ca. 28 cm

Das gesamte Element ist Einbruchhemmend Klasse RC 2
auszuführen.

Ausführung gemäß den "ZTV", sowie den Leistungs- und
Systembeschreibungen.
Menge: 1,000 St

**03.7 2-teil. PR-Fassadenelement, Festverglasung, Objektfluchttüre 326x251 cm, (b/h)**
vertikales Fassadenelement Rohbau-Öffnungsmaß
ca. B= 326 x H= 251 cm mit 2 Feldern, davon 1 Feld mit
Einsatztüre

Im Preis inbegriffen ist das Liefern und Montieren des
Elementes sowie das Herstellen aller Bauanschlüsse.
Folgende Pläne und Leitdetails sind für diese Position
maßgebend:

Plan / Detail W5.1
Einbaulage: FE-12-4 / TE-12-1 (Eingang Vereinsraum)

Das Pfosten-Riegel-System ist unter Einhaltung aller
Vorbemerkungen aus Holz-Tragprofilen nach statischer
Erfordernis mit der Ansichtsbreite 56 mm auszuführen.

Pfostenprofile _ _ _ mm x _ _ _ mm,

Riegelprofile _ _ _ mm x _ _ _ mm

Press-/ Deckleisten Pfostenprofile: B x H _ _ _ x _ _
_ mm

Press-/ Deckleisten Riegelprofile: B x H _ _ _ x _ _ _
mm

Nachfolgende Deckleistenvarianten:
Flachpressleiste Breite _ _ _ mm

Die Tragprofile und Deckleisten sind entsprechend der
Angaben
unter Oberflächenbehandlung / Oberflächenschutz in den
Vorbemerkungen der Konstruktionsbeschreibung
herzustellen.

Der Gesamt-U-Wert der Fassade muss einen Wert von
kleiner
gleich 0,9 W/(m²K) erreichen.

Längenausdehnungen sind geräuschfrei innerhalb des
Fassadensystems auszugleichen.

Ausschreibungsgrundlage: RAICO THERM+ H-I 56

Angebotenes Produkt:
'......................................................
..........'

Das Fassadenelement besteht aus:

1 Felder ca. 200x251 cm mit Festverglasung aus 3-fach
Isolierverglasung (Wärmeschutzverglasung) - nicht
absturzsichernd mit Zugänglichkeit - VSG-Verglasung
innen und
außen

1 Feld ca. 126x251 cm mit 1-flügeliger Einsatztüre,
Fluchttüre
nach DIN EN 179, nach außen öffnend, lichtes
Öffnungsmaß
> 90 cm, mit:
3-fach Isolierverglasung (Wärmeschutzverglasung) -
nicht
absturzsichernd mit Zugänglichkeit - VSG-Verglasung
innen
und außen (gemäß ZTV)
Beschlag-Typ: Rollenbänder Alu silberfarbig (gemäß ZTV)
vorgerichtet für Motorschloss
Türgriff außen Griffstangen
Türgriff innen Türdrücker
Obentürschließer an beiden Flügeln (geeignet für
Veranstaltungsbetrieb inkl. EasyOpen Funktion. Mit
Öffnungsunterstützung in barreriefrei zugänglichen
Räumen.)

Bauanschlüsse:
 Oben: Stahlbetonunterzug
 Links/Rechts: Ziegelmauerwerk neu
 Unten: Stahlbeton-Bodenplatte
 Fußboden-Aufbauhöhe ca. 28 cm

Das gesamte Element ist Einbruchhemmend Klasse RC 2
auszuführen.

Schalldämmwert entgegen der ZTV: Rw = 38 dB (A) im
eingebautem Zustand

Ausführung gemäß den "ZTV", sowie den Leistungs- und
Systembeschreibungen.
Menge: 1,000 St

**03.8 Zulage zusätzlicher waagrechter Riegel und Blindpaneel**
Zulage zu vorbeschriebenen Pfosten-Riegel-Elementen
für den
Einbau eines zusätzlichen waagrechten Riegels und eines
waagrechten Blindpaneels.
Länge Riegel den Elementteilungen entsprechend
Höhe Blindpaneel ca. 25 cm

Einbau im Bereich des Raffstorekastens bei zweiteiligen
Raffstoreanlagen

Einbauort:
DG, satteldachförmige Elemente
EG, Element Mühlenmuseum
Menge: 13,600 m

**03.9 Zulage Sonnenschutzbolzen**
Zulage von zum Pfosten Riegel  System passenden
Sonnenschutzbolzen / Sonnenschutzbefestigungen. Auswahl
und Auslegung gem. Unterlagen des Systemherstellers.
Die Bolzen sind immer paarweise einzusetzen.
Die erforderliche Anzahl der Bolzen / Befestigungen
ist in
Abhängigkeit vom verwendeten Sonnenschutz eigenständig
vom Auftragnehmer zu ermitteln und zu kalkulieren.
Ca. Anzahl Sonnenschutzbolzen je Pfosten: 6 Stk
Im Preis inbegriffen ist auch das Liefern und
Montieren der der
Bolzen und aller zugehörigen Bauteilen
Menge: 100,000 St

**03.10 Tropfblech PR- Fassade, unterer Abschluss, Alublech beschichtet**
Tropfblech als unterer Öffnungsabschluss aus
Aluminiumblech,
passend zu vorbeschriebener Pfosten-Riegel Fassade
Ausladung ca. 25 cm

Farbton RAL 7016 anthrazit oder ähnlich

Einschließlich erforderlicher Dichtbänder und
zugehöriger,
bauaufsichtlich zugelassener Verbindungsmittel nach den
Fachregeln des IFBS (Internationaler Verband für den
Metallleichtbau) liefern und montieren.
Menge: 9,500 m

**03.11 Fensterbänke außen, Alu, pulverbeschichtet**
Liefern und montieren von systemgerechten
Fensterbänken aus
stranggepresstem Aluminium mit beidseitig
aufgesteckten,
Gleitabschlüssen sowie einer unteren
Antidröhnmattenverkleidung.

Die Gleitabschlüsse müssen in der Einbaulage derart
ausgelegt sein, dass bei temperaturbedingter
Ausdehnung oder Längenkürzung der Fensterbank die
Bewegungen in beiden Richtungen innerhalb der
Fensterbankabschlüsse aufgenommen werden und
Belastungen auf den Mauerwerksputz vermieden werden.

Fugendichtband ist zwischen Fensterbank-Anschraubsteg
und
Fensterrahmen anzubringen.
Antidröhnmatte vollflächig unterseitig aufbringen;
Hohlräume unter den Fensterbänken sind mit Mineralwolle
auszustopfen.
Fensterbankanker gemäß den Verarbeitungsrichtlinien des
Herstellers anbringen soweit erforderlich.

Die Fensterbänke müssen regendicht ohne Behinderung der
Dehnung eingepasst werden.

Vor der Bestellung der Fensterbänke sind die genauen
Maße
gemäß Anleitung des Herstellers am Objekt zu prüfen.

Ausführung: pulverbeschichtet in RAL 1716 anthrazit
oder
ähnlich
Ausladung: ca. 20 cm
Länge: in verschiedenen Einzellängen z.B. 1,01 m,
1,375 m,
etc.

Angebotenes Fabrikat:

'......................................................
...................'
Bietereintrag
Menge: 11,500 m

### Titel 05 Aluminium-Haustüren

*Hinweis*
Als Planungsgrundlage wurde das Fabrikat RAICO FRAME+
genutzt.
Dem Bieter wird freigestellt, ein gleichwertiges
Fabrikat mit
mindestens gleichwertigen technischen
Ausstattungsmerkmalen
anzubieten (oder gleichwertiges System).

Nachfolgend aufgeführte Türsysteme kommen zum Einsatz:

RAICO FRAME+ 75 WI, Aluminium Türsystem
(oder gleichwertiges System)

Weitere Eigenschaften der Fenster und Türen, wie
Einbruchschutz, Materialkombinationen,
Passivhauszertifizierung, Wärmeschutz wird in den
Einzelpositionen näher beschrieben.

Angebotenes Fabrikat:

'.........'

g) RAICO FRAME+ Systemeigenschaften

gültig für alle oben aufgeführten FRAME+ Türen

Allgemein:

Hochwärmegedämmtes Aluminium-Fenster-Türsystem RAICO
FRAME+ mit Verbundprofilen mit thermischer Trennung
durch
THERMORIT Kunststoffstege, Moosgummi Mitteldichtung und
zusätzlichen Dämmeinlagen in den Verbundprofilen und im
Glasfalzraum.

Die FRAME+ Fensterserie garantiert neben einer hohen
Energieeinsparung dank maximierter Wärmedämmung auch
eine große Gestaltungsfreiheit.

Das FRAME+ Fenstersystem wurde nach der Produktnorm für
Fenster und Außentüren EN 14351-1 geprüft. Die
erreichten
Werte bilden die Angaben für eine CE-Kennzeichnung der
Fenster und Türen.

Variable Anpassung des Uf-Wertes bis 1,0 W/(m2K) für
wirtschaftliche Anwendungen und maximale
Energieeinsparungen (bis 0,7 W/m²K bei 90 WI).

Umfassende Gestaltungsmöglichkeiten aus einem modularen
Systembaukasten der sechs Fenstervarianten der
RAICO-FRAME+ Serien.

Systembeschläge für verschiedene Öffnungsarten in
sichtbarer
oder verdeckt liegender Ausführung

Verarbeitungsschritte und Zubehörteile wie Eckwinkel,
Dichtungen und Beschläge für alle Serien identisch.

Bautiefen:

75 mm

Glaseinbaustärken:

In die Fenster- Türsysteme können Einfachverglasungen,
2-fach und 3-fach Isolierverglasungen, sowie Blech- und
Glaspaneele eingesetzt werden.
Glasdicken im Flügel: 22 mm bis 68 mm (abhängig von
eingesetztem System)
Glasdicken im Festfeld: 4 mm bis 80 mm (abhängig von
eingesetztem System)

Die erforderliche Füllungsstärke richtet sich nach
bauphysikalischen Anforderungen (Wärme- und
Schallschutz)
sowie nach Anforderungen an den Objektschutz
(RC-Klasse)
und Forderungen hinsichtlich der Absturzsicherheit
(Verglasung
nach DIN 18008-4).

Die Füllungen werden mittels Glasleisten und
toleranzausgleichenden EPDM-Dichtungen eingesetzt. Die
Montage und sichere Fixierung der Glasleisten erfolgt
durch
toleranz-ausgleichende EPDM-Rundschnüre.
Flügel und Blendrahmenprofil aus Aluminium:

Aluminium-Verbundprofile in hochwärmegedämmter
Ausführung mit thermischer Trennung durch THERMORIT
Kunststoffstege. Außen- und Innenschale des Profils
mit je
einer Hohlkammer zur Aufnahme eines stabilen
Eckwinkels.
Die Eckverbindung der Flügel- und Blendrahmenprofile
ist mit
stabilen Aluminiumeckwinkeln bzw.
Aluminium-T-Verbindern
herzustellen.
Bei angepressten Schenkeln werden die Gehrungen durch
Eckbleche abgedichtet. Die Eckwinkel müssen mit
speziellen
Zweikomponentenklebern verklebt und zusätzlich
mechanisch
fixiert werden. Die kontrollierte Verteilung des
Klebstoffs nach
dem Einspritzen
ist durch die spezielle Form der Eckwinkel mit
Führungskanälen
zu gewährleisten.
Die T-Verbindungen sind zusätzlich durch
Systemdichtstücke
und dauerelastische Dichtstoffe abzudichten.

Die Profile sind zur Erhöhung der Wärmedämmung mit
zusätzlichen Dämmeinlagen im Verbundbereich
auszustatten.
Der Glasfalzraum ist durch ein Schaumprofil zu dämmen,
das
mittels Stecktechnik sicher fixiert wird. Die
Belüftung des
Glasrandverbunds ist durch in Längsrichtung
verlaufenden
Nuten eines systemeigenen Schaumprofils, und die
Entwässerung des Glasfalzraums durch Aussparungen in
diesem Schaumprofil zu gewährleisten.

Dichtsystem:
Die Vorkammerentwässerung und die Belüftung sind durch
Öffnungen im Falzgrund des Flügels vor der
Mitteldichtung nach
unten und nach außen unsichtbar auszuführen. Die äußere
Anschlag- bzw. Glasdichtung darf dabei nicht
unterbrochen oder
angeschnitten sein.

Sämtliche Dichtungen müssen aus witterungsbeständigem
schwarzem EPDM-Material hergestellt sein. Die
großvolumige
Moosgummi Mitteldichtung besteht aus EPDM mit
anextrudierter EPDM-Schaumzone zur Verbesserung der
Wärmedämmung und wird im Bereich der Dämmzone mittels
Stecktechnik am THERMORIT Isoliersteg befestigt.
Die Mitteldichtung ist als Dichtungsrahmen mit
vulkanisierten
Ecken herzustellen (alternativ mit Dichtungsecken),
die innere
Anschlagdichtung des Flügelrahmens ist umlaufend
auszuführen und darf durch keine Beschlagteile
unterbrochen
werden.

Innere Glasanlagedichtung:

Variierende Glaseinbaustärken sind über
unterschiedlich hohe
Glasleisten und unterschiedliche Innen-Dichtungen
gemäß den
Angaben des Systemherstellers zu realisieren.

Die Dichtungen müssen die Eigenschaften gemäß Punkt
2.2.9
erfüllen.

Glasauflager:

Die Lastabtragung der Füllung hat über systemeigene
Klotzbrücken auf die Innen- und Außenschale der
Verbundprofile zu erfolgen. Die Verklotzung der
Glasscheiben
erfolgt nach den technischen Richtlinien des
Glaserhandwerks.

Äußere Glasanlagedichtungen:

Die äußeren Glasanlagedichtungen sind aus EPDM
auszuführen.
Die Dichtungen müssen die Eigenschaften gemäß Punkt
2.2.9
erfüllen.

Technische Anforderungen:

Wärmedämmwert Fenster- Türsysteme:

Fenster:  0,9 W/m²K
Türen:  1,1 W/m²K

Luftdurchlässigkeit für Fenster:
Prüfung gemäß DIN EN 1026, Klassifizierung nach DIN EN
12207:

Schlagregendichtheit für Fenster:
Prüfung gemäß DIN EN 1027, Klassifizierung nach DIN EN
12208:

Widerstandfähigkeit der Fenster bei Wind:
Prüfverfahren gemäß DIN EN 12211, Klassifizierung nach
DIN
EN 12210:

Nähere Spezifikation in den Systembeschreibungen

Beschläge:

Die Öffnungselemente müssen in folgenden Öffnungsarten
ausführbar sein:

Bei Fenster / Fenstertüren:
Dreh-, Kipp-, Drehkippfenster mit Handhebelbedienung
und
absperrbar
Bei Handhebelbedienung müssen handelsübliche Griffe
passend zum Gebäudeprogramm verwendet werden können.

Bei Türen:
Drehtüre

Es dürfen nur Systembeschläge oder durch den
Systemhersteller freigegebene Beschläge verwendet
werden.
Die Beschläge müssen die Qualitäts- und Prüfbedingungen
nach RAL/RG 607/3 erfüllen und nach RAL F 130-9
klassifiziert
sein. Entsprechend der Flügelgröße und der Windlast
ist die
Anzahl der Verriegelungsteile festzulegen. Die
Betätigung der
Flügel muss wahlweise mit systemeigenen oder
handelsüblichen Griffen möglich sein. Bei allen
Öffnungsarten
muss eine wirksame Fehlbedienungssperre eingebaut
werden.
Entsprechend der Lastannahmen sind ergänzende Bauteile
wie
zusätzliche Bänder, Verriegelungen oder Scheren nach
den
Angaben des Systemherstellers einzusetzen. Weitere
Zusatzbauteile wie Fenstergriffe, Schlösser,
Öffnungsbegrenzer, Kontakte zur Zustandsüberwachung,
werden gesondert beschrieben.

Beschläge der Fenster und Türen sind in den
Einzelpositionen
näher beschrieben.

Einbruchschutz:

Einbruchhemmung:
Die Fenster- Türsysteme sind hinsichtlich ihrer
Konstruktion und
ihrer Befestigung am Rohbau nach folgender
Widerstandsklasse auszuführen:

Einbruchhemmung: Klasse RC2

Die RC2-Beschlags-Einbauanleitung des
Systemherstellers,
sowie die Montageanleitung für RC2 ist zu
berücksichtigen.

Zur Einbruchhemmung des Elements ist eine Verklebung
des
Scheibenrandes notwendig. Sie ist mit geeignetem
Kleber (z. B.
2K-Kleber Dow Corning 993) oder vergleichbaren
Produkten
herzustellen

Für die Verklebung sind die Abmessungen gemäß
Herstellervorgaben zu berücksichtigen.

Die Produktinformationen und Verarbeitungshinweise des
Klebstoff-Herstellers sind zu beachten. Beschichtete
Profile sind
mit RAICO Alu-Reiniger oder Primer (z. B. Dow Corning
1200-OS) oder vergleichbaren Produkten vorzubehandeln.

Die Verträglichkeit des eingesetzten Klebers mit dem
Glasrandverbund und der Verbundfolie von
Verbundsicherheitsscheiben ist mit dem Glashersteller
abzustimmen.

Einbau von Glasbruchmeldern:
Die Fenster- / Türsysteme sind mit Alarmgläsern zu
verglasen.
Die Durchführung der Kabel durch die Profile ist unter
Berücksichtigung der zur Verfügung stehenden
Profilhohlräume
in Abstimmung mit dem Systemhersteller zu planen.

Der Einbruchschutz ist in den Fenster- / Türpositionen
näher
spezifiziert.

Gleichwertigkeit von Angeboten

Der Ausschreibung werden Konstruktionsbeschreibungen
bestimmter Leitsysteme für Fenster, Türen oder Fassaden
zugrunde gelegt. Werden andere Produkte oder Systeme
als
die im Leistungsverzeichnis vorgegebenen angeboten, so
muss
der AN mit Angebotsabgabe deren Gleichwertigkeit durch
entsprechende Nachweise wie Prüfzeugnisse, Zeichnungen,
statische Berechnungen oder Muster belegen. Aus diesen
Unterlagen müssen alle zur Beurteilung der Konstruktion
notwendigen Einzelheiten, wie z. B. Abmessungen der
Profile,
Anschlüsse an das Bauwerk, Ausbildung der Wärmedämmung
usw. klar hervorgehen. Ist die Gleichwertigkeit nicht
mit dem
Angebot belegt, wird das Angebot des Bieters zwingend
ausgeschlossen.

**05.1 1-fl. Alu-Objektaussentürelement, Paneel, 126x251 cm (b/h), barr.fr. WC**
Aluminiumtür 1-flg. mit Alu-Paneelfüllung
Element herstellen, liefern, mit allen Anschlüssen
einbauen

Flügel nach außen öffnend

Beschlag: Rollenbänder Alu silberfarbig eloxiert
Griff: außen Türknauf, innen Türdrücker für
barrierefreies WC
geeignet.

Einbauort:
Plan / Detail W5
Einbaulage: TE-15-1 Eingangstüre Barrierefreies
öffentl. WC

Aluminiumtür, Serie RAICO FRAME+ 75 WI oder
gleichwertig

'......................................................
.........................'
Bietereintrag

Elementabmesungen (Rohbau-Öffnungsmaß):
Breite: ca. 126 cm
Höhe: ca.  251 cm

Bauanschlüsse:
 Seitlich und oben Stahlbeton-Mauerwerk neu
 Unten: Stahlbetondecke
 Fußboden-Aufbauhöhe ca. 28 cm

Ansichtsbreite Blendrahmen:
es ist das kleinstmögliche Rahmenmaß zu wählen
Das Türelement ist umlaufend mit einer
Rahmenaufdopplung
h=30 mm zu versehen wegen der Überdämmung
Fassadendämmung

Ausführung Einbruchhemmend Klasse RC 2
Menge: 1,000 St

**05.2 1-fl. Alu-Objektaussentürelement, Verglasung, 126x251 cm (b/h)**
Aluminiumtür 1-flg. mit 3-fach Isolierverglasung
(Wärmeschutzverglasung)
- nicht absturzsichernd mit Zugänglichkeit -
VSG-Verglasung
innen und außen
Element herstellen, liefern, mit allen Anschlüssen
einbauen

Flügel nach innen öffnend

Beschlag: Rollenbänder Alu silberfarbig eloxiert
Griff: außen Türknäufe, innen Türdrücker

Einbauort:
Plan / Detail W5.1
Einbaulage: TE-1-2 Nebeneingangstüre EG

Aluminiumtür, Serie RAICO FRAME+ 75 WI oder
gleichwertig

'......................................................
.........................'
Bietereintrag

Elementabmesungen (Rohbau-Öffnungsmaß):
Breite: ca. 126 cm
Höhe: ca.  251 cm

Bauanschlüsse:
 Seitlich und oben Mauerwerk neu
 Unten: Stahlbetondecke
 Fußboden-Aufbauhöhe ca. 16 cm

Ansichtsbreite Blendrahmen:
es ist das kleinstmögliche Rahmenmaß zu wählen

Ausführung Einbruchhemmend Klasse RC 2
Menge: 1,000 St

**05.3 1-fl. Alu- Objektaussentürelement, Oberlicht, 138,5x353 cm (b/h) Müllraum**
Aluminiumtür 1-flügelig mit Alu-Paneelfüllung und  mit
feststehendem Oberlicht
Element herstellen, liefern, mit allen Anschlüssen
einbauen

Flügel nach innen öffnend

Beschlag: Rollenbänder Alu silberfarbig eloxiert
Griff: außen Türknäufe, innen Türdrücker

Einbauort:
Plan / Detail W5
Einbaulage: TE-17-1, Eingangstüre Müllraum

Aluminiumtür, Serie RAICO FRAME+ 75 DI oder
gleichwertig

'......................................................
.......................'
Bietereintrag

Elementabmesungen (Rohbau-Öffnungsmaß):
Türelement 138,5/251 cm (b/h) mit Paneel-Füllung
Oberlicht 138,5/102 cm (b/h) mit Feststehend mit 3-fach
Isolierverglasung

Bauanschlüsse:
 oben: Brettschichtholz
 seitlich: Holztafelwand
 Unten: Stahlbeton-Bodenplatte
 Fußboden-Aufbauhöhe ca. 20 cm

Ansichtsbreite Blendrahmen:
es ist das kleinstmögliche Rahmenmaß zu wählen

Ausführung Einbruchhemmend Klasse RC 2
Menge: 1,000 St

**05.4 1-fl. Alu-Objektaussentürelement, Verglasung, 126x251 cm (b/h), Eingang 1. OG**
Aluminiumtür 1-flg. mit 3-fach Isolierverglasung
(Wärmeschutzverglasung)
- nicht absturzsichernd mit Zugänglichkeit -
VSG-Verglasung
innen und außen
Element herstellen, liefern, mit allen Anschlüssen
einbauen

Flügel nach außen öffnend

Beschlag: Rollenbänder Alu silberfarbig eloxiert
Griff: außen Türknäufe, innen Türdrücker

Einbauort:
Plan / Detail W5
Einbaulage: T1-14-2 Nebeneingangstüre 1. OG

Aluminiumtür, Serie RAICO FRAME+ 75 WI oder
gleichwertig

'......................................................
.........................'
Bietereintrag

Elementabmesungen (Rohbau-Öffnungsmaß):
Breite: ca. 126 cm
Höhe: ca.  251 cm

Bauanschlüsse:
 Seitlich und oben Mauerwerk neu
 Unten: Stahlbetondecke
 Fußboden-Aufbauhöhe ca. 16 cm

Ansichtsbreite Blendrahmen:
es ist das kleinstmögliche Rahmenmaß zu wählen

Ausführung Einbruchhemmend Klasse RC 2
Menge: 1,000 St

**05.5 1-fl. Alu-Objektaussentürelement, Verglasung, fh, 126x226 cm (b/h) Notausgang DG**
Aluminiumtür 1-flg. mit 3-fach Isolierverglasung
(feuerhemmend, Wärmeschutzverglasung)
- nicht absturzsichernd mit Zugänglichkeit -
VSG-Verglasung
innen und außen

Gesamtes Element ist feuerhemmend auszuführen

Element herstellen, liefern, mit allen Anschlüssen
einbauen

Flügel nach außen öffnend als Notausgangstüre nach DIN
179
Beschlag: Rollenbänder Alu silberfarbig eloxiert

Griff: Außen Türknauf, innen Türdrücker
Türe wird aus Gründen des Diebstahlschutzes geschlossen
gehalten. Ein entsprechendes Fluchttürterminal ist in
den EP mit
einzurechnen.

Einbauort:
Plan / Detail W5
Einbaulage: T2-7-2 Notausgangstüre DG

Aluminiumtür, Serie RAICO FRAME+ 75 WI oder
gleichwertig

'......................................................
.........................'
Bietereintrag

Elementabmesungen (Rohbau-Öffnungsmaß):
Breite: ca. 126 cm
Höhe: ca.  226 cm

Bauanschlüsse:
 Seitlich und oben Stahlbeton-Mauerwerk neu
 Unten: Stahlbetondecke
 Fußboden-Aufbauhöhe ca. 16 cm

Ansichtsbreite Blendrahmen:
es ist das kleinstmögliche Rahmenmaß zu wählen
Das Türelement ist umlaufend mit einer
Rahmenaufdopplung
h=30 mm zu versehen wegen der Überdämmung
Fassadendämmung

Ausführung Einbruchhemmend Klasse RC 2
Menge: 1,000 St

**05.6 Zulage barrierefreie Systemtürschwelle**
Zulage zu vorgenannter Position Fenstertürelement für
Liefern
und einbauen einer barrierefreien, bodenbündigen
Systemschwelle für ebenengleichen Anschluss von
Balkon- und
Terrassenbelägen.
Als thermisch getrennte Aluminiumprofilschewlle für
Abdichtungsanschluß außenseitig.

Einbauort:
DG Notausgangstüre
Einbaubreite 113,5 cm
Menge: 1,000 St

**05.7 Obentürschließer EN 2-6**
Obentürschließer mit Gleitschiene,
für Türgrößen bis 1,26cm
Größe EN 2-6, Schließgeschwindigkeit und Endschlag
einstellbar, Normalmontage auf Türblatt/Bandseite

Inklusive Montage an den in vorhergehenden Positionen
beschriebenen Türen.

Farbton: silberfarbig

Gewähltes Fabrikat:
Fa. GEZE TS 5000 oder gleichwertig

'......................................................
........'
Bietereintrag
Menge: 5,000 St

**05.8 Zulage Obentürschließer EN 2-6 Feststellfunktion**
Zulage zur Position Obentürschließer für die Lieferung
inkl.
Feststellfunktion.
Menge: 2,000 St

**05.9 Zulage Obentürschließer EN 2-6 EasyOpen**
Zulage zur Position Obentürschließer für die Lieferung
inkl.
EasyOpen Funktion. Mit Öffnungsunterstützung in
barreriefrei
zugänglichen Räumen.
Menge: 3,000 St

### Titel 06 Sonnen-/ Insektenschutz

*Hinweis*
Sonnenschutz (Allgemein)

Alle Befestigungen (Schrauben usw.) grundsätzlich aus
Edelstahl. Verbindungsteile korrosionsbeständig (A2),
Aluminium, Kunststoff.

Alle bauseitig durch die Fassadenfirma notwendigen
Maßnahmen und Leistungen zur Befestigung der
Sonnenschutz-Anlagen an der Fassade (z. B.
Verstärkungen,
Gewinde, Bohrungen für Bolzen, Setzen von Gewinde bzw.
Stehbolzen usw.) sind rechtzeitig anzumelden und
eigenverantwortlich zu klären.

In den Einheitspreisen sind folgende Leistungen
enthalten:

Lieferung sämtlichen Materials frei Baustelle und
betriebsfertiger sach- und fachgemäßer Montage der
kompletten Anlagen, entsprechend dem Bauablauf.

Stellen aller Hilfskräfte, Hilfseinrichtungen,
Werkzeuge die zur
einwandfreien Durchführung der Arbeiten erforderlich
sind.

Kosten für Stromverbrauch durch Montagearbeiten. (Siehe
Vertragsbedingungen).

Bauseitig sind Gerüste vorhanden, welche aber zum Teil
beim
Aufmaß noch nicht vollumfänglich zur Verfügung stehen.

Bauseitig müssen die Leistungen
Elektro-Leitungsinstallation,
-Verdrahtung und -Anschluss sowie die mechanische
Montage
erbracht werden. Der Auftragnehmer ist für die frei
Haus zu
liefernden Steuergeräte sowie für die Erstellung und
Lieferung
vollständiger Leitungs- und Stromlaufpläne nach den
Anforderungen des Elektroplaners verantwortlich. Das
Probefahren sowie die Abnahme haben im Beisein des
zuständigen Elektromonteurs zu erfolgen.

Die angebotenen Produkte müssen als Innenliegender
Sonnenschutz und Blendschutz der DIN EN 13120:2014-09
bzw. als Raffstoren oder Rollläden der DIN EN
13659:2009-01
bzgl. Bauprodukten-Verordnung (EU) 305/2011 oder der
DIN
EN 13659:2015 bzgl. Maschinenrichtlinie 2006/42/EG
bzw. als
Fenster-Markisen oder Terrassen-Markisen oder Dächer
der
DIN EN 13561:2009-01 bzgl. Bauprodukten-Verordnung (EU)
305 / 2011 oder der DIN EN 13561:2015/AC:2016 bzgl.
Maschinenrichtlinie 2006/42/EG entsprechen. Produkte,
die in
den Normen aufgeführt sind, müssen CE erklärt sein.
Produkte
ohne diese Kennzeichnung sind nicht zugelassen.

Sämtliche Lamellen für die Fensterelemente
(Holz-Aluminium-Fenster) und die
Pfosten-Riegel-Elemente
müssen in gleicher Bauart und Farbe ausgeführt werden.

*Hinweis*
Als Planungsgrundlage wurde das Fabrikat WAREMA, Typ
E80 AF genutzt.
Dem Bieter wird freigestellt, ein gleichwertiges
Fabrikat mit
mindestens gleichwertigen technischen
Ausstattungsmerkmalen
anzubieten  .

Angebotenes Fabrikat: '.........'

Angebotener Typ: '.........'

Um den Verschleiß an den Raffstoren über die
Gewährleistungsfrist hinaus einzugrenzen werden
folgende
Forderungen zwingend vorgeschrieben:

Die Querstege der Leiterkordel werden durch
Spezialstanzungen jeweils fest mit den Lamellen
verklemmt. Die
Oberschiene ist aus stranggepresstem Aluminium (kein
Zink-
oder Aluminium-Blech) vorzusehen.

Die angebotenen Raffstoren müssen die
Lebensdauerklasse 3
nach DIN EN 13659:2009-01 - Abschlüsse außen -
erfüllen.

Um eine bessere Kräfteverteilung zu erreichen sind die
Motoren
als Mittelmotoren mit angeflanschtem Planetengetriebe
und
beidseitigem Wellenabgang auszuführen. Außerdem
vereinfacht sich dadurch das Ankuppeln von Behängen bei
einer nachträglichen Raumaufteilung.

1. Oberschiene
59 mm breit, 51 mm hoch, aus 1,5 mm starkem,
stranggepresstem Aluminiumprofil ohne
Oberflächenbehandlung (kein rollgeformtes
Aluminium-Band
oder verzinkte Stahlbänder). Aus optischen Gründen
muss die
Oberschiene nach unten geschlossen ausgeführt werden.
Weiterhin ist hierdurch ein Verschieben oder Wandern
der
Einbauteile ausgeschlossen.
Wendewelle aus verzinktem Vierkant-Stahlrohr.
Wartungsfreie,
gekapselte, teflonhaltige Lager mit Wenderolle und
Bandspule
aus Kunststoff, Segmentwendung zur Verhinderung der
selbsttätigen Verstellung der Lamellen.

2. Lamellen
80 mm breit, ca. 0,45 mm dick, konkav-konvex-gewölbt,
aus
speziallegiertem, mit lichtechtem Lack im
Spezialverfahren
korrosionsbeständig einbrennlackiertem Aluminium.
Lamellen
mit Federstahl-Effekt zur Verhinderung bleibender
Deformierungen. Lamellen mit Spezialstanzung zur
Arretierung
der Leiterkordel. Oberste Lamelle verstärkt. Farben
gemäß
Herstellerkollektion. Es müssen mindestens 19 Farben
zur
Auswahl stehen, davon 6 Farben in matter Oberfläche

Alle Lamellenstanzungen der Flachlamelle mit
Schutzösen für
Aufzugsband und Seilführung ausgekleidet.

Der Raffstore fährt geschlossen tief und waagerecht
hoch.

3. Leiterkordel
Polyester-Leiterkordel, mit Kevlar-Einlage, schwarz,
in schwerer
Sonderausführung, mit Doppelstegen. Jede Lamelle wird
am
oberen Steg der Leiterkordel befestigt.

4. Aufzugsbänder
Spezialbeschichtetes Polyesterband 6 mm breit, schwarz
in
witterungsbeständiger Ausführung, dehnungs- und
schrumpfarm, bruch- und knickfest. Das Aufzugsband wird
durch nur 5x9 mm große Stanzungen geführt, wodurch der
Lichteinfall in den Innenraum im Bereich der
Stanzungen auf ein
Minimum reduziert wird. Größere Stanzungen für
Aufzugsband
sind nicht zulässig.

5. Endschiene
80 mm breit, min. 15 mm hoch, aus stranggepresstem
Aluminiumprofil, mit schwarzen Endkappen aus
Kunststoff. Um
ausreichende Torsionssteifigkeit zu gewährleisten sind
nicht
geschlossene Endschienenprofile bzw. ein Verschließen
durch
eine aufgeclipste Lamelle nicht zulässig.

6. Seitliche Führung
A2 = Windsicherung durch polyamidummantelte
Stahldrahtlitze.
Die obere Anbindung der Stahldrahtlitze erfolgt durch
ein
Edelstahl-Pressfitting mit mindestens 2000 N
Auszugskraft über
einen in der Oberschiene fixierten Federspanntopf, um
thermisch bedingte Längenänderungen zu kompensieren.
Die
Stahldrahtlitze läuft durch Stanzungen in allen
Lamellen, durch
die Endschiene und wird mittels Spannschraube am
Spannseilhalter aus Aluminium befestigt. Der
Spannseilhalter
wird am Fenster oder an der Wand verschraubt.

7. Antrieb
Verdeckt eingebauter, 230 V-Mittelmotor, Schutzart IP
54, mit
angeflanschtem Planetengetriebe und beidseitigem
Wellenabgang, eingebauten Endschaltern und
Thermoschutzschalter. Es sind Motore mit einstellbaren
oberen
und unteren Endschaltern einzusetzen. Die Motore sind
generell
mit einem geräuschoptimierten Oberschienenträger zu
versehen, um die Körperschallübertragung auf ein
Minimum zu
reduzieren.

8. Bedienung
Hochfahren und Tieffahren der Raffstoren durch
Bedienung
eines Schalters. Wenden der Lamellen durch leichtes
Antippen
der jeweiligen Richtung. Bei Erreichen der oberen oder
unteren
Endlage bewirken die im Motor eingebauten Endschalter
das
automatische Abschalten des Antriebes.

9. Oberflächenbehandlung
Die sichtbaren Aluminiumteile sind in Pulverfarben
pulverbeschichtet auszuführen. Es müssen mindestens die
Oberflächenqualitäten seidenglänzend, hochwetterfest
Matt und
hochwetterfest Feinstruktur zur Auswahl stehen.
Die Pulverbeschichtung ist mit einem Polyesterpulver
in einer
Schichtdicke von 50 - 120 µm auszuführen. Die
Vorbehandlung
muss chromfrei im No-Rinse-Verfahren nach
Qualitätsrichtlinie
GSB AL 631 erfolgen.
Die Beschichtung muss die Qualität "GSB - Sea Proof"
erfüllen.

10. Befestigung
Bei Befestigung der Spannseilhalter auf Holz,
Aluminium oder
Kunststoff müssen Schrauben mit Dichtbeschichtung zur
Verhinderung von Wassereintritt durch Kapillarwirkung
eingesetzt werden. Bei Montage auf Holz müssen
zusätzlich
Edelstahl-Distanzhülsen mit EPDM-Dichtscheibe montiert
werden.
Ein Prüfnachweis über die Dichtigkeit des
Befestigungssystems
ist auf Verlangen nachzureichen.

**06.1 Sonnenschutz Holz-Alu-Fenster**
Liefern und fachgerechte Montage von Sonnenschutz für
in
vorhergehendem Titel beschriebene
Holz-Aluminium-Fenster
als vorgesetzter Raffstore mit überputzem
Raffstorekasten.

Lichte Rohbauöffnung 126 x 176 cm

Bestehend aus:
U-Blende aus gekantetem Aluminium, 2,0 mm stark,
seitlich
geschlossen, Öberfläche pulverbeschichtet
Abwicklung: ca.  25 x 170 x 130 x 170 x 20 mm
einschließlich:
- Standardbügel, Konsolen, Befestigungsmittel
- vorderer Aufkantung mit ca. 8 mm starker, gewaffelter
Putzträgerplatte aus Polystyrol-Hartschaum
- hinterer Aufkantung inklusive Sturzdämmung aus
PUR-Hartschaum WLG 023 in Stärke der Aluminiumschale
der
Holzfenster, ca.20 mm.

Befestigung an Unterseite Fenstersturz (Ziegel oder
Stahlbeton)

Lamellen wie in vorstehender Ausführungsbeschreibung
Elektrische Bedienung bzw. Antrieb
Menge: 30,000 St

**06.2 Sonnenschutz Holz-Alu-Fenstertürelement**
Liefern und fachgerechte Montage von Sonnenschutz wie
vor
beschrieben, jedoch für Holz-Aluminium-Fensterürelement

Lichte Rohbauöffnung 126 x 272 cm
Menge: 1,000 St

**06.3 Zulage Mehrstärke Sturzdämmung**
Zulage zu vorbeschriebenen Positionen Sonnenschutz für
die
Ausführung der Sturzdämmung mit 60 mm statt 20 mm .
Inklusive Ausführung der U-Blende Raffstore mit
enstprechender Aufkantung zur Aufnahme der
Sturzdämmung.
(Mehrpreis)

Einbauort: Fenster mit Insektenschutz
Menge: 17,000 St

**06.4 Schräg-Raffstore kombiniert m. waagr. Raffstore, satteldachf., 574x(400/505/400) cm (bxh)**
Liefern und fachgerechte Montage von Sonnenschutz für
satteldachförmiges Fassadenelement für in
vorhergehendem
Titel beschriebene Pfosten-Riegel-Fassadenelemente als
vorgesetzter Raffstore.

Schräg-Raffstore in Kombination mit Waagrechten
Raffstoren
mit Flachlamellen
Elektrische Bedienung bzw. Antrieb

Zu verdunkelnde Fensterfläche: 574x(400/505/400) cm
(bxh)
zuzüglich Blendrahmenhöhe nach Bedarf
Ausführung in Kombination von:

- Schräg-Raffstore für den oberen Bereich des
Elements, zu
verdunkeldne Fläche: 574x148/253 cm (Aufteilung in
insgesamt
vier Teile entsprechend der Pfostenaufteilung des
Fassadenelements)

und

- Waagrechte Raffstore für den unteren Bereich des
Elements,
zu verdunkelnde Fläche: ca. 574/252 cm (Aufteilung in
insgesamt vier Teile entsprechend der
Pfostenaufteilung des
Fassadenelements)

Plan / Detail W5
Einbaulage: Fassade Osten und Westen, Dachgeschoß
Menge: 2,000 St

**06.5 Raffstore waagr. 213,5x347cm (bxh)**
Liefern und fachgerechte Montage von Sonnenschutz als
vorgesetzte Konstruktion für in vorhergehendem Titel
beschriebene Pfosten-Riegel-Fassadenelemente als
vorgesetzter Raffstore.

Waagrechte Raffstore mit Flachlamellen
Elektrische Bedienung bzw. Antrieb

Zu verdunkelnde Teil-Fensterfläche: 213,5x347 cm (bxh)
zuzüglich Blendrahmenhöhe nach Bedarf
Verdunkelt wird der obere Bereich des Elements

Plan / Detail W5.1
Einbaulage: FE-2-1 (Mühlenmuseum)
Menge: 1,000 St

**06.6 Raffstore waagr. 213,5x251cm (bxh)**
Liefern und fachgerechte Montage von Sonnenschutz als
vorgesetzte Konstruktion für in vorhergehendem Titel
beschriebene Pfosten-Riegel-Fassadenelemente als
vorgesetzter Raffstore.

Waagrechte Raffstore mit Flachlamellen
Elektrische Bedienung bzw. Antrieb

Zu verdunkelnde Fensterfläche: 213,5x251 cm (bxh)
zuzüglich Blendrahmenhöhe nach Bedarf
Verdunkelt wird der untere Bereich des Elements
Ausführung der Raffstore 2-teilig,
ca. 113,5x 251 cm (Notausgangstüre, 1. Rettungsweg) und
ca. 100 x 251 cm (Feststehendes Fensterelement neben
Notausgangstüre)

Plan / Detail W5.1
Einbaulage: FE-2-1 (Mühlenmuseum)
Menge: 1,000 St

**06.7 Zulage Notstrom-Kit**
Zulage zu vorgenannter Raffstoreanlage, unterer
Bereich, für
den Einbau eines Zusatzantriebs und akkugesteuerten
Notfallsets als Absicherung der Türöffnung zur
Verwendung als
Notausgang.

- Notfallset Waagrechter Raffstore, für den unteren
Bereich des
Elements mit nach außen öffnender Notausgangstüre nach
DIN
EN 179 (1. Rettungsweg)
zu verdunkelnde Fläche: ca. 113,5/251 cm

Plan / Detail W5.1
Einbaulage: FE-2-1 (Mühlenmuseum)

Mindestöffnungszeit analog der Vorgaben für
automatische
Türsysteme nach DIN 18650-1.
Bei Stromausfall muss die Notraffung manuell über einen
Nottaster ausgelöst werden können.
Menge: 1,000 St

**06.8 Insektenschutz Fenster**
Liefern und montieren von Insektenschutz-Festrahmen
mit vier
Federstiften zum Einbau bei vor beschriebenen
Fensterrahmen
der Holz-Alu-Fenster.
Rahmenbefestigung durch vier federnd gelagerte Stifte
seitlich
in Befestigungsbohrungen. Für bündige Montage mit dem
Fensterrahmen, dreiseitig kleine Abdichtbürste, große
Abdichtbürste unten.

Rahmenprofil ca. 12,5 x 30 mm, pulverbeschichtet nach
RAL
wie Raffstore

Hochtransparentes Insektneschutz-Gaze aus
kunststoffummanteltem Fiberglas-Gewebe, extrem
reißfest,
witterungs- und korrosionsbeständig in der Farbe
Schwarz.

Alle sichtbaren Aluminiumteile sind pulverbeschichtet
in
RAL-Ton nach Wahl des Auftraggebers auszuführen.
RAL-Ton wie vorbeschriebene Raffstore.

Einbau bei Holz-Aluminium-Fenster hinter
vorbeschriebenen
Raffstorekasten
Die Kompatibliltät zur Raffstoreanlage ist
sicherzustellen.
Elementgröße: 126 cm x 176 cm

'..................................'
angebotenes Fabrikat
Menge: 16,000 St

**06.9 Insektenschutz Fenstertüre**
Liefern und montieren von Insektenschutz-Festrahmen
wie vor
beschrieben, jedoch für Fensterürelemente
Holz-Alu-Fenster.

Einbau bei Holz-Aluminium-Fenstertürelement hinter
vorbeschriebenen Raffstorekasten
Die Kompatibliltät zur Raffstoreanlage ist
sicherzustellen.
Elementgröße: 126 cm x 272 cm

'..................................'
angebotenes Fabrikat
Menge: 1,000 St

### Titel 07 Mobiler Hochwasserschutz

**07.1 Mobiler Hochwasserschutz Außentür 126x80 cm**
Liefern und montieren von mobilem Hochwasserschutz für
Außentüren aus Aluminium-Dammbalken.

Hochwasserschutz bestehend aus:
- Wandprofilen als U-Profil in bzw. vor der Laibung
montiert
Befestigungsuntergrund: Mauerwerk bzw.
Stahlbetonmauerwerk
- Dammbalken aus Aluminium mit Dammbalkendichtung für
die
Abdichtung der Zwischenräume, Profilhöhe ca. 15 bis 20
cm,
Profilstärke nach statischer Erfordernis
- Unterster Dammblaken mit Bodendichtung
- Spannstück zum Spannen der Dammbalken
- Abdeckung zum Abdecken der Wandhalterung bei
Nichtgebrauch

Öffnungsbreite Türelement: ca. 126 cm
Höhe Hochwasserschutz:  ca. 80 cm

Einbauort: EG, barrierefreies öffentliches WC
Menge: 1,000 St

**07.2 Mobiler Hochwasserschutz Außentür 326x80 cm**
Liefern und montieren von mobilem Hochwasserschutz für
Außentüren aus Aluminium-Dammbalken wie vor
beschrieben,
jedoch für

Öffnungsbreite Türelement: ca. 326 cm
Höhe Hochwasserschutz:  ca. 80 cm

inklusive zusätzlichem Niederhalter inklusive
Bodenhülse und
Abdeckung Bodenhülse.

Einbauort: EG Eingang Vereinsraum
Menge: 1,000 St

### Titel 08 Stundenlohnarbeiten

*Hinweis*
Stundenlohnarbeiten nur auf besondere Anordnung der
Bauleitung für außervertragliche, nicht festgelegte
Leistungen,
nicht verschuldete Wartezeiten, Beihilfe für
Fremdfirmen udgl.

Nachweis gegen Regiezettel mit namentlicher Angabe und
tariflicher Berufsgruppe der einzelnen Arbeitskräfte,
Materialverbrauch und Geräteeinsatz, die der
Bauleitung täglich
zur Prüfung und Unterschrift vorzulegen sind; verspätet
vorgelegte Regielisten können im allgemeinen nicht mehr
anerkannt werden.
Einschl. Kosten der Baustelle, Vorhalten von Geräten,
Betriebseinrichten und Werkzeugbenützung;
Die nachstehend angegebenen Massen sind geschätzt, sie
können erheblich über- oder unterschritten werden bzw.
ganz
wegfallen.

**08.1 Stundensatz Vorarbeiter**
Menge: 10,000 h

**08.2 Stundensatz Facharbeiter**
Menge: 10,000 h

**08.3 Stundensatz Lehrling**
Menge: 10,000 h

USt %: 19,00
